# Dachertüchtigung
Angebotsaufforderung (GAEB DA XML 3.2, DA83)
Projekt: 97038_B7_0009
Währung: EUR
Nebenangebote zugelassen: ja
Abgabeort: SB Weser-Leine, Brückenstraße 8, 31582 Nienburg
Auftraggeber: Staatliches Baumanagement Weser-Leine, Brückenstraße 8, 31582 Nienburg (Weser), D, Ansprechpartner Vergabestelle, Telefon 05021 808-0, Fax 05021 808-236, E-Mail vergabe@sb-wl.niedersachsen.de
Erstellt mit: GXML Toolbox V3.3 R20230829, iTWO_64 V25.0.650, 19.10.2026

## Baubeschreibung
1.  Allgemeine Maßnahmenübersicht
1. 1.  Grundstück und Erschließung
In dem zu bearbeitenden Objekt ist die Jugendanstalt Hameln untergebracht. Die Objektanschrift lautet "Tündersche Straße 50 in 31789 Hameln". Die Jugendanstalt Hameln wurde im Jahr 1980 eröffnet und ist die größte Jugendstrafvollzugseinrichtung in der Bundesrepublik Deutschland mit rund 660 Haftplätzen. Auf dem ca. 20 ha großen Gelände befinden sich zahlreiche Unterkunftsgebäude, Werkhallen mit Lehr- und Produktionsbetrieben sowie eine Sporthalle.

1. 2.  Objektbeschreibung
Bei dem betrachteten Gebäude 2.6 handelt es sich um die Sporthalle mit angrenzendem Umkleidetrakt. Das Gebäude grenzt direkt an die äußere Begrenzung des Anstaltsgeländes und ist in die Geländeabsicherung integriert. Bei dem Bauwerk handelt es sich um ein massiv errichtetes Gebäude aus den späten 1970 er Jahren. Das Gebäude besteht aus der Sporthalle mit einem angrenzenden eingeschossigen Umkleidetrakt. Das Gebäude ist nicht unterkellert. Alle Medien liegen an. Die wesentlichen Abmessungen und Bestandsqualitäten sind nachfolgend zusammengestellt:

Zu vorgegebenen Zeiten kann die Anstalt nicht mit Fahrzeugen befahren werden. Die Zeiten sind aktuell wie folgt festgelegt: 06:45 - 07:10 Uhr; 11:15 - 11:35 Uhr; 12:15 - 12:30 Uhr und 14:50 - 15:10 Uhr. Die Jugendanstalt behält sich vor, die Zeiten bei Bedarf anzupassen.

| Bauteil | Sporthalle | Umkleidetrakt |
| --- | --- | --- |
| Tragwerk | massive Stahlbetonfertigteile aus Stützen, Satteldachbindern, Wandscheiben | massives Mauerwerk |
| Fassaden | Sichtbetonfassaden mit durchlaufendem Lüftungsband | Verblendmauerwerk mit einzelnen Fenstern und Türen und Stehfalzbekleidung über den Fenstern |
| Dach | bituminös abgedichtetes Flachdach mit Kiesauflast, PUR-Dämmung und Dampfsperre auf 14 cm dicken Spannbetonhohlkammerdielen | bituminös abgedichtetes Flachdach mit Kiesauflast, PUR-Dämmung und Dampfsperre auf einer 18 cm dicken Stahlbetondecke |
| Dachrandausbildung | Attika, umlaufend massiv | 3-seitige Attika, massiv, 1-seitig Wandanschluss |
| Gebäudedehnfuge | In Achse 6 | In Achse 6 |
| Vorhandene Einbauten | 12 Dachabläufe | 7 Dachabläufe, 4 Stranglüfter, 4 Lichtkuppeln, Dachausstieg, Lüftungsanlage und -kanäle, Schwanenhälse |
| Hauptabmessungen | L = 45,90 m; B = 22,70 m | L = 50,62 m; B = 14,89 - 17,33 m |
| Grundfläche (AK Fassade) | A = 1.041,93 m²; U = 137,20 m | A = 778,95 m²; U = 135,90 m |
| Dachfläche (IK Attika, roh) | A = 981,87 m²; U = 133,68 m | A = 747,95 m²; U = 132,66 m |
| Gebäudehöhe (OK Attikablech) | h = 9,40 m | h = 3,54 m |
| OK Dach (Rohbau) | h = 8,94 - 9,04 m | h = 3,11 m |

1. 3.  Maßnahmenbeschreibung
Die Dachflächen der Sporthalle sollen komplett saniert werden. Die Bearbeitung erfolgt abschnittsweise, nacheinander. Zunächst wird das obere Dach der westlichen Sporthalle saniert und danach das östliche Dach des tiefer gelegenen Umkleidetraktes.

Sporthalle:
Das Gebäude wird vollständig eingerüstet. Auf der Ostseite werden die Gerüste auf der unteren Dachfläche aufgestellt. Auf der Nordseite werden die Gerüste freistehend aufgestellt, um die vorhandene Gebäudeabsicherung zu überbrücken. Die Gerüste werden auf Nord-, West- und Südseite mit einer ca. 3 m hohen Bekleidung ausgestattet und an der Oberseite mit einem S-Draht versehen. Vor dem Gerüst wird der Arbeitsbereich zusätzlich mit Bauzaun abgetrennt. Als Zugang zu Dachfläche dienen 2 Treppentürme an der Nord-West sowie Süd-Ostseite. Der vorhandene Dachaufbau inkl. Attika wird komplett abgebrochen und entsorgt. Der Neuaufbau erfolgt als Pultdach mit einer Aluminiumstehfalzbekleidung und 3° Dachneigung mit allseitigem Dachüberstand von ca. 50 cm. Auf der westlichen Traufseite wird die Entwässerung über eine vorgehängte Rinne, neue Fallrohre und neue Grundleitungen an vorhandene Regenwasserkanäle auf der Parkplatzseite anschlossen. Die Fassade des neu ausgebildeten Pultdaches wird oberhalb der Sichtbetonfassaden mit einer Vorhangfassade aus Steinwollefaserplatten und einer Deckenuntersichtsbekleidung unterhalb des Dachüberstandes realisiert. Die Dachfläche erhält ein Seilsicherungssystem und einen Schneefang. Weiterhin wird die Dachfläche für eine spätere bauseitige PV-Anlage vorgerüstet.

Umkleidetrakt:
Beim Umkleidetrakt wird nur die südliche Seite eingerüstet und mit einem Treppenturm versehen. Die übrigen Seiten sind durch einen vorhandenen Zaun der Geländeabsicherung bereits gesichert. Der Zaun entlang der Attika auf West-, Nord-, und Ostseite darf zu keinem Zeitpunkt demontiert werden. Die Bearbeitung der Attika ist nur von der Oberseite möglich. Auch bei dem unteren Dach wird der Bestand bis auf die Rohdecke zurückgebaut. Der Neuaufbau erfolgt als Warmdach mit einer Grund- und Gefälledämmung sowie einer einlagigen Kunststoffabdichtung. Das Gefälle wird mit 1% ausgebildet. Oberseitig wird eine Dachbegrünung realisiert mit Kiesstreifen und Wartungswegen. Auch diese Dachfläche wird für eine bauseitige PV-Nachrüstung vorbereitet. Die bisher durch das Gebäude geführte Entwässerung wird nach außen gelegt, über neue Attikaabläufe als Haupt- und Notentwässerung realisiert und an neue Grundleitungen in den Außenanlagen angeschlossen. Vorhandene Lichtkuppeln werden erneuert durch elektrisch betriebene Flachdachfenster. Alle Stranglüfter und Kabel-/ Mediendurchführen werden bis unter die Rohdecke erneuert. Nicht mehr benötigte Dachabläufe in der Fläche werden stillgelegt und verschlossen. Zur Sicherung der Dachkante auf der Südseite wird ein Seilsystem installiert. Der vorhandene Dachausstieg wird wiederverwendet. Das hier installierte Geländer wird bauzeitlich demontiert, gelagert und wiederverwendet. Auf der Dachfläche befindet sich eine Lüftungsanlage auf einer Stahl-UK. Die Anlage wird nicht demontiert. Nur Kanäle und Zuleitungen auf der Dachfläche werden bauzeitlich bis unter die Rohdecke zurückgebaut und nach der Dachsanierung wieder installiert.

Sonstige Arbeiten:
Beide Dachflächen werden zum Abschluss der jeweiligen Teilmaßnahmen mit einer neuen Blitzschutzanlage ausgestattet. Innerhalb der Sporthalle sind keine Arbeiten vorgesehen. Im Bereich des Umkleidetraktes werden Abhangdecken geöffnet, um die Dachabläufe, Stranglüfter und Kabeldurchführungen bearbeiten / anschließen zu können. Die Decken werden zum Abschluss geschlossen und malermäßig wieder hergestellt. Als hauptsächliche Baustelleneinrichtungsfläche soll die Südseite vor dem Umkleidetrakt genutzt werden, wo auch Baustromverteiler und Baustellen-WC aufgestellt werden. Auf der Nordseite wird eine Interim-Duschanlage installiert, da die Duschen der Halle während der Außerbetriebnahme der Lüftung nicht nutzbar sind.

2.  Kalkulationsgrundlagen
2. 1.  Ortsbesichtigung
Es wird dem Bieter ermöglicht, sich durch eine Ortsbesichtigung Klarheit über die Grundstücksbeschaffenheit, und die Baustellenzufahrt zu verschaffen. Die Ortsbesichtigung ist im Vorfeld mit dem Bauherren sowie dem Nutzer der Jugendanstalt Hameln terminlich abzustimmen.

2. 2.  Allgemeine Pflichten des Auftragnehmers (AN)
Der AN hat alle erforderlichen Maßnahmen für Verkehrsregelung eigenverantwortlich abzustimmen und fachgerecht durchzuführen. Der Unternehmer ergreift und veranlasst alle erforderlichen Maßnahmen zum Schutz von Personen und Eigentum, auch das Aufstellen aller zur Verkehrssicherheit notwendigen Absperrungen, Beleuchtungen und Warnzeichen.

Mit den im Leistungsverzeichnis enthaltenen Angaben über Bauart, Bauteil, Baustoff und Abmessungen gelten auch der Herstellungsvorgang und -ablauf bis zur fertigen Leistung, unter Zugrundelegung der anerkannten Regeln der Technik und der Ausführungsbestimmungen der DIN-Normen als beschrieben. Hierbei bedeutet Bauart: Das Herstellen durch Zusammenfügen der Baustoffe und Bauteile bis zur fertigen Leistung im eingebauten Zustand (wenn nicht ausdrücklich "nur liefern" gefordert ist).

Sofern in der Leistungsbeschreibung die Ausführung nach besonderer Anordnung des Auftraggebers vorgeschrieben ist, bedeutet dies, dass auch mit der Vorbereitung zur Ausführung erst nach besonderer Aufforderung durch den Auftraggeber zu beginnen ist.

Auszubauendes, zu demontierendes bzw. abzubrechendes Material wird Eigentum des Auftragnehmers und ist von diesem regelmäßig ordnungsgemäß zu entsorgen, es sei denn in der jeweiligen Position ist ausdrücklich etwas anderes gefordert.

2. 3.  Planunterlagen
Ausführungspläne werden dem AN mit Auftragserteilung in 1-fach digitaler Form zur Verfügung gestellt. Für die Kalkulation können die Pläne nach vorheriger Terminabstimmung beim Bauherren eingesehen werden.

2. 4.  Bauzeit und Bauablauf
Die Gesamtmaßnahme soll in der Zeit zwischen dem 15.02.2027 und dem 26.11.2027 (KW 07 - 47/2027) durchgeführt werden. Die obere (westliche) Dachfläche soll dabei vom 22.02.2027 - 25.06.2027 bearbeitet werden und die untere (östliche) Dachfläche vom 12.07.2027 - 29.10.2027.

3.  Baustellenorganisation
Die Baumaßnahmen werden bei laufendem Betrieb durchgeführt. Einschränkungen für die Nutzer sind zu begrenzen. Die Sporthalle und der Umkleidetrakt werden für die Dauer der Arbeiten nicht freigezogen und stehen dem Nutzer weiterhin zur Verfügung. Der Zugang zum Baufeld erfolgt über das Haupttor / die Hauptwache der Anstalt.

3. 1.  Kraneinsätze
Geeignete Hebeeinrichtungen zur Beschickung der Baustelle sind - sofern erforderlich - von jedem Gewerk einzukalkulieren und werden nicht gesondert vergütet. Dauerhafte Hebeeinrichtungen (Oben-/ Untendrehkrane) sind nicht vorgesehen. Krane bzw. Großgeräte, die nach Absprache mit der Anstaltsleitung auf dem Anstaltsgelände über Nacht abgestellt werden dürfen, müssen in der Form manipuliert werden, dass eine Benutzung ausgeschlossen ist.

3. 2.  Meterrisse
Meterrisse werden nicht angelegt. Da es sich ausschließlich um Arbeiten im Bestand handelt, sind die vorhandenen Höhen (OK FFB = Oberkante Fertigfußboden) maßgebend.

3. 3.  Maße und Maßaufnahmen am Bau
Der Auftragnehmer ist verpflichtet, eine Maßaufnahme am Rohbau durchzuführen. Die Mengenfeststellung von Teilen der Leistung des AN, die durch weiterführende Ausführungen der Prüfung und Feststellung entzogen werden, erfolgt nach Aufmaß an der Entnahme- bzw. Einbaustelle gemeinsam mit der Bauleitung. Der AN hat der Bauleitung den Zeitpunkt gemeinsam aufzunehmender Mengenfeststellungen entsprechend rechtzeitig anzuzeigen.

3. 4.  Bauschutt / Müllbeseitigung
Der AN hat den aus seinen Arbeiten resultierenden Bauschutt, sowie durch seine Leistungen bedingte Verunreinigungen, Verpackungsmaterial und anderes unverzüglich zu beseitigen und zu eigenen Lasten zu entsorgen. Die täglich notwendige zeitgerechte Entsorgung innerhalb der Gebäude durch den AN erfolgt zu seinen Lasten und ist in die EP´s mit einzupreisen.
Erfüllt der AN die vorgenannte Verpflichtung ganz oder teilweise nicht, behält sich der Auftraggeber (AG) vor, diese Leistungen von Dritten durchführen zu lassen und die dadurch entstehenden Kosten dem AN entsprechend anzulasten.

3. 5.  Anmeldungsfreie Arbeitszeiten
Die Ausführung der Arbeiten soll grundsätzlich, während der regulären werktäglichen Arbeitszeiten zwischen 06:30 und 19:00 Uhr erfolgen. Arbeiten außerhalb vorgenannter Zeiten (z. B. Nachtarbeit, Wochenendeinsätze) sind der Jugendanstalt vorher anzuzeigen.

3. 6.  Erlaubnisschein für feuergefährliche Arbeiten
Schweiß- und Schneidarbeiten mit Funkenbildung im und außerhalb der Gebäude sind im Vorfeld anzumelden. Notwendige Schutzmaßnahmen (Brandwache, Bereitstellen von Feuerlöschern, o. ä.) sind vom AN eigenständig vorzunehmen und einzukalkulieren.

3. 7.  Baustrom / Beleuchtung
Ein Baustromanschluss wird über das Gewerk "Elektro" an zentraler Stelle installiert und vorgehalten. Es dürfen nur die Anschlüsse genutzt werden, die durch die Objektüberwachung (OÜ) ausdrücklich freigegeben werden.
Eventuell erforderliche Leitungen von der Bereitstellung bis zur Arbeitsstätte sind vom AN bis zu einer Länge von ca. 200 m einzukalkulieren. Dazu gehört auch die stolperfreie Verlegung der Leitungen innerhalb des Baufeldes. Beleuchtung der Verkehrswege innerhalb des Gebäudes erfolgt über die vorhandene Gebäudebeleuchtung. Für ausreichende Arbeitsplatzbeleuchtung ist jedes Gewerk selbst verantwortlich.

3. 8.  Bauwasser
Ein Bauwasseranschluss wird an zentraler Stelle installiert und vorgehalten. Es dürfen nur die Anschlüsse genutzt werden, die durch die OÜ ausdrücklich freigegeben werden.
Eventuell erforderliche Leitungen von der Bereitstellung bis zur Arbeitsstätte sind vom AN bis zu einer Länge von ca. 200 m einzukalkulieren. Dazu gehört auch die stolperfreie Verlegung der Leitungen innerhalb des Baufeldes.

3. 9.  WC-Nutzung
Als Baustellen-WC wird ein WC auf der Südseite vor dem Umkleidetrakt durch den Nutzer zur Verfügung gestellt. Das WC ist stets in einem sauberen Zustand zu halten. Andere WC´s im Gebäude sind nicht für den Baustellenbetrieb nutzbar.

3. 10.  Zählerstände
Vom AN bereitgestellte Versorgungseinrichtungen (z. B. für eigene Baustrom-, Bauwasseranlagen) müssen über eine geeignete, geeichte Zählvorrichtung verfügen. Anfangs- und Endzählerstände sind gemeinsam mit der OÜ zu erfassen und zu protokollieren.

3. 11.  Erdverlegte / verdeckte Leitungen
Leitungen im Erdreich und in Bauteilen hat der AN zu beachten und zu schützen, bevor er dort Arbeiten vornimmt.

3. 12.  Aufenthaltsräume
Aufenthaltsräume im Gebäude stehen nicht zur Verfügung. Geeignete Aufenthaltsräume für die Mitarbeiter des AN sind in die Einheitspreise einzukalkulieren und werden nicht separat vergütet. Unterkünfte wie Schlaf- und Aufenthaltsräume für die Freizeit (außerhalb der definierten Arbeitszeiten) dürfen innerhalb des Geländes der JA Hameln nicht aufgebaut werden.

3. 13.  Lagerflächen
Lagerflächen im Gebäude oder dem Grundstück stehen nur begrenzt zur Verfügung. Vorhandene Kapazitäten der Baustelleneinrichtungsfläche innerhalb der Bauzaunabsperrung auf der Südseite des Umkleidetraktes können mitgenutzt werden, sofern sie die Arbeiten anderer Gewerke nicht behindert.
Eventuelle Standplätze für Abfall-/ Bauschuttcontainer, Materialanlieferungen oder Kranstandorte sind mit der Jugendanstalt abzustimmen.

3. 14.  Parkplätze
Parkplätze stehen nicht zur Verfügung. Es besteht kein Anspruch auf einen Stellplatz.

3. 15.  Reinigung
Die Baustelle ist stets in einem sauberen Zustand zu halten. Arbeitsbereiche und Verkehrswege sind spätestens zum Ende einer Tages-/ Schichtleistung zu reinigen. Werkzeuge und Materialien sind nur für den aktuellen Tagesbedarf im Baubereich zu lagern. Nicht benötigtes Material, Abfälle und Werkzeug sind unmittelbar zu entfernen. Kosten für die tägliche Beräumung und Reinigung der genutzten Flächen sind in die Einheitspreise einzukalkulieren und werden nicht gesondert vergütet.

3. 16.  Verkehrswege
Der AN ist verpflichtet, Flure, Fluchtwege und Treppenräume stets von Gegenständen, Stolperfallen und Brandlasten freizuhalten (Verkehrssicherungspflicht). Befestigte Verkehrswege sind innerhalb des Baugeländes vorhanden. Eingesetzte Baufahrzeuge auf dem Gelände dürfen eine Achslast von 12,0 t und eine maximale Durchfahrtshöhe von 4,0 m nicht überschreiten. Die Zufahrt zur Nordseite der Sporthalle erfolgt über einen unbefestigten Weg mit einer Engstelle am nördlichen Werkhoftor mit einer Durchfahrtbreite von ca. 3,05 m und einer Durchfahrthöhe von ca. 3,50 m.

3. 17.  Schutzeinrichtungen
Schutzeinrichtungen wie Absturzsicherungen, Bodenabdeckungen o. ä. sind stets betriebs- und verkehrssicher zu halten. Beschädigungen sind umgehend zu beheben.
Alle Sicherheitseinrichtungen sind nach ggf. notwendiger Umsetzung wieder zu errichten. Die Verkehrssicherung sowie die gesamte Baustelleneinrichtung ist von allen am Bau Beteiligten zu schützen.

3. 18.  Personaleinsatz
Ein flexibler und ausreichender Personalbestand ist auf der Baustelle vorzuhalten. Die Ausführung der Arbeiten vor Ort hat ein qualifizierter bauleitender Monteur zu leiten, der durchgängig auf der Baustelle anwesend ist. Ein ständiger Wechsel ist auf Grund der besonderen Art der Baumaßnahme nicht zulässig.

3. 19.  Baubesprechungen
Es ist vorgesehen, eine wöchentliche Baubesprechung vor Ort durchzuführen, zu der ein(e) Vertreter(in) des AN anwesend sein sollte.

3. 20.  Materialvorhaltung
Materialbestellungen und Materiallieferungen sowie ein zügiger und stetiger / tageweiser  Abtransport muss bedarfsgemäß rechtzeitig eingeplant und vorgenommen werden. Der logistische Aufwand sowie der häufigere Be- und Entlieferungsaufwand ist vom Bieter bei der Kalkulation des Angebotes zu berücksichtigen und entsprechend in die EP´s einzupreisen. Die Vorhaltung von Material und Gerät obliegt dem AN und ist mit den Einheitspreisen des Angebotes abgegolten. Die Vorhaltemengen sind an die Lagerkapazitäten anzupassen.

3. 21.  Schutzausrüstung
Sofern das Tragen von persönlicher Schutzausrüstung erforderlich ist, sind die Kosten in den entsprechenden Preisen einzurechnen, ebenso die Kosten für die Arbeitserschwernis. Bei Bedarf sind Absperr- und Kennzeichnungsmaßnahmen kostenneutral vom AN durchzuführen.

3. 22.  Werbung / Bauschild
Das Anbringen eigener Firmenschilder, Banner oder Plakate am Gebäude oder Einrichtungen der Baustelle (Bauzaun, Gerüst) ist ausdrücklich untersagt. Ein Bauschild ist nicht vorgesehen.

4.  Vollzugliche Anforderungen
Die Vorgaben des Formblatt 247 (Nds-Justiz) sind vollumfänglich zu berücksichtigen. Zusätzlich sind nachfolgende Vorgaben seitens der Jugendanstalt Hameln zu berücksichtigen.

4. 1.  Anmeldung
Um ein ungehindertes Betreten der Jugendanstalt Hameln zu ermöglichen, wird den Beschäftigten ein Ausweis von der Jugendanstalt Hameln ausgestellt. Vor Beginn der Arbeiten findet eine Belehrung statt. Den Anweisungen des Anstaltspersonals ist unbedingt Folge zu leisten. Anlieferungen von Materialien sind mit der Jugendanstalt Hameln abzustimmen.

4. 2.  Wartezeiten
Es wird ausdrücklich darauf hingewiesen, dass das "Bewegen" in der Jugendanstalt Hameln mit einem relativ großen Zeitaufwand verbunden ist, da die einzelnen Beschäftigten mit Anstaltspersonal durchgeschlossen werden müssen. Wartezeiten werden hierfür nicht vergütet; mit Ausnahme von außerordentlichen Notständen, diese müssen jedoch von der Jugendanstalt Hameln schriftlich bestätigt werden.

4. 3.  Mobilfunk

Es sind keine Mobilfunktelefone und LTE funktionsfähige Geräte zugelassen (auch Tabletts, Smartwatch usw. die eine Sprechfunktion haben)

4. 4.  Fahrzeuge und Werkzeug
Während der gesamten Bauzeit sind Baumaterialien und Werkzeuge, die innerhalb des Anstaltsgeländes gelagert werden einschl. der Gerüste in der Form zu sichern, dass sie von Anstaltsinsassen nicht zu Ausbruchszwecken benutzt werden können. Bei Verlust von Gegenständen ist die Anstalt unverzüglich zu unterrichten. Fahrzeuge innerhalb des Anstaltsgeländes sind nach dem Verlassen (auch kurzzeitiges Entfernen z.B. beim Be- und Entladen) stets abzuschließen.

4. 5.  Überprüfung Fremdfirmen:
Der Jugendanstalt sind die Anschriften der künftig auf den Baustellen tätigen Firmen frühzeitig zu übermitteln. Es werden daraufhin Mitarbeiterlisten eingeholt, die im Einzelfall überprüft werden. Neben den Angaben der Ausführungsfirma zu Firmenname, Anschrift, Kontaktdaten (Telefon, Fax und E-Mail) sind für jeden Mitarbeiter folgende Angaben erforderlich: Name, Vorname, Geburtsort, Geburtstag, Anschrift, Ausweis-Nr. und Unterschrift des jeweiligen Mitarbeiters.

4. 6.  Zufahrtbeschränkung
Zu vorgegebenen Zeit kann die Anstalt nicht mit Fahrzeugen befahren werden. Die Zeiten sind aktuell wie folgt festgelegt: 06:45 - 07:10 Uhr; 11:15 - 11:35 Uhr; 12:15 - 12:30 Uhr und 14:50 - 15:10 Uhr. Die Jugendanstalt behält sich vor, die Zeiten bei Bedarf anzupassen.

## Hinweis Abschnitte
Die im vorliegenden Leistungsverzeichnis enthaltenen Leistungen sind in zwei Abschnitte gegliedert:

Abschnitt 1 beinhaltet die Arbeiten am Hauptdach der Sporthalle (West).
Abschnitt 2 beinhaltet die Arbeiten am Umklleidetrakt über EG (OST).

Die Abschnitte werden zusammenhängend, aber nacheinander bearbeitet. Für Gerüstumbauten und Änderung der Baustelleneinrichtung ist eine Übergangszeit von ca. 3 Wochen zwischen den beiden Abschnitten eingeplant.

## 26A80140 Dachabdichtungsarbeiten
Datum: 19.10.2026

### Bereich 01 Sporthalle (West)

#### Abschnitt 01.10 Allgemeine Arbeiten

*Hinweis: Hinweis Allgemeine Arbeiten*
Kosten für die eigene Baustelleneinrichtung sind - sofern nicht in den nachfolgenden Positionen separat beschrieben - in die Positionen des LV einzukalkulieren. Die Hinweise der Baubeschreibung sind zu berücksichtigen. Bauseits werden gestellt:
- Fassaden-/ Dachfanggerüste mit Treppenaufgang
- Absicherung der Gerüststandflächen mit Bauzaun, Schutzwand und S-Draht
- Baustellen-WC
- Baustrom
- Bauwasser
Nicht gestellt werden Hebeenrichtungen / Aufzüge o. ä. Auch die Absperrung zusätzlicher BE-Flächen für zeitweise Aufstellung von Schuttcontainern, Aufenthaltscontainer, Lagerflächen oder Vormontageplätzen werden nicht gestellt. Die Lager- und Baustelleneinrigungsflächen auf dem Gelände sind begrenzt. Parkplätze können nur kurzzeitig in Abstimmung mit dem Nutzer für den Baustellenbetrieb in Anspruch genommen werden.

**01.10.0010 Baustelle einrichten und vorhalten**
*** Pauschalposition
Einrichten der Baustelle für die eigene Leistungsausführung für sämtliche in der Leistungsbeschreibung des Abschnitt 1 (Sporthallendach) aufgeführten Leistungen unter Berücksichtigung der Vorbemerkungen und Erläuterungen.
Insb. Materialtransporte und Hebeeinrichtungen sind dabei zu berücksichtigen.
Die Vorhaltung der eigenen Baustelleneinrichtung für die gesamte Bauzeit ist mit einzukalkulieren.
Zusätzliche Flächen außerhalb der bauseits eingerichteten Baustelleneinrichtungsflächen sind bei Bedarf eigenverantwortlich zu beantragen, einzurichten, zu beschildern, einzuzäunen und abzusichern.
Menge: 1,000 psch
Kostengruppe DIN 276 2018-12: 391

**01.10.0020 Aufmaß, Werkplanung**
*** Pauschalposition
Aufmaß der örtlichen Gegebenheiten für alle im Abschnitt 1 beschriebenen Positionen als Grundlage für die Werkplanung.
Das Aufmaß hat zusammen mit der örtlichen Bauüberwachung und ggf. dem Statiker im Rahmen der Arbeitsvorbereitung zu erfolgen. Der Zugang der Dachfläche mit Hubarbeitsbührne (Gebäudehöhe gem. Baubeschreibung) ist dabei mit einzukalkulieren.
Die Abrechnungseinheit 1 psch bezieht sich auf alle im Abschnitt 1 (Sporthallendach) enthaltenen Leistungen.
Nach Auftragserteilung, in Terminabstimmung mit dem AG, hat der Auftragnehmer über die Leistungen seines Auftrags die endgültige Werk- und Montageplanung einschließlich aller Sonderdetails und Berechnungen in 1-facher Ausfertigung dem AG oder dessen Bevollmächtigten zur Genehmigung vorzulegen.
Ebenso mit der Werkplanung sind alle projektspezifischen Nachweise, insbesondere für Befestigungen und Lastabtragungen und bauphysikalische Nachweise gem. Folgepositionen 30-60 zusammenzustellen..
Soweit behördlich gefordert, sind die Nachweise von der Bauaufsicht und dem Prüfingenieur genehmigen zu lassen.
Darin enthalten sind ebenfalls projektspezifische statische Nachweise und Einzelnachweise für Befestigung und Lastabtragung.
Mit der Fertigung darf erst begonnen werden, wenn die Werk- und Montageplanung vom AG oder dessen Bevollmächtigten mit einem Genehmigungsvermerk für die Ausführung freigegeben ist.
Eine Übertragung der Haftung erfolgt hierdurch nicht. Der AN haftet dafür, dass nur nach den unterschriftlich anerkannten Werkstattplänen gearbeitet wird.
Menge: 1,000 psch
Kostengruppe DIN 276 2018-12: 369

**01.10.0030 Statische Berechnung Dach & Fassade**
*** Pauschalposition
Erstellen eines prüffähigen statischen Nachweises für das Bedachungssystem und deren Befestigung an der Unterkonstruktion für andrückende und abhebende Lasten. Die statische Berechnung ist dem Auftraggeber zur Freigabe vorzulegen.

Für die Fassadenbekleidung des Titel 7 ist die zugehörige Unterkonstruktion sowie die Weiterleitung der Lasten in die Alu-UK der Pultdachaufständerung zu bemessen.

Die erforderlichen Nachweise der Tragschale und der weiterführenden Konstruktion werden bauseits geführt.
Versand der Statik erfolgt als pdf-Dokument.
Anzahl der Dachflächen: 1 Stück

In der Statischen Berechnung sind folgende Aspekte zu berücksichtigen:
- Grundriss rechteckig
- Gebäude B X L = 22,7 x 45,90 m (AK Fassade)
- Höhe über Gelände: ca. 9 - 11 m
- Dachform, Bestand: Flachdach
- Dachform, Neu: Puldach, 3°
- Dachüberstand allseitig 50 cm ab VK Fassade
- Vorrüstung der Dachfläche für PV-Anlage mit ca. 20 kg/m² Flächenlast
- Berücksichtigung Lasten aus Seilsicherungssystem
- Unterkonstruktion aus Aluminium-Profilen auf Hutprofilen und Lastverteilbohlen
- Montageuntergrund: Spannbetonhohlkammerdielen
- Berücksichtigung Fassadenlasten (Titel 7) bei der UK
Menge: 1,000 psch
Kostengruppe DIN 276 2018-12: 369

**01.10.0040 Dübelauszugversuche**
*** Pauschalposition
Ermittlung und Dokumentation von Dübelauszugsversuchen am Objekt.
Die Zugversuche sind gemäß den Vorgaben des Herstellers, der Verankerungsmittel, am Untergrund durchzuführen.
Die Dokumentation ist dem Bauherrn/Auftraggeber in 3-facher Ausfertigung auszuhändigen.
Geprüft werden die Spannbeton-Hohlkammerdielen des Daches für die Befestigung der Dachunterkonstruktion.

Die Ausführung erfolgt im Zuge des Aufma0 zur Vorbereitung der Werkplanung. Die Herstellung und Abdichtigung von Bauteilöffnungen im Bestandsdach ist dabei mit einzukalkulieren.
Menge: 1,000 psch
Kostengruppe DIN 276 2018-12: 369

**01.10.0050 Verlegepläne Dach & Fassade**
*** Pauschalposition
Erstellen von Verlegeplänen für die Dach- und Fassadenarbeiten der Titel 6+7.
Bahnaufteilungs- und Klippanordnungsplan für die Bedachung.
Basis der Planung sind durch den Auftraggeber bereit gestellte Architekten- und Ausführungspläne in dwg-Format o. ä.sowie weitere Informationen.
Basis der Konstruktion sind die abgestimmten Daten der Bausache.
Detailzeichnungen für Traufe, Ortgang und Pultdachfirst sowie die Verankerung am Bestand sind dabei mit zu erstellen.

Für die Ausführung der Untersichten der Dachüberstände- u. der  Fassadenbekleidung und Randabschlüsse sind Fassadenansichten und Details zur Verankerung mit der Alu-UK zu erstellen.
Alle Verlegepläne sind zur Freigabe dem Auftraggeber vorzulegen.
Basis und Voraussetzung der Planung sind die durch den Auftraggeber bereitgestellten Architektenpläne im DWG- oder DXF-Format sowie weitere Informationen.
Basis der Konstruktion sind die abgestimmten Daten der Bausache.
Menge: 1,000 psch
Kostengruppe DIN 276 2018-12: 369

**01.10.0060 U-Wert Nachweis**
*** Pauschalposition
Erstellen eines prüffähigen Nachweis der U-Werte für den geplanten Dachaufbau. Nach BEG sind für folgende Werte einzuhalten.
Anforderungen, Dach: U <= 0,14 W/m²K
Menge: 1,000 psch
Kostengruppe DIN 276 2018-12: 369

**01.10.0070 Revisionsunterlagen**
*** Pauschalposition
Lieferung folgender Unterlagen als Revisionsunterlagen:
- Wartungs- und Pflegeanleitungen
- Produktdokumentation aller verwendeten Materialien
- Zulassung(en) aller zum Einsatz kommender Systeme
- Übereinstimmungserklärung zu jeder Zulassung
- Fachunternehmererklärung
- CE-Kennzeichnung
Die Revisionsunterlagen sind 1-fach ausgedruckt und 1-fach digital als PDF zu übergeben.
Menge: 1,000 psch
Kostengruppe DIN 276 2018-12: 369

**01.10.0080 Baustelle räumen**
*** Pauschalposition
Räumen der Baustelle des Abschnitt1 (Sporthallendach). Durch die Baustelleneinrichtung in Anspruch genommene Flächen sind in Ihren Ursprungszustand zu versetzen.
Menge: 1,000 psch
Kostengruppe DIN 276 2018-12: 391

**01.10.0090 Stundenlohn, Facharbeiter**
Arbeiten (nur auf besondere Anordnung durch die Bauleitung), welche nicht in den Positionen erfaßt sind und gegen Nachweis zur Ausführung kommen:
Qualifikation: Facharbeiter
Menge: 10,000 h
Kostengruppe DIN 276 2018-12: 397

**01.10.0100 Stundenlohn, Helfer**
Arbeiten (nur auf besondere Anordnung durch die Bauleitung), welche nicht in den Positionen erfaßt sind und gegen Nachweis zur Ausführung kommen:
Qualifikation: Helfer
Menge: 5,000 h
Kostengruppe DIN 276 2018-12: 397

**01.10.0110 Stundensatz, Elektro-Kleingeräte ohne Bedienung**
Std-Satz für Elektro-Kleingeräte wie Bohrmaschine, Stemmhammer, Trennschleifer, Rüttelplatte, Rührwerk, o. ä. ohne Personalkosten.
Menge: 3,000 h
Kostengruppe DIN 276 2018-12: 397

#### Abschnitt 01.20 Abbruch und Entsorgung

*Hinweis: Hinweis Abbruch*
Der Abbruch beinhaltet das komplette Dachpaket oberhalb der Stahlbetondecke.
Gem. Vorerkundung liegt folgender Dachaufbau (von oben nach unten, Schichtdicken als ca.-Angaben) vor:
7,0 cm Kies
Folie als Trennlage
3,0 cm Bitumendachbahn, 3- bis 5-lagig
8,0 cm PUR-Dämmung, Alukarschiert
bituminöse Dampfsperre
Gem. Schadstoffbeprobung v. 25.06.2026 liegen keine Schadstoffe vor.
Auszug Schadstoffgutachten:
PAK < 100 mg/kg
Benzo(a)pyren < 50 mg/kg
HBCD < 50mg/kg
Asbest nicht nachgewiesen
Der Bestand muss nicht als gefährlicher Abfall behandelt werden. Im Titel Abbrucharbeiten wird das Lösen und Abtransportieren von der Dachfläche separat beschrieben. Das Abfahren und Entsorgen wird nach Gewicht separat vergütet. Massgebend sind die Wiegescheine des
Entsorgers. Schuttcontainer incl. der An-/ Abtransporte werden nicht separat vergütet und sind mit den Einheitspreisen der Entsorgung abgegolten. Die Anzahl der aufstellbaren Schuttcontainer ist durch die vorhandene Baustelleneinrichtungsfläche begrenzt. Die Abfalllogistik obliegt dem AN.
Grundsätzlich hat der AN während des Abbruches jederzeit die Sicherung gegen eindringendes Niederschlagswasser sicherzustellen. Dies gilt für die gesamte Dachfläche, Durchdringungen und Attikakrone.

**01.20.0010 Blitzschutzanlage abbrechen**
Vorhandene Blitzschutzanlage komplett demontieren und abtransportieren. Incl. Abtransport und sortenreine Trennung aller Halterungen, Anschlüsse, Klemmen und Befestigungen.

Gesamtumfang des Bestandes:
Fangstangen, 2 m ca. 10 Stck
Leitungslänge: ca. 250 m

Die vorhandenen Ableitungen sind für den Neuaufbau wieder zu verwenden und für alle Bauzustände zu sichern.

Die Abrechnung erfolgt nach m²-Dachfläche.
Menge: 1000,000 m2
Kostengruppe DIN 276 2018-12: 394

**01.20.0020 Kies aufnehmen und abtransportieren**
Kiesauflast, Dicke im Mittel ca. 7 cm, Körnung ca. 16/32 flächig aufnehmen und abtransportieren.
Menge: 1000,000 m2
Kostengruppe DIN 276 2018-12: 394

**01.20.0030 Folie aufnehmen und abtransportieren**
PE-Folie, Dicke ca. 0,5 mm, als Trennlage zwischen Bestandsabdichtung und Kiesauflast aufnehmen und abtransportieren.
Menge: 1000,000 m2
Kostengruppe DIN 276 2018-12: 394

**01.20.0040 Dachabdichtung, Altdach abbrechen und abtransportieren**
Vorhandenen Dachaufbau bestehend aus:
- bituminösem Altaufbau (Baujahr ca. 1980), ca. 4-lagig, Dicke 30-40 mm
- PUR-Dämmung, ca. 80 mm
komplett abbrechen, sortenrein trennen und abtransportieren.
Der Abbruch der Dehnfuge in Achse 6 (ca. 22 m) ist einzukalkulieren und wird nicht gesondert vergütet.
Menge: 1000,000 m2
Kostengruppe DIN 276 2018-12: 394

**01.20.0050 Dampfsperre abbrechen und abtransportieren**
Vorhandene Dampfsperre mit Alu-Einlage komplett abbrechen und von der Dachfläche abtransportieren. Die Entfernung muss rückstandfrei vom Stahlbetonuntergrund erfolgen. Der Einsatz mechanischer Abtraghilfen nach Wahl des AN ist zu berücksichtigen.
Menge: 1000,000 m2
Kostengruppe DIN 276 2018-12: 394

**01.20.0060 Dachabläufe DN 100 - 125 abbrechen und abtransportieren**
vorhandene Dachabläufe, DN 100 - 150, komplett abbrechen, sortenrein trennen und abtransportieren.
Abläufe bestehend aus Kunststoffoberteil und Grundkörper innerhalb der Stahlbetondecke. Der Grundkörper verbleibt vor Ort. Das Aufstockelement bis DN 150 oberhalb der Dampfsperrebene ist auszubauen und abzutransportieren.
Der Ablauf / die Sammelleitung im Gebäude muss als bauzeitliche Entwässerung weiter genutzt werden. Im Zuge der Dacheindeckung wird der Ablauf mit einer Stahlplatte und Dampfsperre verschlossen. Umschlussarbeiten unter der Rohdecke können nicht ausgeführt werden.
Menge: 12,000 St
Kostengruppe DIN 276 2018-12: 394

**01.20.0070 Stahlblech, 500 x 500 x 3 mm**
Lieferung und Montage von verzinkten Stahlblechen, Abmessungen L x B = 500 x 500 mm, Dicke 3 mm als Abdeckung der abgebrochenen Dachablauföffnungen. Die Montage erfolgt von der Deckenoberseite aus, vor der Verlegung der neuen Dampfsperre.
Menge: 12,000 St
Kostengruppe DIN 276 2018-12: 362

**01.20.0080 Attikaabdeckung abbrechen und abtransportieren**
Vorhandene Attikaabdeckung aus Zinkblech, Dicke ca. 1 mm, Abwicklung ca. 100 cm, mehrfach gekantet incl. aller Halterungen und Befestigungen abbrechen, sortenrein trennen und abtransportieren.
Menge: 140,000 m
Kostengruppe DIN 276 2018-12: 394

**01.20.0090 Attikaaufbau abbrechen und abtransportieren**
Vorhandenen Attikaaufbau incl. Dämmung, Abdichtung und Holzschalung incl. aller Halterungen, Unterkonstruktionen und Befestigungen bis auf den Rohbau (Stahlbeton / Sichtbetonfassade) abbrechen, sortenrein trennen und abtransportieren.

Attikaaufbau wie folgt:
seitlich:
- Dampfsperre ca. 25 cm hochgeführt
- 80 mm PUR-Dämmung, Höhe 20 cm
- Dachabdichtung, ca. 5-lagig, Dicke 30-40 mm, Höhe ca. 20 cm

oben:
- Dampfsperre bis Vorderkante STB-Attika, Breite 20 cm
- bituminöse Trennlage, Breite 14 cm auf Oberseite der Sichtbetonfassade
- Holzbohle 80 x 200 mm auf der Stahlbetonattika
- Dachabdichtung, ca. 5-lagig, Dicke 30-40 mm, Breite ca. 30 cm
- Holz-UK, 60 x 80 mm Länge ca. 50 cm, Achsabstand ca. 50 cm
- Holzschalung, Dicke 25 mm, Abwicklung ca. 60 cm
(Mauerabdeckung aus Metall, Abwicklung ca. 100 cm gem. Vorpos.)

Der bauzeitliche Schutz der Attikakrone/abgehenden Fassade vor eindringender Feuchtigkeit bis zur Lieferung und Montage der neuen Abdeckung ist zu berücksichtigen.
Vorhandenen Attikaanschluss vorbereiten, Beulen, Blasen, Falten und nicht fest sitzende Dachbahnen abstoßen. Anschluss von Verunreinigung mit Stahlbesen säubern.
Anfallenden Schutt sortenrein trennen und von der Dachfläche abtransportieren.
Menge: 140,000 m
Kostengruppe DIN 276 2018-12: 394

**01.20.0100 Recycling, Beton AVV 170101**
Beton fachgerecht recyclen.
Abrechnung nach Wiegescheinen.
Abfallnummern: 170101 incl.Bereitstellen geeigneter Abfallbehälter und An- / Abtransport der Abfallbehälter.
Menge: 1,000 t
Kostengruppe DIN 276 2018-12: 396

**01.20.0110 Recycling, Bauschutt AVV 170107**
Bauschutt fachgerecht recyclen.
Abrechnung nach Wiegescheinen.
Abfallnummern: 170107 incl.Bereitstellen geeigneter Abfallbehälter und An- / Abtransport der Abfallbehälter.
Menge: 150,000 t
Kostengruppe DIN 276 2018-12: 396

**01.20.0120 Recycling, Holz AVV 170201**
Holz fachgerecht recyclen.
Abrechnung nach Wiegescheinen.
Abfallnummern: 170201 incl.Bereitstellen geeigneter Abfallbehälter und An- / Abtransport der Abfallbehälter.
Menge: 4,000 t
Kostengruppe DIN 276 2018-12: 396

**01.20.0130 Recycling, Bitumengemische AVV 170302**
Demontierte Bitumenabdichtungsbahnen, Asbestfrei, PAK-Anteil < 100 mg/kg fachgerecht recyclen.
Abrechnung nach Wiegescheinen.
Abfallnummern: 170302 incl.Bereitstellen geeigneter Abfallbehälter und An- / Abtransport der Abfallbehälter.
Menge: 50,000 t
Kostengruppe DIN 276 2018-12: 396

**01.20.0140 Recycling, Metalle AVV 170407**
gemischte Metalle fachgerecht recyclen.
Abrechnung nach Wiegescheinen.
Abfallnummern: 170407 incl.Bereitstellen geeigneter Abfallbehälter und An- / Abtransport der Abfallbehälter.
Menge: 2,000 t
Kostengruppe DIN 276 2018-12: 396

**01.20.0150 Recycling, Dämmstoff AVV 170604**
Demontierte Wärmedämmung (PUR / EPS), Asbestfrei fachgerecht recyclen.
Abrechnung nach Wiegescheinen.
Abfallnummern: 170604 incl.Bereitstellen geeigneter Abfallbehälter und An- / Abtransport der Abfallbehälter.
Menge: 5,000 t
Kostengruppe DIN 276 2018-12: 396

**01.20.0160 Recycling, Baumischabfälle AVV 170904**
Baumischabfälle fachgerecht recyclen.
Abrechnung nach Wiegescheinen.
Abfallnummern: 170904 incl.Bereitstellen geeigneter Abfallbehälter und An- / Abtransport der Abfallbehälter
Menge: 1,000 t
Kostengruppe DIN 276 2018-12: 396

#### Abschnitt 01.30 Entwässerung

*Hinweis: Hinweis Entwässerung*
Die Entwässerung der Pult-Dachfläche mit 3° Neigung erfolgt über eine vorgehängte Rinne auf der Westseite (Parkplatzseite). Die Einbauhöhe liegt bei ca. +9,40 m. Die Bemessung erfolgte mit einer Regenspende von r 5, 5 = 355 l/sha und einer maximalen Einzugsfläche von rund 240 m² pro Fallrohr (Fallrohrabstände ca. 10,0 m). Das Traufblech ist im Titel "Dacheindeckung" beschrieben.
Durch das Gewerk "Tiefbau" werden im Vorfeld Grundleitungsanschlüsse aus KG-2000-Rohren vorbereitet. Übergabepunkt ist die aktuelle Geländeoberfläche. Die vom Gewerk "Tiefbau" gelieferten Deckel zum bauzeitlich Verschluss der Grundleitungen sind durch das Gewerk "Dach" im Zuge der Standrohrmontage aufzunehmen und zu entsorgen.
Bei der Montage der Fallrohre ist zu beachten, dass in der Höhe von +5,25 m bis +7,00 m ein durchgehendes Lüftungsband vorhanden ist, wo keine Befestigung der Fallrohre möglich ist.
Zusätzlich zur Entwässerung ist aus sicherheitstechnischen Gründen ein Aufstiegsschutz aus mehrfach gekantetem Edelstahlblech entlang der Fallrohre anzubringen. Im Bereich des Lüftungsbandes ist der Aufstiegschutz unterbrochen.

**01.30.0010 Dachrinne, halbrund, NG 400**
Dachrinne, halbrund nach DIN EN 612 mit Wulstausklinkung, hergestellt aus Titanzink nach DIN EN 988, Oberflächenqualität: walzblank liefern und inkl. aller notwendigen Halterungen und Befestigungselemente montieren.
Nenngröße: NG 400
Metalldicke: 0,8 mm
Menge: 50,000 m
Kostengruppe DIN 276 2018-12: 369

**01.30.0020 Rinnenboden, halbrund, NG 400**
Rinnenboden, halbrund, passend zu vorgenannter Rinne, hergestellt aus Titanzink nach DIN EN 988, Oberflächenqualität: walzblank liefern und montieren.
Nenngröße: NG 400
Menge: 2,000 St
Kostengruppe DIN 276 2018-12: 369

**01.30.0030 Rinneneinhangstutzen, halbrund, NG 400 / 120**
Rinneneinhangstutzen, halbrund, passend zu vorgenannter Rinne, hergestellt aus Titanzink nach DIN EN 988, Oberflächenqualität: walzblank liefern und montieren.
Nenngröße: NG 400
Fallrohranschluss: DN 120
Menge: 5,000 St
Kostengruppe DIN 276 2018-12: 369

**01.30.0040 Bewegungsausgleicher, halbrund, NG 400**
Bewegungsteil zinkgrau, 260 mm Länge, hergestellt aus Titanzink nach DIN EN 988, Oberflächenqualität: walzblank
Die Bewegungsausgleicher sind passend zu vorgenannter Dachrinne zu liefern und nach den Fachregeln in den Dachrinnenstrang einzulöten.
Nenngröße: NG 400
Metalldicke: 0,80 mm
Menge: 5,000 St
Kostengruppe DIN 276 2018-12: 369

**01.30.0050 Laubschutz, halbrund, NG 400**
Laubschutz, halbrund, passend zu vorgenannter Rinne, hergestellt aus Titanzink nach DIN EN 988, Oberflächenqualität: walzblank liefern und montieren.
Nenngröße: NG 400
Menge: 50,000 m
Kostengruppe DIN 276 2018-12: 369

**01.30.0060 Fallrohrprovisorium, DN 120**
Herstellung von Fallrohrprovisorien für die Dauer der Bauzeit aus transparenter Schlauchfolie, Materialdicke ca. 100 ?m, für Rinnenstutzen DN 120.
Provisorium liefern befestigen, bis zur Montage der Fallrohre vor- und unterhalten und nach Gebrauch rückstandsfrei abbauen und entsorgen.
Menge: 50,000 m
Kostengruppe DIN 276 2018-12: 369

**01.30.0070 Rohrbogen, DN 120, 60°**
Rohrbogen, passend zu vorgenannter Rinne, hergestellt aus Titanzink nach DIN EN 988, Oberflächenqualität: walzblank liefern und montieren.
Nenngröße: DN 120
Winkel: 60°
Menge: 10,000 St
Kostengruppe DIN 276 2018-12: 369

**01.30.0080 Rohr, DN 120, bis 500 mm**
Regenfallrohr, hochfrequenzgeschweißt, mit Muffe, nach DIN EN 612, hergestellt aus Titanzink nach DIN EN 988, Oberflächenqualität: walzblank in verschiedenen Einzellängen von 0,5 - 3,0 m liefern und inkl. aller notwendigen Halterungen und Befestigungselemente montieren.
Nenngröße: DN 120
Metalldicke: 0,7 mm
Einzellänge bis 500 mm
Einbau zwischen den vorbeschriebenen Rohrbögen zur Überbrückung des Traufüberstandes. Länge bis ca. 50 cm.
Menge: 5,000 St
Kostengruppe DIN 276 2018-12: 369

**01.30.0090 Fallrohr, DN 120**
Regenfallrohr, hochfrequenzgeschweißt, mit Muffe, nach DIN EN 612, hergestellt aus Titanzink nach DIN EN 988, Oberflächenqualität: walzblank in verschiedenen Einzellängen von 0,5 - 3,0 m liefern und inkl. aller notwendigen Halterungen und Befestigungselemente montieren.
Nenngröße: DN 120
Metalldicke: 0,7 mm
Menge: 40,000 m
Kostengruppe DIN 276 2018-12: 369

**01.30.0100 Standrohr, DN 125, 1 m**
Standrohr mit Reinigungsdeckel Höhe 1.000 mm, DN 125 liefern, inkl. aller notwendigen Halterungen, Dichtungen und Befestigungselemente montieren und an Fallrohre der Vorposition und Grundleitungen DN 125 gem. Bestand anschließen.
Regenstandrohr, aus Stahl, feuerverzinkt, rund, mit Reinigungsöffnung nach DIN EN 1123 mit erhöhtem Qualitätsstandard, mit 2-Kammern-Steckmuffenverbindung, Baustoffklasse A1, formstabil, bruchfest, rückstausicher, langlebige Innenbeschichtung gemäß DIN EN ISO 2178 auf Basis einer 2K-Epoxid-Kombination, Farbton: Rotbraun, 1.000 mm, DN 125
Nennweite: DN 125
Nenn-Länge/Grad: 1.000
Material und Farbe: Stahlfeuerverzinkt, Silber
liefern und incl. aller Befestigungsmittel wie Stockschrauben, Rohrschellen, Dichtungen, etc. an der Sichtbetonfassade nach Herstellervorgaben montieren.
Inkl. Anschluss an die Grundleitung an die durch das Gewerk "Tiefbau" vorbereiteten Anschlusspunkte in Höhe der Geländeoberfläche und Entsorgung der bauzeitlichen Deckel der KG-200-Grundleitung.
Menge: 5,000 St
Kostengruppe DIN 276 2018-12: 369

**01.30.0110 Standrohrkappe, DN 125**
Standrohrkappe aus Titanzinkblech, für Abdeckung der Verbindung von Regenstandrohre aus Stahl mit Regenfallrohre aus Zink, DN 125
Menge: 5,000 St
Kostengruppe DIN 276 2018-12: 369

**01.30.0120 Aufstiegschutz, 4-fach gekantet, Abwicklung 750 mm**
Lieferung und Montage eines Aufstiegschutzes vor den Fallrohren.
Material: Edelstahl, V2A, Dicke 2 mm
Werkstoffnummer 1.4301 Abwicklung 750 mm
4-fach gekantet (+/-45°)
Befestigung am Sichtbetonfassade (Dicke 14 cm) mit geeigneten Befestigungsmitteln, mind. M10, beidseitig, Achsabstand < 75 cm.
Einbauhöhe von GOF (min. ca. -0,45 m) bis UK Lüftungsband (+5,25 m) sowie oberhalb des Lüftungsband bis OK Fallrohr (ca. +8,35 m).
Menge: 45,000 m
Kostengruppe DIN 276 2018-12: 369

**01.30.0130 Revisionsöffnung 200 x 250 mm, 2-fach gekantet**
Herstellung von rechteckigen Revisionsöffnungen in vorbeschriebenem Aufstiegsschutz.
Ausschnitt ca. 150 x 150 mm herstellen in Höhe der Reinigungsöffnung des Standrohres.
Abdeckung, ca. B x H = 250 x 200 mm, 2-fach gekantet (45°), Material: Edelstahl, V2A, Dicke 2 mm, Werkstoffnummer 1.4301 liefern und demontierbar mit Sicherheitsschrauben am Aufstiegschutz der Vorposition montieren.
Menge: 5,000 St
Kostengruppe DIN 276 2018-12: 369

#### Abschnitt 01.40 Dacheinbauten

*Hinweis: Hinweis Dacheinbauten*
Für eine eventuelle spätere bauseitige Belegung der Dachfläche mit PV-Modulen soll eine Kabeldurchführung in der Dachfläche vorgerüstet werden.
Die Durchführung wird auf der Ostseite an der Auskragung der Dachfläche am First innerhalb des Dachüberstandes zwischen den Achsen 2 und 3 platziert mit einem Nenndurchmesser von 150 mm.
Die Durchführung ist so zu platzieren, dass sich die Mittelachse der Durchführung ca. 10 cm vor der östlichen Sichtbetonfassade befindet.

**01.40.0010 Aussparung, Dach, DN 150**
Herstellen einer Aussparung und Verstärkung der Aluminium-Leicht-UK des Titel 6 zur Schaffung eines Montageuntergrundes für eine Leistungsdurchführung DN 150.
Ausführung nach Wahl des AN mit Wechseln aus Profilen der Alu-UK oder Stahlplatte mit Ausschnitt innerhalb der UK-Ebene.
Ausführung für nachfolgend beschriebenen Schwanenhals.
Menge: 1,000 St
Kostengruppe DIN 276 2018-12: 369

**01.40.0020 Flachdachunterteile, DN 150**
Lieferung und Montage von Flachdach-Unterteilen für  Schwanenhälse.
Montage innerhalb der UK-Ebene des Dachüberstandes in Aussparung und Versärkung der Vorposition.
Unterteil und Flansch aus Hart-PVC, Flanschdicke 4 mm und integrierter Rückstaudichtung.
Rohrlänge: ca. 395 mm
Flanschdurchmesser: ca. 350 mm
Rohrduchmesser: 150 mm inkl. mechanischer Befestigung an der UK Ausschnitt der Untersichtsbekleidung des Titel 7 und Kürzung des unteren Rohrüberstandes im Zuge der Untersichtsbkleidung auf ca. 3-5 cm unter UK Untersichtsbekleidung.
Menge: 1,000 St
Kostengruppe DIN 276 2018-12: 369

**01.40.0030 Leitungsdurchführung, DN 150**
Lieferung und Montage von Leitungsdurchführungen als "Schwanenhals" zur bauseitigen Belegung mit Kabeln, Leitungen o. ä. Inkl. Montage und Befestigung innerhalb der Aussparung der Vorpostion.
Ausführung aus Hart-PVC, Baustoffklasse B2 nach DIN 4102-4
Menge: 1,000 St
Kostengruppe DIN 276 2018-12: 369

**01.40.0040 Verschlussmanschetten, DN 150**
Lieferung und Montage von Verschlussmanschetten als Gummiformteile aus EPDM geeignet für Kabel und Rohrleitungen.
Die Manschette ist in Abstimmung mit den Gewerken ELS und ELT auszulegen und im Zuge der Montage vor Belegung mit Medienleitungen am Rohrbogen gem. Herstellervorgabe mit Schnellverschluss-Schlauchschellen zu montieren. Ausschnitte innerhalb der Manschette für Medienleitungen werden durch die Gewerke ELT+HLS ausgeführt.
Menge: 1,000 St
Kostengruppe DIN 276 2018-12: 369

**01.40.0050 Rohrdurchführung, Dacheindeckung**
Herstellung einer Durchführung in der Stehfalzeindeckung des Titel 6 für vorbeschriebene Kabeldurchführung

Aussenrohr
Material: Aluminium 1,00 mm
Oberfläche: wie Dacheindeckung
Abmessung: NW 150 mm (= Durchmesser der Rohrdurchführung)

in Anpassung an das Dachgefälle lotrecht örtlich in die Dachfläche eingeschweißt
Menge: 1,000 St
Kostengruppe DIN 276 2018-12: 369

#### Abschnitt 01.50 Absturzsicherung

*Hinweis: Hinweis Absturzsicherung*
Für spätere Arbeiten an der Pultdachfläche mit 3° Dachneigung soll ein überfahrbares Seilsystem zur Ausführung kommen. Ein Dachzugang mittels Dachausstiegsluke oder eine außenliegender Leiter mit Rückenschutz ist baulich nicht vorgesehen. Im Bedarfsfall erfolgt der Zugang zur Dachfläche mittels Hubarbeitsbühne oder Kran mit Mannkorb. Das Seilsystem soll umlaufend in einem Abstand von ca. 2,50 m zu den Absturzkanten montiert werden. Als Untergrund dient Aluminium-Stehfalz mit einer Breite zwischen den Bördeln von 400 mm und einer Blechdicke von 1,0 mm. Als Untergund dient eine Aluminimum-UK. Eventuelle Verstärkungen der Unterkonstruktion sind in der Kalkulation zu berücksichtigen und werden nicht separat vergütet.

Das angebotene System muss bauaufsichtlich zugelassen sein und durchdringungsfrei auf der Dacheindeckung des Titel 6 montiert werden können.

**01.50.0010 überfahrbares Seilsicherungssystem, ca. 120 m**
Bauaufsichtlich zugelassenes horizontal geführtes Seilsystem zur Sicherung von Personen gegen Absturz zur durchdringungsfreien Befestigung auf zwei  benachbarten Bördeln der vor beschriebenen Dacheindeckung. Dämpfung der Einwirkung durch eine Stahlspule, so dass die weiterzuleitende Bemessungskraft in Abhängigkeit des vorliegenden Dachuntergrundes einen Wert zwischen 2,76 - 4,80 kN/Klipp nicht überschreitet.
Die DGUV Information 201-056 "Schutzmaßnahmen gegen Absturz auf Dächern -
Planungsgrundlagen zur Auswahl von Absturzschutzsystemen auf Dächern" ist im Rahmen der Planung und Ausführung zwingend zu beachten.
Sämtliche Seilzwischenhalterungen, auch Richtungsänderungen, müssen für einen systemzugehörigen, beweglichen Anschlagpunkt frei und ohne Lösen der Sicherung überfahrbar sein. Die Dämpfung des Systems muss nachweislich an jedem einzelnen Dachanker im Systemverlauf erfolgen.
Lieferung und Montage durch ein vom Hersteller oder seinem Lizenznehmer autorisiertes und zertifiziertes Unternehmen.
Montage auf bauaufsichtlich zugelassenen Systemklemmen des Herstellers der Dacheindeckung.
Erstellung und Übergabe der Dokumentation und Einweisung des verantwortlichen Nutzers in die Bedienung und Handhabung des Absturzsicherungssystems (im Zuge der Montage).

Absturzsicherungssysteme, insgesamt bestehend aus folgenden Komponenten:
5 Stck. Dachanker als End- bzw. Eckanker, inkl. Hersteller-Bördelklemmen für Stehfalzeindeckung 65/400/1.0
9 Stck. Dachanker  als Zwischenanker oder Einzelanschlagpunkt, inkl. Hersteller-Bördelklemmen für Stehfalzeindeckung 65/400/1.0
11 Stck. Halteöse
9 Stck. Seilhalter
4 Stck. 90° Kurvenelement
5 Stck. Distanzklotz
1 Stck. Anzeigenscheibe für die Vorspannung des Edelstahlseils
1 Stck. Spannvorrichtung mit Gewindeterminal
1 Stck. Endstück
2 Stck. Kontrollhülse
~120,00 m Edelstahlseil, 7x7 Durchmesser 8 mm
1 Stck. Anlagenkennzeichnung
1 psch Kleinmaterialien zur Montage und Befestigung
1 Stck. Zustiegsseil
System komplett liefern und montieren.
Inbetriebnahme, Dokumentaton gem. separater Position
Menge: 1,000 St
Kostengruppe DIN 276 2018-12: 369

**01.50.0020 Inbetriebnahme, Einweisung und Dokumentation**
Inbetriebnahme des Seilsicherungssystem durch geschultes und zugelassenes Personal und Einweisung des Nutzers / Auftraggebers.

Erstellen einer objektbezogenen Dokumentation für Anschlagpunkte und Seilsystem. Lieferung folgender Unterlagen:
- Produktdatenblätter
- Zulassungen
- Übereinstimmungserklärungen
- Montagedokumentation gem. Herstellervorgaben
- Übergabeprotokoll der Seilgleiter
- Einweisungsprotokoll
- Wartungshinweis
- Prüfbuch
Die Dokumentation ist 2-fach ausgedruckt und 1-fach digital zu übergeben.
Menge: 1,000 St
Kostengruppe DIN 276 2018-12: 369

#### Abschnitt 01.60 Dachabdichtung

*Hinweis: Hinweis Dacheindeckung*
Die Neueindeckung der Dachfläche ist mit einer Metalleindeckung als Kaltdach geplant auf einer gefällegebenden Metall-Unterkonstruktion. Die Dachform ist als Pultdach mit einer Neigung von 3° und allseitigem Dachüberstand von 50 geplant.
Die resultierende Fassandenerhöhung wird mit einer Fassadenekleidung an allen Seiten oberhalb der vorhandenen Sichtbetonfassade ergänzt als hinterlüftete Fassade mit einer Bekleidung aus Steinfollefaserplatten.

**01.60.0010 Untergrund, Stahlbeton vorbereiten und reinigen**
Untergrund der Dachfläche bestehend aus Stahlbetondecke vorbereiten und reingen. Verunreinigungen scharf und sauber abfegen, schafkantige Unebenheiten entfernen, Oberfläche säubern, anfallenden Schutt vom Dach transportieren und entsorgen.
Menge: 1000,000 m2
Kostengruppe DIN 276 2018-12: 363

**01.60.0020 Bitumenvoranstrich**
Lösungsmittelfreier, schnell trocknender Elastomerbitumen-Voranstrich im Streich-, Roll- oder Spritzverfahren gut deckend auf den sauberen und trockenen Untergrund aufbringen.
Der Voranstrich soll vor Aufbringen der nächsten Lage ausreichend ablüften
Menge: 1000,000 m2
Kostengruppe DIN 276 2018-12: 363

**01.60.0030 Dampfsperre, sd > 1.500 m**
Elastomerbitumen-Dampfsperrschweißbahn, gleichzeitig Trenn- und Ausgleichslage, oberseitig PP-Vlies und Sicherheitsnaht, unterseitig schmale unterbrochene Streifen aus wärmeaktivierbarem Selbstklebebitumen und Beschichtung, d = 3,3 mm, Einlage Aluminium Verbundträger, sd > 1.500 m liefern und gem. Herstellervorgaben verlegen.

Nähte und Stöße mind. 8 cm breit vollflächig verschweißen und andrücken.
Im Bereich von Durchbrüchen und Anschlüssen ist die Dampfsperre dampfdicht anzuschließen bzw. hochzuführen.
Verwendung auch als Not- und Behelfsabdichtung.
Geprüfte Abzugfestigkeit des Systems von 6,6 kN/m²
Menge: 1000,000 m2
Kostengruppe DIN 276 2018-12: 363

**01.60.0040 Dampfsperre hochführen, bis 50 cm**
Ausführung der Vorpositionen 01 - 03 bestehend aus:
- Untergrund vorbereiten und reinigen
- Bitumenvoranstrich
- Dampfsperre, sd-Wert > 1.500 m, Dicke 3,3 mm
an allen vertikal aufgehenden Bauteilen aus Stahlbeton hochführen.
Höhe / Abwicklung bis ca. 50 cm
Wandanschluss: ca. 41 cm
Attika: ca. 25 cm vertikal, ca. 20 cm Oberseite
Menge: 140,000 m
Kostengruppe DIN 276 2018-12: 363

**01.60.0050 Behelfsabdichtung prüfen und nacharbeiten**
*** Pauschalposition
Funktionsfähigkeit der Behelfsabdichtung inkl. der aufgehenden Anschlüsse während der Bauphase und vor dem Aufbringen der Dämmung regelmäßig überprüfen und ggf. nacharbeiten.
Menge: 1,000 psch
Kostengruppe DIN 276 2018-12: 363

**01.60.0060 Untergrund trocknen**
*** Pauschalposition
Oberfläche des vorhandenen Untergrunds vor der Verlegung der Dämmung bei Bedarf trocknen, Niederschlagswasser absaugen und Oberfläche mit einem Flächenbrenner trocknen.
Menge: 1,000 psch
Kostengruppe DIN 276 2018-12: 363

**01.60.0070 Attikadämmung, XPS, 100 mm, bis ca. 55 cm**
Wärmedämmplatten aus extrudiertem Polystyrolschaum (XPS) gemäß DIN EN 13164, frei von halogenierten Treibmitteln. Ausführung seitlich und auf der Attikakrone.
Dicke: 100 mm
Breite: 20 cm auf der Attikakrone
Höhe: 25 - 35 seitlich vor der Attika
auf der Nord- und Südseite variiert die Höhe zwischen 25+35 cm. Entsprechende Schrägschnitte sind einzukalkieren. Auf der Ost- und Westseite ist die Höhe konstant bei ca. 35 cm.
Kantenausbildung: Stufenfalz

Bemessungswerte der Wärmeleitfähigkeit für Anwendungen nach DIN 4108-10 in W/(m·K), Dicke 100 mm = 0,036 W/(m·K)

Brandverhalten: Euroklasse E gemäß EN 13501-1
Druckspannung bei 10 % Verformung
oder Druckfestigkeit: 300 kPa

Dauerdruckfestigkeit, Kriechverhalten:
(50 Jahre, Stauchung 2%) 130 kPa

Die Extruderschaumplatten werden einlagig verlegt und dicht gestoßen. Die Dämmplatten werden vollflächig mit einem geeigneten und dem Untergrund verträglichen Kleber verklebt. Untergrund bestehend aus Bitumendampfsperre.
Menge: 140,000 m
Kostengruppe DIN 276 2018-12: 363

**01.60.0080 Flächendämmung, Mineralwolle, 240 mm, WLG 035**
Lieferung und Verlegung einer Flächendämmung im Bereich der Aufständerungskonstruktion
Material: MF  -  Glaswollefilz vlieskaschiert
Wärmeleitfähigkeit = 0,035 W /mK
Baustoffklasse: A1 (nicht brennbar nach DIN 4102)
Lieferdicke gesamt:  240 mm;
2-lagig ausgeführt
vollflächig auf der Tragschale ausgerollt, an die Schwellhölzer und die Stützen der Metall-Unterkonstruktion dicht angearbeitet
Menge: 1000,000 m2
Kostengruppe DIN 276 2018-12: 363

**01.60.0090 Laufweg, XPS, 200 mm + OSB-4 25 mm (Firstseite)**
Wärmedämmplatten aus extrudiertem Polystyrolschaum (XPS) gemäß DIN EN 13164, frei von halogenierten Treibmitteln. Ausführung als Laufweg in der Dachfläche entlang der östlichen Attika (unter dem Pultfirst).
Dicke: 200 mm,
Breite: 100 cm
Kantenausbildung: Stufenfalz

Bemessungswerte der Wärmeleitfähigkeit für Anwendungen nach DIN 4108-10 in W/(m·K), Dicke 100 mm = 0,036 W/(m·K)

Brandverhalten: Euroklasse E gemäß EN 13501-1
Druckspannung bei 10 % Verformung
oder Druckfestigkeit: 300 kPa

Dauerdruckfestigkeit, Kriechverhalten:
(50 Jahre, Stauchung 2%) 130 kPa

Die Extruderschaumplatten werden einlagig verlegt und dicht gestoßen. Die Dämmplatten werden vollflächig mit einem geeigneten und dem Untergrund verträglichen Kleber verklebt. Untergrund bestehend aus Bitumendampfsperre.

Abgedeckt wird die Dämmung mit einer Lage OSB-4-Platten, als Holzwerkstoffplatten, Typ OSB/4, nach EN 300, CE-zertifiziert nach DIN EN 13986, Nut- und Federplatten, Brandverhalten: Klasse D-s2, d0 nach EN 13501-1, Nutzungsklasse: 1 + 2 nach DIN EN 1995-1-1, Plattendicke: 25 mm, mit zugelassenem Kleber auf XPS-Dämmplatten verlegt.
Menge: 50,000 m
Kostengruppe DIN 276 2018-12: 363

**01.60.0100 Bewegungsfuge, Dampfsperre**
Bewegungsfuge mit Dichtungsbahnenstreifen entsprechend der Hersteller-Verlegerichtlinie herstellen.
Schlaufenausbildung aus Dampfsperrbahn, Zuschnitt: 100 cm beidseitig auf Dampfsperre führen unterlegt mit PE Hohlprofil Durchmesser 30 mm lose und spannungsfrei über die Fugenausbildung führen und beidseitig auf der Dampfsperre verschweißen. Einschließlich erforderlicher Voranstrich.
Menge: 22,000 m
Kostengruppe DIN 276 2018-12: 363

**01.60.0110 Lastverteilschwellen, 140 x 100 mm**
Liefrung und Montage von Lastverteilprofilen im Bereich der Verankerungswannen/ Stützen der Leichtkonstruktion
Holzschwellen zur Ableitung der Lasten aus der Leichtkonstruktion

Anordnung rechtwinklig zur Traufe, jeweils in den Drittelspunkten der Spannbetondielen,
Binderabstand ca. 5,00 m

Abstände u. Befestigung gem. Statik

Breite: 140 mm
Höhe: 100 mm
Abstand e= ca. 1,66 m
Befestigung nach Statik gem. Folgeposition

Nageldichtband bzw. Dichtmasse im Bereich der Befestigung, um die Notabdichtungsfunktion der Dampfsperre zu gewährleisten
Ablauf von Niederschlagswasser während der Bauphase muß gewährleistet sein.
Das Nadelholz der Unterkonstruktion muß mindestens der Sortierklasse S 10 nach DIN 4074-1 entsprechen. inkl. aller Befestigungsmittel.
Menge: 540,000 m
Kostengruppe DIN 276 2018-12: 363

**01.60.0120 Verankerung, Aluminium-UK**
Vernkerung der Aluminium-Leichtkonstruktion im Untergrund bestehend aus Lastverteilprofilen der Pos. 110 auf Spannbetonhohlkammerdielen in der Fläche bzw. der Stahlbetonattika (Breite 18 - 20 cm) in den Randbereichen. Die Verankerung hat gem. Statik mit zugelassenen Befestigungsmitteln zu erfolgen.

Achsraster der UK-Stützen ca. 1,67 m x 1,59 m
Befestigung nach Statik in der Tragschale bestehend aus Spannbetonhohldielen mit folgenden Eigenschaften:
Dicke 14 cm, Breite 50 cm
Untergurt d = 6,2 cm mit Spanngliedern
Hohlkörper d = 5,6 cm, 5 Stck / 50 cm
Obergurt: 2,2 cm

Befestigung ist nur in den zugelassenen Dielen-Bereichen mit geeigneten Hohlraumdübeln möglich. Die erforderliche Anzahl ergibt sich aus der statischen Berechnung sowie der Dübelauszugversuche aus Titel 1 Die Vorbemessung mit Windsoglasten von 0,72 kN (Innenbereich) bis 3,0 kN (Eckbereiche) ergab eine notwendige Dübelzahl von
6 Stck im Eckbereich
4 Stck im Randbereich
2 Stck im Innenbereich, jeweils pro Stütze der Alu-UK
Die Befestigung erfolgt mit Winkelverbindern seitlich der Schwellen und Dübeln mind. M10 die in den Hohlkammern zu platzieren sind.

Die Gesamtanzahl an Verankerung ergibt sich zu:
Attika-Eckbereich: 28 Stützen mit je 6 Verankerungen
Attika-Randbereich: 54 Stützen mit je 4 Verankerungen
Hohldielen-Eckbereich: 20 Stützen mit je 6 Verankerungen
Hohldielen-Randbereich: 54 Stützen mit je 4 Verankerungen
Hohldielen-Innenbereich: 264 Stützen mit je 2 Verankerungen
Menge: 1130,000 m2
Kostengruppe DIN 276 2018-12: 363

**01.60.0130 Aluminium-UK, Pultdach**
Höhenjustierbare und gefällebildende Leichtbaukonstruktion aus Metall zur Aufnahme der Profiltafel-Dacheindeckung, mit den erforderlichen Aussteifungen und Verbänden
Dachform: Pultdach
Dachneigung: ca. 3°
Dachüberstände jeweils ca. 500 mm an allen 4 Gebäudeseiten
die entsprechende Konstruktion an den Giebelüberständen ist einzukalkulieren
Basis ist die prüffähige Statik, Konstruktionspläne und Details gem. Titel 1

Unterkonstruktion Bestand: Spannbetonhohldielen mit Schwellen gem. Pos. 110

Die Belegung mit PV-Modulen ist zu berücksichtigen
Anordnung dachparallel
Flächengewicht ca. 20 kg/m²
Seilsystem als Absturzsicherung ist zu berücksichtigen

Lieferumfang:
- Basisprofile mit Thermokappe
- Stützenprofile
- Gabelprofile
- Pfettenprofile mit Stoßprofil zur Aufnahme der Halteklipps für die Profilbahnen (nicht in dieser Position enthalten)
- Verbände (Aussteifungsprofil und Aussteifungswinkel)  nach Erfordernis
- Unterstützungsprofile am Pultfirst, und an der Traufe
- Bauteillänge: bis 6.000 mm

inkl. Verbindungsmittel innerhalb des Systems sowie zur Verankerung der Fassadenbekleidung des Titel 7:
Material:  Edelstahl
Anzahl nach Statik

Abrechnung erfolgt gemäß Fläche des Gebäude-Grundrisses inkl. Dachüberstand
ca. 46,90 m x 23,70 m

Die Gebäudedehnfuge in Achse 6 ist bei der WErkplanung und Ausführung der Alu-UK und Bekleidung zu berücksichtigen und zu übernehmen.
Menge: 1130,000 m2
Kostengruppe DIN 276 2018-12: 363

**01.60.0140 Dachüberstand, 50 cm**
Verstärkung der Aluminium-UK der Pos. 130 gem. statischer Berechnung aus Titel 1 zur Schaffung eines allseitgen Überstandes an Traufe, Ortgang und First von 50 cm ab Vorderkante Bestandsfassade bzw. 85 cm ab Achse Stahlbetonattika. Der Überstand muss statisch ausgelegt sein, die unterseitige Bekleidung des Überstandes gem. Titel 7 aufnehmen zu können.
Menge: 150,000 m
Kostengruppe DIN 276 2018-12: 363

**01.60.0150 Dacheindeckung, Stehfalz**
Befestigungselement Alu-Dreh-Klipp
Höhe ca. 106 mm
in vorgenannter Alu-Leicht-Unterkonstruktion befestigen zur Aufnahme der Profiltafeln
Klippabstände gemäß statischer Berechnung
Die Befestigung der Klipps mit der Unterkonstruktion erfolgt gemäß der allgemeinen bauaufsichtlichen Zulassung und Statik.

Aluminium-Profiltafeln
werksseitig vorgefertigt mit kreisrunden
Falzverbindungen zum maschinellen Verbördeln
Legierung: nach allgemeiner bauaufsichtlicher Zulassung
Profil/Blechdicke: Kalzip  65/400/1,00  mm
ungestoßene Bahnlänge: max. ca. 23.700 mm
Oberfläche: stuccodessiniert
Menge: 1130,000 m2
Kostengruppe DIN 276 2018-12: 363

**01.60.0160 Antikondensatbeschichtung**
rückseitige Vliesbeschichtung zur Vermeidung von Kondensatbildung und gleichzeitiger Abminderung des Trommel-Effekts
Farbe: melange weiß-schwarz
Schichtdicke: 0,8 - 1,1 mm
Kondensatspeicherung: 0,50 - 0, 70 kg/m² (je nach Dachneigung)
Die Deaktivierung der Antikondensatbeschichtung ist an den Profilbahnenden vor Anbringen des Traufwinkels vorzunehmen.
Menge: 1130,000 m2
Kostengruppe DIN 276 2018-12: 363

**01.60.0170 Festpunktausbildung**
Die Lage der Festpunkte muss im Zuge der Werksplanung (vgl. Titel 1) festgelegt werden. Größe und Art der Festpunkte werden in einer statischen Berechnung (vgl. Titel 1) ermittelt.
Diagonalbohrungen durch den kleinen Bördel und den Klippkopf zur Aufnahme der Festpunktnieten zur Fixierung einer jeden Profiltafel.
Befestigung des Klipps auf vorhandener Konstruktion Die Lasten aus dem Festpunkt müssen von der o. g. Unterkonstruktion abgeleitet werden.
Der statische Nachweis der Weiterleitung der Dachschubkräfte wird durch den Tragwerksplaner geführt.
Gewählter Festpunktklipp: Alu-Klipp 50
Höhe ca. 100 mm, Länge ca. 120 mm
Verbrauch und Befestigungsmittel gemäß Statik
Menge: 50,000 m
Kostengruppe DIN 276 2018-12: 363

**01.60.0180 Traufausbildung**
Klippunterkonstruktion zur Aufnahme der Rinneisen
Aluminium-Klippstange L 25 in Abschnitten von 200 mm
Material: Aluminium stranggepresst
in jeden zweiten-Bördelsteg eingefalzt
Verbrauch: 1,25 Stück/m
mit 2 Stück Edelstahlniet pro Klipp im Klippkopf gesichert
Abrechnung erfolgt nach Trauflänge

Traufausbildung und statische Randaussteifung
Traufwinkel 40/20/2 pressblank
Alu Bechernieten 5 x 12 mm
Material: Aluminium stranggepreßt

Traufendichtung  Band 150 kg/m²
Abmessung: 15/2-10 mm
Farbe: grau

Bördelfüller in jeden Steg

Rinneneinstand der Profiltafeln: 60 mm Abbiegen der Bahnenden im Bereich
des Bodenbleches
Menge: 50,000 m
Kostengruppe DIN 276 2018-12: 363

**01.60.0190 Ortgangausbildung**
Ortgangausbuldung als Dachabschluss
Aluminium-Ortgang-Verstärkungsprofil
Aluminium-Ortgangleiste
Aluminium-Sturmhaken
Ortgangblech
Material: Aluminium 1,00 mm dick
Oberfläche: wie Dacheindeckung
Zuschnitt: 400 mm
3 mal gekantet
Farbe: nach örtlicher Bemusterung
voraussichtlich RAL 9007 (Graualuminium)
Stützprofil/ Hafterleiste
Material: Aluminium 1,00 mm dick
Zuschnitt: 150 mm
3 mal gekantet
Menge: 50,000 m
Kostengruppe DIN 276 2018-12: 363

**01.60.0200 Pultdachfirtst**
Pultfirst als Dachabschluss  herstellen.
Hochbiegen der Bahnenden
Alu Distanzprofil
Schließblech passend zur Dacheindeckung
Formfüller passend zur Dacheindeckung
Die Profilbahn ist mit Stützprofilen gegen Durchtreten zu unterstützen (in Pos. Alu-Unterkonstruktion enthalten).

Pultfirstblech
Material: Aluminium 1,00 mm dick
Oberfläche: wie Dacheindeckung
Zuschnitt: 500 mm
3 mal gekantet
Farbe: nach örtlicher Bemusterung
voraussichtlich RAL 9007 (Graualuminium)
Stöße sind mit Stoßblechen zu unterlegen inkl. aller Befestigungsmittel
Menge: 50,000 m
Kostengruppe DIN 276 2018-12: 363

**01.60.0210 Lochblech**
Lochblech als Insektenschutz
Material: Aluminium mind. 0,80 mm dick
Oberfläche Alu natur
vollflächig gelocht
Zuschnitt: 150 mm
2 mal gekantet
im Traufen- u. Pultfirstbereich befestigen.
Menge: 100,000 m
Kostengruppe DIN 276 2018-12: 363

**01.60.0220 Schneefangvorrichtung**
Lieferung und Montage von Schneefangvorrichtungen systemkombatibel zur Dacheindeckung zum Schutz von Personen und Vermeidung von materiellen Schäden (z. B. Rinnen und vorgelagerte Parkplatzflächen)
1,25 Paar/m Schneefanghalter pressblank
5,00 Stück/m Schneestopper blank
1,00 m/m Alu Schneefangrohr pressblank
Abmessung: 32 x 2 mm
inkl. Rohrverbinder
auf den Bördeln der Dacheindeckung durchdringungsfrei befestigt.
Menge: 50,000 m
Kostengruppe DIN 276 2018-12: 363

#### Abschnitt 01.70 Fassade

*Hinweis: Hinweis Fassade*
Allgemein:
Die durch die Aufständerung des Pultdaches entstehenden Fassadenflächen oberhalb der vorhandenen Sichtbetonfassade der Sporthalle im Kaltdachbereich sollen mit einer vorgehängten hinterlüfteten Fassade mit Platten aus Steinwollefaser bekleidet werden. Die Fassaden-Unterkonstruktion wird an den Randstützen der Aluminium-UK des Daches befestigt. Vorderkante der Fassadenbekleidung dieses Titels ist identisch mit der Vorderkante der Sichtbetonfassaden des Bestandes.
Das Fugenraster der Bestandsfassade von ca. 3,75 m soll aufgenommen werden und entstsprechend der maximal lieferbaren Plattenformate weiter unterteilt werden auf 1,25 m vertikales Achsmaß. Die vertikalen Fugen sind auch in der Verkleidung des Dachüberstandes zu übernehmen.

Metall-UK:
Einzukalkulieren ist eine Metall-Unterkonstruktion für eine vorgehängte hinterlüftete Fassade (VHF) an Außenwänden gemäß DIN 18516-1, bestehend aus Tragprofilen, Kraghaltern, thermischen Trennelementen, Verbindungs- und Verankerungsmitteln sowie sämtlichem erforderlichen Zubehör.

Die Unterkonstruktion muss zur Aufnahme großformatiger Fassadenbekleidung aus Steinwollfaser (Rockpanel Fassadenplatten) mit sichtbarer Befestigung geeignet sein gemäß Herstellervorgaben und statischer Berechnung des Titel 1.

Die Montage der Unterkonstruktion ist durch geschultes Fachpersonal auszuführen. Sämtliche Bauteile sind spannungsfrei, justierbar und zwängungsfrei zu montieren. Fest- und Gleitpunkte sind gemäß Statik anzuordnen; thermisch bedingte Längenänderungen sind konstruktiv zu berücksichtigen. Eine gegenseitige Beeinträchtigung oder Schädigung der Bauteile ist auszuschließen.

Die Unterkonstruktion ist flucht-, lot- und höhengerecht gemäß den Vorgaben der Planung sowie der System- und Herstellerrichtlinien auszurichten. Die Ebenheitsanforderungen sind gemäß Planung einzuhalten. Abweichungen des Verankerungsgrundes bis ca. 30 mm sind durch die Kraghalter auszugleichen. Tragprofilstöße sind fluchtgerecht und in Übereinstimmung mit den horizontalen Fugen der Fassadenbekleidung anzuordnen.

Alle metallischen Bauteile sind dauerhaft korrosionsgeschützt auszuführen. Kontaktkorrosion ist durch geeignete Materialwahl oder Trennlagen zu vermeiden. Unterschiedliche Metalle dürfen nur gemäß Herstellerrichtlinien kombiniert werden.

Die Leistung umfasst sämtliche Nebenleistungen zur vollständigen, funktionsfähigen und dauerhaft sicheren Montage. Die Ausführung erfolgt gemäß den anerkannten Regeln der Technik und den Herstellerangaben.

Die Mindestanforderungen sowie die Mindestdicken der Tragprofile sind gemäß ETA-Zulassung und Leistungserklärung der Fassadenbekleidung einzuhalten. Fest- und Gleitpunkte sind zur zwängungsfreien Montage auszubilden. Sämtliche verwendeten Baustoffe sind aufeinander abzustimmen; ungünstige Wechselwirkungen, insbesondere Kontaktkorrosion, sind zu vermeiden. Tragprofilstöße sind in Übereinstimmung mit den horizontalen Fugen der Fassadenbekleidung anzuordnen.

Bei der Montage ist sicherzustellen, dass ein durchgehender freier Hinterlüftungsraum von mindestens 20 mm eingehalten wird. Der freie Lüftungsquerschnitt muss mindestens 50 cm² je Meter Wandlänge betragen.

Beleidung:
Die Fassade isteinzualkulieren mit einer ebenen, lot- und fluchtgerechten Fassadenbekleidung als vorgehängte hinterlüftete Fassade (VHF) mit großformatiger Außenwandbekleidung aus Fassadenplatten (hochverdichtete Steinwollfasern mit organisch-thermisch aushärtendem Bindemittel) gemäß den folgenden Spezifikationen; inkl. Zuschnitt, Verschnitt, Kantenbrechen, Vorbohren der Befestigungspunkte und Nebenarbeiten.

Fassadenplatten der Euroklasse A2 (EN 13501-1), ohne feuerhemmende und biozide Zusätze, mit geringem Eigengewicht und niedrigem Ausdehnungskoeffizienten; mit sichtseitiger Beschichtung, wasserbasiert, mit guter UV-Beständigkeit und geringer Farbabweichung gemäß Graumaßstab; Plattenmaterial recyclingfähig, Cradle-to-Cradle Produktzertifizierung.

Montage auf Stahl-Unterkonstruktion mit Tragprofilen, zwängungsfrei, unter Verwendung zugelassener Befestigungsmittel entsprechend den statischen Erfordernissen. Befestigung der Platten, mechanisch sichtbar, nichtrostend, farblich passend zum Design oder Farbton der Fassadenbekleidung und erforderlichen Zentrierhilfen; Ausführung gemäß Zulassung, den anerkannten Regeln der Technik und den Herstellerangaben.

Sämtliche Nebenmaterialien, Konstruktionsprofile einschließlich aller An- und Abschlüsse sind in die Leistung einzukalkulieren.

Plattenmaterial: Steinwollfaser, gebunden
Plattentyp: A2
Plattendicke: 8 mm

**01.70.0010 Fassaden-UK, Traufe bis 25 cm**
Lieferung und Montage eine Metall-UK gem. Vorbemerkung bestehend aus gekanteten Stahlprofilen, mehrteilig gem. Werkplanung und Statik des Titel 1.

Material: Stahlblech 1,50 mm dick
bandverzinkt und bandbeschichtet
Zuschnitt: ca. 200 mm je Winkel
2 mal gekantet

zur Aufnahme der Fassadenbekleidung horizontal mit der Unterkonstruktion verbunden bzw. verankert. Befestigung an Alu-Leichtkonstruktion des Titel 6.

Abrechnung nach Länge [m]
Ausführung Traufseitig (West)
Plattenbreite: bis 125 cm
Höhe: ca. 25 cm
Auskragung der UK: ca. 85 cm ab Achse Dach-UK
Menge: 50,000 m
Kostengruppe DIN 276 2018-12: 335

**01.70.0020 Fassadenbekleidung, Traufe bis 25 cm**
Lieferung und Montage einer Fassadenbekleidung gem. Vorbemerkung bestehend aus gebundenen Steinwollefasern.

Material: Steinwollefasern, gebunden
Dicke: 8 mm
Farbe nach örtlicher Bemusterung, voraussichtlich RAL 9007
Fugenbreite ca. 10 mm
Achsraster der Fassade: vertikal b = 1,25 m
Plattenhöhe ca. 25 bis max. 140 cm.
Fugenausbildung: offen
Befestigung: Blindnieten

Abrechnung nach Länge [m]
Ausführung Traufseitig (West)
Plattenbreite: bis 125 cm
Höhe: ca. 25 cm
Menge: 50,000 m
Kostengruppe DIN 276 2018-12: 335

**01.70.0030 Fassaden-UK, Giebel, 25 - 145 cm**
Ausführung wie Position 1 dieses Titels, jedoch:
Abrechnung nach m²
Ausführung Giebelseitig (Nord + Süd) mit 3° Neigung der Dachneigung folgende an der Oberseite.
Plattenbreite: bis 125 cm
Höhe: ca. 25 - 145 cm
Auskragung der UK: ca. 85 cm ab Achse Dach-UK
Menge: 40,000 m2
Kostengruppe DIN 276 2018-12: 335

**01.70.0040 Fassadenbekleidung, Giebel, 25 - 145 cm**
Ausführung wie Position 2 dieses Titels, jedoch:
Abrechnung nach m²
Ausführung Giebelseitig (Nord + Süd) mit 3° Neigung der Dachneigung folgende an der Oberseite.
Plattenbreite: bis 125 cm
Höhe: ca. 25 - 145 cm
Menge: 40,000 m2
Kostengruppe DIN 276 2018-12: 335

**01.70.0050 Fassaden-UK, First, 145 cm**
Ausführung wie Position 1 dieses Titels, jedoch:
Abrechnung nach m²
Ausführung Firstseitig (Ost)
Plattenbreite: bis 125 cm
Höhe: ca. 145 cm
Auskragung der UK: ca. 85 cm ab Achse Dach-UK
Menge: 70,000 m2
Kostengruppe DIN 276 2018-12: 335

**01.70.0060 Fassadenbekleidung, First, 145 cm**
Ausführung wie Position 2 dieses Titels, jedoch:
Abrechnung nach m²
Ausführung Firstseitig (Ost)
Plattenbreite: bis 125 cm
Höhe: ca. 145 cm
Menge: 70,000 m2
Kostengruppe DIN 276 2018-12: 335

**01.70.0070 Eckausbildung, Fassade und UK (h = 25 bis 145 cm)**
Erstellen einer 90° Außenecke in Unterkonstruktion und Fassadenbekleidung der Vorpositionen.
Abrechnung nach Stück-Zahl
Traufe: 2 Stck h = 0,25 m
First: 2 Stck h = 1,45 m
Ausführung mit Profil ohne Schnittkantenüberdeckung
Dicke 8 mm passend  zu den Fassadenplatten
Farbe nach örtlicher Bemusterung voraussichtlich RAL 9007 Graualumimium
Menge: 4,000 St
Kostengruppe DIN 276 2018-12: 335

**01.70.0080 Revisionsöffnung 100 x 100 cm**
Lieferung und Montage einer Revisionsöffnung in der Fassadenkonstruktion, Größe ca. 100 x 100 cm, bekleidet mit dem gleichen Fassadenplatten, flächenbündig zur Fassade.
Als Kalkulationsgrundlage sind folgende Ansätze zu berücksichtigen:

Stahlrahmen aus Quadratrohren und Flachstählen vorgefertigt als Rahmen, verzinkt und mit Ankerplatten auf der Stahlbetonattika montieren. Rahmen bestehend aus:
- QR 50/50/4 2 Stck als vertikale Pfosten, l = 1,11 m
- QR 50/50/4 2 Stck als oberen Riegel, l = 1,11 m
- QR 50/50/4 2 Stck als horizontale Kragträger, l = 0,427 m
- QR 50/50/4 2 Stck als Schwellenauflager, l = 1,01 m
- QR 50/50/4 1 Stck als Attikaauflager, l = 1,11 m
- BL 350/50/10 2 Stck als vertikale Attikaverankerung, innen
- BL 427/50-477/10 als seitlichen Rahmenaussteifung
- Verankerung hinterlegt mit thermischer Trennung, d = 5 mm zwischen Stahl-UK und Stahlbetonattika.

Anarbeiten der XPS-Dämmung im Bereich des Stahlrahmen auf einer Breite von ca. 1,11 m sowie Lieferung und Montage eines 1-fach gekanteten Stahlbleches als Riffelblech,  Abwicklung ca 614 mm, Breite 1,01 m, t = 2,5/4,0 mm zur Abdeckung der Türschwelle.

Türrahmen aus Quatratrohren:
2 Stck vertikal l = 0,99 m
3 Stck horizontale, l = 0,89 - 0,99 m

2 Stck Türbänder als verstellbare Bänder entsprechend der Türlasten für einwärtsöffnende Tür
1 Stck Torschloss mit Schlosskasten und Schließblech, PZ vorgerüstet in Rahmenkonstruktion von Tür und Rahmen integriert inkl. Drückergarnitur und Abdeckrosetten jeweils aus Edelstahl.
1 Stck Türstopper innen an Alu-UK befestigt.

Türflügel bekleidet mit Plattenmaterial der Fassade

Anlage liefern und flächenbündig mit der Fassade montieren.
Der Zuschnitt der Fassade mit seitlich 2 Streifen b = 12,5 cm, unten 1 x h = 12 cm, oben ca. 30 cm ist in der Kalkulation zu berücksichtigen.
Menge: 1,000 St
Kostengruppe DIN 276 2018-12: 335

**01.70.0090 Fassadenabschluss mit Lüftungsgitter**
Lieferung und Montage eines Lüftungsprofils als Kleintier- und Insektenschutz an Fassadenabschlüssen (z.B. Betandsfassade, Dachüberstand, u.a.) für eine vorgehängte hinterlüftete Fassade (VHF), passend zum eingesetzten Bekleidungssystem. Der freie Lüftungsquerschnitt beträgt nach DIN 18516-1 mindestens 50 cm²/m Wandlänge.

Sämtliche Nebenmaterialien, Konstruktionsprofile einschließlich aller An- und Abschlüsse sind in die Leistung einzukalkulieren.
Plattendicke: 8 mm gem. Fassadenbekleidung
Unterkonstruktion: Stahl
Profilmaterial: Alu, Dicke mind. 0,8 mm
Zuschnitt bis 120 mm, 1- bis 2-fach gekantet gem. örtlicher Erfordernis
Profilfarbe: RAL-Farbton, voraussichtlich 9007
Menge: 280,000 m
Kostengruppe DIN 276 2018-12: 335

**01.70.0100 Untersichtsbekleidung, Breite bis 50 cm**
Lieferung und Montage einer Untersichtsbekleidung analog zur Fassadenbekleidung incl. Unterkonstruktion an auskragender Dacheindeckung befestigt und mit Fassadenplatten bekleidet. Die Abhanghöhe soll im Zuge der Werkplanung minimiert werden. Für die Kalkulation kann von einem Unterbau von 135 mm ab UK Dachbekleidung ausgegangen werden.
Ausführung im Bereich Traufe, Ortgang und First in einer einheitlichen Bekleidungsebene.
Plattenbreite bis 125 cm.
Auskragung bis 50 cm.
Menge: 145,000 m
Kostengruppe DIN 276 2018-12: 335

**01.70.0110 Eckausbildung, Untersichtsbekleidung**
Ausführung von rechtwinkligen Ecken in vorbeschriebener Unterkonstruktion mit Anpassung der UK und Bekleidung mit einer auf Gehrung (45°) ausgeführten Bekleidung der Ecke.
Menge: 4,000 St
Kostengruppe DIN 276 2018-12: 335

**01.70.0120 Stirnbrett, Traufseitig, bis 15 cm**
Montage eines Stirnbrettes aus dem Material der Fassade im Bereich der Traufe (hinter der Rinne), inkl. Anpassung der Decken-UK zur Montage des Stirnbrettes.
Ansichtshöhe ca. 135 mm
Plattenbreite bis 125 cm.
Menge: 50,000 m
Kostengruppe DIN 276 2018-12: 335

### Bereich 02 Umkleidetrakt (Ost)

#### Abschnitt 02.10 Allgemeine Arbeiten

*Hinweis: Hinweis Allgemeine Arbeiten*
Kosten für die eigene Baustelleneinrichtung sind - sofern nicht in den nachfolgenden Positionen separat beschrieben - in die Positionen des LV einzukalkulieren. Die Hinweise der Baubeschreibung sind zu berücksichtigen. Bauseits werden gestellt:
- Fassaden-/ Dachfanggerüste mit Treppenaufgang
- Absicherung der Gerüststandflächen mit Bauzaun, Schutzwand und S-Draht
- Baustellen-WC
- Baustrom
- Bauwasser
Nicht gestellt werden Hebeenrichtungen / Aufzüge o. ä. Auch die Absperrung zusätzlicher BE-Flächen für zeitweise Aufstellung von Schuttcontainern, Aufenthaltscontainer, Lagerflächen oder Vormontageplätzen werden nicht gestellt. Die Lager- und Baustelleneinrigungsflächen auf dem Gelände sind begrenzt. Parkplätze können nur kurzzeitig in Abstimmung mit dem Nutzer für den Baustellenbetrieb in Anspruch genommen werden.

**02.10.0010 Baustelle einrichten und vorhalten**
*** Pauschalposition
Einrichten der Baustelle für die eigene Leistungsausführung für
sämtliche in der Leistungsbeschreibung des Abschnitt 2 (Umkleidetrakt) aufgeführten Leistungen unter Berücksichtigung der Vorbemerkungen und Erläuterungen.
Insb. Materialtransporte und Hebeeinrichtungen sind dabei zu
berücksichtigen.
Die Vorhaltung der eigenen Baustelleneinrichtung für die gesamte Bauzeit ist mit einzukalkulieren.
Zusätzliche Flächen außerhalb der bauseits eingerichteten Baustelleneinrichtungsflächen sind bei Bedarf eigenverantwortlich zu beantragen, einzurichten, zu beschildern, einzuzäuen und abzusichern.
Menge: 1,000 psch
Kostengruppe DIN 276 2018-12: 391

**02.10.0020 Aufmaß, Werkplanung**
*** Pauschalposition
Aufmaß der örtlichen Gegebenheiten für alle im Abschnitt 2 beschriebenen Positionen als Grundlage für die Werkplanung.
Das Aufmaß hat zusammen mit der örtlichen Bauüberwachung und ggf. dem Statiker im Rahmen der Arbeitsvorbereitung zu erfolgen.
Die Abrechnungseinheit 1 psch bezieht sich auf alle im Abschnitt 2 (Umkleidetrakt) enthaltenen Leistungen.
Nach Auftragserteilung, in Terminabstimmung mit dem AG, hat der Auftragnehmer über die Leistungen seines Auftrags die
endgültige Werk- und Montageplanung einschließlich aller
Sonderdetails und Berechnungen in 1-facher Ausfertigung dem
AG oder dessen Bevollmächtigten zur Genehmigung vorzulegen.
Ebenso mit der Werkplanung sind alle projektspezifischen Nachweise, insbesondere für Befestigungen und Lastabtragungen und bauphysikalische Nachweise gem. Folgepositionen 30-60 zusammenzustellen..
Soweit behördlich gefordert, sind die Nachweise von der Bauaufsicht und dem Prüfingenieur genehmigen zu lassen.
Darin enthalten sind ebenfalls projektspezifische statische Nachweise und Einzelnachweise für Befestigung und Lastabtragung.
Mit der Fertigung darf erst begonnen werden, wenn die Werk- und Montageplanung vom AG oder dessen Bevollmächtigten
mit einem Genehmigungsvermerk für die Ausführung freigegeben ist.
Eine Übertragung der Haftung erfolgt hierdurch
nicht. Der AN haftet dafür, dass nur nach den unterschriftlich
anerkannten Werkstattplänen gearbeitet wird.
Menge: 1,000 psch
Kostengruppe DIN 276 2018-12: 369

**02.10.0030 Haftzugprüfung**
*** Pauschalposition
Betondecke Haftzugsprüfung Haftzugprüfungen zur Ermittlung eines kraftschlüssigen Verbundes zwischen der mit Voranstrich versehenen. Betonkonstruktion und der Dampfsperre / Abdichtung durchführen.
- Betondecke vorbereiten und vorstreichen
- Schweißbahnstreifen, ca. 20 x 50 cm auf dem abgetrocknetem Voranstrich aufschweißen, ca. 10 cm unverschweißt lassen.
- Nach dem Abkühlen Schälversuch durchführen und dokumentieren.
Dachfläche ca. 750m²
Prüfstellen: mind. 5 Stck
Menge: 1,000 psch
Kostengruppe DIN 276 2018-12: 369

**02.10.0040 Gefälledämmplanung**
*** Pauschalposition
Gefälledämmplanung auf Grundlage der bauseits zur Verfügung gestellten Ausführungsplanung, des Anfangsnivellement und des örtlichen Aufmaßes erstellen.
Die Gefälledämmplanung ist mit der Bauleitung abzustimmen und freigeben zu lassen.
Der resultierenden U-Werte der Dachfläche sind zu ermitteln gem. separater Position.
Menge: 1,000 psch
Kostengruppe DIN 276 2018-12: 369

**02.10.0050 Windsogberechnung**
*** Pauschalposition
Erstellen einer Windsogberechnung als Einzelnachweis zur Befestigung des Dachaufbaus. Festlegung von Befestigungsart, nutzbaren Bahnbreiten, Befestigertyp und Länge. Dokumentation der Ergebnisse und Übergabe der Daten vor der Ausführung an die Bauleitung.
Bauseitige Vorgaben:
Geländekategorie II und III, Binnenland (Mischprofil GK II+III)
Baukörper: geschlossen
Untergrund: Stahlbetondecke, d = 18 cm
max. Höhe über Gelände: ca. 3,11 m (OK Stahlbetondecke)
Dachgeometrie gem. Ausführungsplänen
Menge: 1,000 psch
Kostengruppe DIN 276 2018-12: 369

**02.10.0060 U-Wert Nachweis**
*** Pauschalposition
Erstellen eines prüffähigen Nachweis der U-Werte für den geplanten Dachaufbauten. Nach BEG sind für folgende Werte
einzuhalten. Anforderungen, Dach: U <= 0,14 W/m²K
Menge: 1,000 psch
Kostengruppe DIN 276 2018-12: 369

**02.10.0070 Mehraufwand Lüftungsanlage**
*** Pauschalposition
Auf der zu bearbeitenden Dachfläche befindet sich eine Lüftungsanlage auf einer Stahl-UK und 6 Stützen (HEA 100). Die Gesamtabmessungen der Lüftungsanlage betragen l x B x H ca. 8,10 x 2,80 x 1,20 m.
Die Unterkante der Stahl-UK liegt ca. 75 cm über der Oberfläche der Rohdecke. Der Mehraufwand für das Arbeiten unter der Lüftungsanlage unter beengten Verhältnissen, ist als Pauschale anzubieten für alle Arbeiten des LV (Abbruch, Neuaufbau inkl. Begrünung).
Menge: 1,000 psch
Kostengruppe DIN 276 2018-12: 369

**02.10.0080 Leckageortung**
*** Pauschalposition
Durchführung einer zerstörungsfreien Messung mittels für den vorgesehenen verklebten Dachaufbau geeigneter Messverfahren.
Zur zerstörungsfreien Messung sind folgende Leistungen auszuführen:
- Vorbereiten der Dachfläche
- Einrichten des Messsystems
- flächige Erfassung und Prüfung der Dachfläche
- visuelle Kontrolle
- Nahtprüfung mittels Prüfnadel
- Kennzeichnung von Auffälligkeiten vor Ort,
- Dokumentation von Auffälligkeiten mittels Fotos und Eintragen
/ Vermaßen in bauseits zur Verfügung gestellten Dachaufsichten.
Leistungsumfang: gesamte Dachfläche, zusammenhängend auszuführen, ca. 750 m².
Ausführungszeitpunkt: Nach Fertigstellung der Abdichtung, vor förmlicher Abnahme, vor Installation des Blitzschutzes. Dachaufbau und Randbedingungen der Ausführung gem. Ausführungsplanung und Baubeschreibung.
Die Abrechnung erfolgt pauschal für die gesamte Dachfläche.
Menge: 1,000 psch
Kostengruppe DIN 276 2018-12: 369

**02.10.0090 Revisionsunterlagen**
*** Pauschalposition
Lieferung folgender Unterlagen als Revisionsunterlagen:
- Wartungs- und Pflegeanleitungen
- Produktdokumentation aller verwendeten Materialien
- Zulassung(en) aller zum Einsatz kommender Systeme
- Übereinstimmungserklärung zu jeder Zulassung
- Fachunternehmererklärung
- CE-Kennzeichnung
Die Revisionsunterlagen sind 1-fach ausgedruckt und 1-fach digital als PDF zu übergeben.
Menge: 1,000 psch
Kostengruppe DIN 276 2018-12: 369

**02.10.0100 Baustelle räumen**
*** Pauschalposition
Räumen der Baustelle des Abschnitt 2. Durch die Baustelleneinrichtung in Anspruch genommene Flächen sind in Ihren Ursprungszustand zu versetzen.
Menge: 1,000 psch
Kostengruppe DIN 276 2018-12: 391

**02.10.0110 Stundenlohn, Facharbeiter**
Arbeiten (nur auf besondere Anordnung durch die Bauleitung), welche nicht in den Positionen erfaßt sind und gegen Nachweis zur Ausführung kommen:
Qualifikation: Facharbeiter
Menge: 10,000 h
Kostengruppe DIN 276 2018-12: 397

**02.10.0120 Stundenlohn, Helfer**
Arbeiten (nur auf besondere Anordnung durch die Bauleitung), welche nicht in den Positionen erfaßt sind und gegen Nachweis zur Ausführung kommen:
Qualifikation: Helfer
Menge: 5,000 h
Kostengruppe DIN 276 2018-12: 397

**02.10.0130 Stundensatz, Elektro-Kleingeräte ohne Bedienung**
Std-Satz für Elektro-Kleingeräte wie Bohrmaschine, Stemmhammer, Trennschleifer, Rüttelplatte, Rührwerk, o. ä. ohne Personalkosten.
Menge: 3,000 h
Kostengruppe DIN 276 2018-12: 397

#### Abschnitt 02.20 Abbruch und Entsorgung

*Hinweis: Hinweis Abbruch*
Der Abbruch beinhaltet das komplette Dachpaket oberhalb der Stahlbetondecke. Gem. Vorerkundung liegt folgender Dachaufbau (von oben nach unten, Schichtdicken als ca.-Angaben) vor: 7,0 cm Kies Folie als Trennlage 3,0 cm Bitumendachbahn, 3- bis 5-lagig 8,0 cm PUR-Dämmung, Alukarschiert bituminöse Dampfsperre
Gem. Schadstoffbeprobung v. 25.06.2026 liegen keine Schadstoffe vor.
Auszug Schadstoffgutachten:
PAK < 100 mg/kg
Benzo(a)pyren < 50 mg/kg
HBCD < 50mg/kg
Asbest nicht nachgewiesen
Der Bestand muss nicht als gefährlicher Abfall behandelt werden.
Im Titel Abbrucharbeiten wird das Lösen und Abtransportieren von der Dachfläche separat beschrieben. Das Abfahren und Entsorgen wird nach Gewicht separat vergütet. Massgebend sind die Wiegescheine des Entsorgers. Schuttcontainer incl. der An-/ Abtransporte werden nicht separat vergütet und sind mit den Einheitspreisen der Entsorgung abgegolten. Die Anzahl der aufstellbaren Schuttcontainer ist durch die vorhandene Baustelleneinrichtungsfläche begrenzt. Die Abfalllogistik obliegt dem AN.
Grundsätzlich hat der AN während des Abbruches jederzeit die Sicherung gegen eindringendes Niederschlagswasser sicherzustellen. Dies gilt für die gesamte Dachfläche, Durchdringungen und Attikakrone.

**02.20.0010 Blitzschutzanlage abbrechen**
Vorhandene Blitzschutzanlage komplett demontieren und abtransportieren. Incl. Abtransport und sortenreine Trennung aller Halterungen, Anschlüsse, Klemmen und Befestigungen.

Gesamtumfang des Bestandes:
Fangstangen, 4 m ca. 4 Stck
Fangstangen, 2 m ca. 8 Stck
Leitungslänge: ca. 100 m

Die vorhandenen Ableitungen sind für den Neuaufbau wieder zu verwenden und für alle Bauzustände zu sichern.

Die Abrechnung erfolgt nach m²-Dachfläche.
Menge: 750,000 m2
Kostengruppe DIN 276 2018-12: 394

**02.20.0020 Kies aufnehmen und abtransportieren**
Kiesauflast, Dicke im Mittel ca. 7 cm, Körnung ca. 16/32 flächig aufnehmen und abtransportieren.
Menge: 750,000 m2
Kostengruppe DIN 276 2018-12: 394

**02.20.0030 Folie aufnehmen und abtransportieren**
PE-Folie, Dicke ca. 0,5 mm, als Trennlage zwischen Bestandsabdichtung und Kiesauflast aufnehmen und abtransportieren.
Menge: 750,000 m2
Kostengruppe DIN 276 2018-12: 394

**02.20.0040 Gehwegplatten abbrechen und abtransportieren**
Vorhandenen Gehwegplatten auf Dachfläche unter dem Lüftungsgerät bestehend aus Plattenbelag, Betongehwegplatten Format ca. 50 x 50 x 5 cm aufnehmen und abtransportieren.
Das Aufnehmen und Abtransportieren des Splittbettes d = 5 cm, Schutzvlieslage sowie vorhandener Kiesfangleisten entlang des Umfangs sind einzukalkulieren.
Fläche: ca. 4,00 x 10,00 m
Menge: 40,000 m2
Kostengruppe DIN 276 2018-12: 394

**02.20.0050 Dachabdichtung, Altdach abbrechen und abtransportieren**
Vorhandenen Dachaufbau bestehend aus:
- biuminöser Sanierungsbahn (Baujahr 2025)
- bituminösem Altaufbau (Baujahr ca. 1980), ca. 4-lagig, Dicke 30-40 mm
- PUR-Dämmung, ca. 80 mm komplett abbrechen, sortenrein trennen und abtransportieren.
Der Abbruch der Dehnfuge in Achse 6 (ca. 15 m) ist einzukalkulieren und wird nicht gesondert vergütet.
Menge: 710,000 m2
Kostengruppe DIN 276 2018-12: 394

**02.20.0060 Dachabdichtung, Lüftung abbrechen und abtransportieren**
Im Bereich der Lüftungsanlage wurde das Altdach bereits abgebrochen und mit einer Gefälledämmung 140 - 220 mm und 2-lagiger Bitumenabdichtung abgedichtet. Der Abbruch erfolgt unter beengten Verhältnissen (Stahl-UK und Lüftungsgerät bleiben während der Sanierung bestehen (vgl. Titel 1).

Vorhandenen Dachaufbau im Bereich der Lüftungsanlage bestehend aus:
- biuminöser Sanierungsbahn (Baujahr 2025)
- bituminöse Abdichtung 2-lagig (Baujahr ca. 2021),
- EPS-Gefälledämmung, durchfeuchtet, ca. 140 - 220 mm
komplett abbrechen, sortenrein trennen und abtransportieren.
Menge: 40,000 m2
Kostengruppe DIN 276 2018-12: 394

**02.20.0070 Dampfsperre abbrechen und abtransportieren**
Vorhandene Dampfsperre mit Alu-Einlage komplett abbrechen und von der Dachfläche abtransportieren. Die Entfernung muss rückstandfrei vom Stahlbetonuntergrund erfolgen. Der Einsatz mechanischer Abtraghilfen nach Wahl des AN ist zu berücksichtigen.
Menge: 750,000 m2
Kostengruppe DIN 276 2018-12: 394

**02.20.0080 Dachabläufe DN 100 - 125 abbrechen und abtransportieren**
vorhandene Dachabläufe, DN 100 - 150, 2-teilig komplett abbrechen, sortenrein trennen und abtransportieren.
Abläufe bestehend aus Loro-X-Abläufen, Serie 84 (DL), Baujahr 2021. Alte Asbestzement-Abläufe wurden in dem Zusammenhang entfernt und die Öffnung (ca. 40 x 20 cm) in der Stahlbetondecke mit Stahlblechen, d = 3 mm für den Einbau der aktuellen Dachabläufe verkleinert.
Der Abbruch hat bis Unterkante Stahlbetondecke zu erfolgen, incl. Abbruch des vorhandenen Stahlbleches mit Ausschnitt. Das Trennen der Dachabläufe im EG unter der Decke mit einer Arbeitshöhe von bis 3,0 m ist einzukalkulieren. Dabei sind die Bestandsleitungen so zu schützen, dass kein Schutt eindringen kann. Das Öffnen von Abhangdecken ist in separater Position beschrieben.
Die Arbeiten sind zeitlich mit der Neuinstallation der neuen Attikaabläufe abzustimmen, um die alten Entwässerungspositionen als bauzeitliche Dachentwässerung zu nutzen.
Auch sind die Arbeiten mit dem bauseitigen Gewerk "Sanitär" zeitlich abzustimmen. Der Verschluss der alten innenliegenden Entwässerungsleitungen innerhalb des Gebäudes erfolgt durch das Gewerk "Sanitär" nachdem der Rückbau der Dachabläufe erfolgte.
Menge: 7,000 St
Kostengruppe DIN 276 2018-12: 394

**02.20.0090 Stahlblech, 500 x 500 x 3mm**
Lieferung und Montage von verzinkten Stahlblechen, Abmessungen L x B = 500 x 500 mm, Dicke 3 mm als Abdeckung der abgebrochenen Dachablauföffnungen. Die Montage erfolgt von der Deckenoberseite aus, vor der Verlegung der neuen Dampfsperre.
Menge: 7,000 St
Kostengruppe DIN 276 2018-12: 362

**02.20.0100 Rohrdurchführungen DN 75 - 150 abbrechen und abtransportieren**
vorhandene Rohrdurchführungen für Strangbelüfter und Kabeldurchführungen (Schwanenhälse) DN 75 - 150 komplett abbrechen, sortenrein trennen und abtransportieren.. Der Abbruch hat bis Unterkante Stahlbetondecke zu erfolgen. Das Trennen der Strangbelüfter im EG unter der Decke mit einer Arbeitshöhe von bis 3,0 m ist einzukalkulieren.
Dabei sind die Bestandsleitungen so zu schützen, dass kein Schutt eindringen kann.
Die Arbeiten sind zeitlich mit der Neuinstallation abzustimmen, um die neuen Rohrdurchführungen am gleichen Tag wieder einbauen zu können.
Auch sind die Arbeiten mit dem bauseitigen Gewerk "Sanitär" zeitlich abzustimmen. Der Anschluss der neuen Deckendurchführungen an die vorhandenen Fall- und Sammelleitungen erfolgt durch das Gewerk "Sanitär".
Menge: 8,000 St
Kostengruppe DIN 276 2018-12: 394

**02.20.0110 Lichtkuppeln abbrechen und abtransportieren**
Vorhandene Dachlichtkuppeln aus Kunststoff incl. Zarge, Bohlenkranz, Lüftungsventilatoren, Leibungsbekleidung und Abdichtungsanschlüssen komplett abbrechen, sortenrein trennen und abtransportieren.
Die Lichtkuppeln sind als "Nordlichtkuppeln" ausgeführt und Innenseitig in Höhe der Rohdecke vergittert.
Einzelgröße bis ca. 1,25 x 1,25 m
Der Abbruch soll nur von der Oberseite aus erfolgen. Das vorhandene Gitter auf der Innenseite kann erst demontiert werden, wenn das neue Flachdachfenster montiert wurde. Die Wiederherstellung der Leibung und der bauzeitlicher Witterungsschutz sind in separaten Positionen beschrieben.
Menge: 4,000 St
Kostengruppe DIN 276 2018-12: 394

**02.20.0120 Witterungsschutz herstellen, kleinflächig**
Herstellen eines Witterungsschutz von Bauteilöffnungen (z. B. Lichtkuppeln) wie folgt:
Nenngröße ca. 1,25 x 1,25 m (4 x) jeweils zzgl. 30 cm Arbeitsraum umlaufend.
Ausführung zum Zeitpunkt nach Abbruch des Bestandsdachaufbaus und Einbau der Dampfsperre; vor Einbau der neuen Einbauten/Abdichtung Öffnung mit Kanthölzern umfassen; Dampfsperre als Notabdichtung
umlaufend ca. 10 cm hochführen temporäre Abdeckung aus Trapezblech-/ Holztafeln o. ä. mit Gefälle und ausreichend Überstand auf Kanthölzern verschrauben bzw. gegen Windsog zu sichern und im Zuge der eigenen Arbeiten nach Bedarf
mehrfach De-/ Remontieren bis zum endgültigen Einbau der Einbauten.
Incl. Rückbau und Abtransport nach Gebrauch und Einbau der endgültigen Einbauten.
Die Ausführung erfolgt für die Dauer der eigenen Leistungen zum Austausch der Lichtkuppeln.
Menge: 4,000 St
Kostengruppe DIN 276 2018-12: 394

**02.20.0130 Attikaabdeckung abbrechen und abtransportieren**
Vorhandene Attikaabdeckung aus Zinkblech, Dicke ca. 1 mm, Abwicklung ca. 100 cm, mehrfach gekantet incl. aller Halterungen und Befestigungen abbrechen, sortenrein trennen und abtransportieren.
Menge: 95,000 m
Kostengruppe DIN 276 2018-12: 394

**02.20.0140 Attikaaufbau abbrechen und abtransportieren**
Vorhandenen Attikaaufbau incl. Dämmung, Abdichtung und Holzschalung incl. aller Halterungen, Unterkonstruktionen und Befestigungen bis auf den Rohbau (Stahlbeton / Verblendmauerwerk) abbrechen, sortenrein trennen und abtransportieren.

Attikaaufbau wie folgt:
seitlich:
- Dampfsperre ca. 25 cm hochgeführt
- 80 mm PUR-Dämmung, Höhe 20 cm
- Dachabdichtung, ca. 5-lagig, Dicke 30-40 mm, Höhe ca. 20 cm

oben:
- Dampfsperre bis Vorderkante STB-Attika, Breite 20 cm
- bituminöse Trennlage, Breite 11,5 cm auf Oberseite des Verblendmauerwerk
- Holzbohle 80 x 200 mm auf der Stahlbetonattika
- Dachabdichtung, ca. 5-lagig, Dicke 30-40 mm, Breite ca. 30 cm
- Holz-UK, 60 x 80 mm Länge ca. 50 cm, Achsabstand ca. 50 cm
- Holzschalung, Dicke 25 mm, Abwicklung ca. 60 cm
(Mauerabdeckung aus Metall, Abwicklung ca. 100 cm gem. Vorpos.)

Der bauzeitliche Schutz der Attikakrone/abgehenden Fassade vor eindringender Feuchtigkeit bis zur Lieferung und Montage der neuen Abdeckung ist zu berücksichtigen.
Vorhandenen Attikaanschluss vorbereiten, Beulen, Blasen, Falten und nicht fest sitzende Dachbahnen abstoßen. Anschluss von Verunreinigung mit Stahlbesen säubern.
Anfallenden Schutt sortenrein trennen und von der Dachfläche abtransportieren.
Menge: 95,000 m
Kostengruppe DIN 276 2018-12: 394

**02.20.0150 Wandanschlüsse abbrechen und abtransportieren**
Vorhandenen Wandanschluss an der aufgehenden Sporthalle incl. Dämmung, Abdichtung, aller Halterungen, Unterkonstruktionen und Befestigungen bis auf den Rohbau (Stahlbeton) abbrechen, sortenrein trennen und abtransportieren.

Wandanschluss wie folgt:
- Dampfsperre ca. 45 cm hochgeführt
- 60 mm PUR-Dämmung, Höhe 30 cm
- Holzlatte 80 x 60 mm als oberer Abschluss
- Dachabdichtung, ca. 4-5-lagig, Dicke 30-40 mm, Höhe ca. 30 cm
- Kappleiste

Vorhandenen Wandanschluss vorbereiten, Beulen, Blasen, Falten und nicht fest sitzende Dachbahnen abstoßen. Anschluss von Verunreinigung mit Stahlbesen säubern.
Anfallenden Schutt sortenrein trennen und von der Dachfläche abtransportieren.
Menge: 45,000 m
Kostengruppe DIN 276 2018-12: 394

**02.20.0160 Flüssigkunststoffanschlüsse HEA 100 zurückbauen**
vorhandenen Abdichtungsanschluss an verzinkten Stahlstützen, HEA 100 aus Flüssigkunststoff, Höhe ca. 15 cm abbrechen, Stahluntergrund für Anbringung der neuen Abdichtungsanschlüsse reinigen.
Menge: 6,000 St
Kostengruppe DIN 276 2018-12: 394

**02.20.0170 Lüftungsanschlüsse zurückbauen**
vorhandenen Abdichtungsanschluss aus Bitumenschweißbahn, Flüssigkunststoff und Kappleiste an Lüftungskanaldurchdringungen aus Stahlblech, Höhe ca. 15 cm abbrechen, Untergrund für die Anbringung der neuen Abdichtungsanschlüsse reinigen.
Kanalquerschnitte ca. 1,70 x 0,85 m bzw. 1,10 x 0,70 m
Menge: 2,000 St
Kostengruppe DIN 276 2018-12: 394

**02.20.0180 Geländer, 3,0 x 3,0 x 1,10 m abbauen und lagern**
selbsttragendes Geländer mit Auflast, Fabrikt "Etanco", System Sauvguard, Baujahr 2021 zur Sicherung der Dachausstiegsluke demontieren, von der Dachfläche abtransporterien und zur Wiederverwendung lagern.
Abmessungen: L x B x H: 3,00 x 3,00 x 1,10 m mit einer Tür. Ausführung aus Alu-Rundrohren mit Pfosten und Ballast und folgenden Einzelteilen:
8 Stck  Auslegerschienen
1 Stck Auslegerschiene rechts, 25°
1 Stck Auslegerschiene links, 25°
10 Stck Blockierkeile
20 Stck Gewichte, je 12,5 kg
4 Stck Handlauf, d = 45 mm, l = 3 m
4 Stck Knielauf, d = 35 m, l = 3 m
10 Stck Stütze, 1,10 m
4 Stck Eckverbinder Handlauf
4 Stck Eckverbinder Knielauf
1 Stck Tür, 580 x 600 m
50 Stck Perfix Schrauben 5,5 x 25
25 Stck Perfix 5,5 x 70
2 Stck Kappen 45 mm
2 Stck Kappen 35 mm
Menge: 1,000 St
Kostengruppe DIN 276 2018-12: 394

**02.20.0190 GK-Decke öffnen, ca. 1,0 m²**
Gipskartondecken im Gebäude kleinflächig Öffnen zum Freilegen von Dachabläufen, Stranglüftern und Kabeldurchführungen an der Deckenunterseite.
Gipskarton 1- bis 2-lagig (2 x 12,5 mm), ohne Dämmstoffauflage und ohne Brandschutzanforderungen.
Öffnungsgröße bis ca. 1,0 m².
Die UK und Wandanschlüsse aus Metallprofilen soll zur Wiederverwendung erhalten bleiben.
Der Verschluss der Öffnung erfolgt im Nachgang bauseits durch die Gewerke "Trockenbau" und "Maler".
Arbeitshöhe: UK Rohdecke ca. 3,00 m; UK Abhangdecke ca. +2,50 bis 2,80 m.
Inkl. Abdeckung der Bodenflächen und Einrichtungen im Zuge des Abbruchs, Abtransport des ausgebauten Materials und Reinigung des Arbeitsbereiches nach Herstellung der Deckenöffnung.
Menge: 8,000 St
Kostengruppe DIN 276 2018-12: 394

**02.20.0200 Metalllamellendecke öffnen, ca. 1,5 m²**
Metalllamellendecken im Gebäude kleinflächig Öffnen zum Freilegen von Dachabläufen, Stranglüftern und Kabeldurchführungen an der Deckenunterseite.
Bekleidung aus geclipsten, zerstörungfrei demontierbaren Metalllamellen, Format ca. 150 x 30 cm, System OWAtecta S36
Öffnungsgröße bis ca. 1,5 m².
Der Verschluss der Öffnung erfolgt im Nachgang bauseits durch das Gewerk "Trockenbau".
Arbeitshöhe: UK Rohdecke ca. 3,00 m; UK Abhangdecke ca. +2,50 bis 2,80 m.
Inkl. Lagerung des ausgebauten Materials innerhalb des EG (Entfernung ca. 10 m).
Menge: 2,000 St
Kostengruppe DIN 276 2018-12: 394

**02.20.0210 Edelstahlblech demontieren und lagern**
Edelstahlblech als Wandschlitzabdeckung im Gebäude Öffnen zum Freilegen eines Dachablaufes / Fallrohres im Flur.
Edelstahlblech am Sichtmauerwerk verschraubt, Format ca. b X H = 0,8 x 3,0 m.
Der Verschluss der Öffnung erfolgt im Nachgang bauseits durch das Gewerk "Trockenbau".
Arbeitshöhe: UK Rohdecke ca. 3,00 m; UK Abhangdecke ca. +2,50 bis 2,80 m.
Inkl. Lagerung des ausgebauten Materials innerhalb des EG (Entfernung ca. 10 m).
Menge: 1,000 St
Kostengruppe DIN 276 2018-12: 394

**02.20.0220 Recycling, Beton AVV 170101**
Beton fachgerecht recyclen.
Abrechnung nach Wiegescheinen.
Abfallnummern: 170101
incl.Bereitstellen geeigneter Abfallbehälter und An- / Abtransport der Abfallbehälter.
Menge: 4,000 t
Kostengruppe DIN 276 2018-12: 396

**02.20.0230 Recycling, Bauschutt AVV 170107**
Bauschutt fachgerecht recyclen.
Abrechnung nach Wiegescheinen.
Abfallnummern: 170107
incl.Bereitstellen geeigneter Abfallbehälter und An- / Abtransport derAbfallbehälter.
Menge: 60,000 t
Kostengruppe DIN 276 2018-12: 396

**02.20.0240 Recycling, Holz AVV 170201**
Holz fachgerecht recyclen.
Abrechnung nach Wiegescheinen.
Abfallnummern: 170201
incl.Bereitstellen geeigneter Abfallbehälter und An- / Abtransport der Abfallbehälter.
Menge: 4,000 t
Kostengruppe DIN 276 2018-12: 396

**02.20.0250 Recycling, Bitumengemische AVV 170302**
Demontierte Bitumenabdichtungsbahnen, Asbestfrei, PAK-Anteil < 100 mg/kg fachgerecht recyclen.
Abrechnung nach Wiegescheinen.
Abfallnummern: 170302 incl.Bereitstellen geeigneter Abfallbehälter und An- / Abtransport der Abfallbehälter.
Menge: 35,000 t
Kostengruppe DIN 276 2018-12: 396

**02.20.0260 Recycling, Metalle AVV 170407**
gemischte Metalle fachgerecht recyclen.
Abrechnung nach Wiegescheinen.
Abfallnummern: 170407
incl.Bereitstellen geeigneter Abfallbehälter und An- / Abtransport der Abfallbehälter.
Menge: 2,000 t
Kostengruppe DIN 276 2018-12: 396

**02.20.0270 Recycling, Dämmstoff AVV 170604**
Demontierte Wärmedämmung (PUR / EPS), Asbestfrei fachgerecht recyclen.
Abrechnung nach Wiegescheinen.
Abfallnummern: 170604 incl.Bereitstellen geeigneter Abfallbehälter und An- / Abtransport der Abfallbehälter.
Menge: 3,000 t
Kostengruppe DIN 276 2018-12: 396

**02.20.0280 Recycling, Baumischabfälle AVV 170904**
Baumischabfälle fachgerecht recyclen.
Abrechnung nach Wiegescheinen.
Abfallnummern: 170904
incl.Bereitstellen geeigneter Abfallbehälter und An- / Abtransport der Abfallbehälter
Menge: 2,000 t
Kostengruppe DIN 276 2018-12: 396

#### Abschnitt 02.30 Entwässerung

*Hinweis: Hinweis Entwässerung*
Die Entwässerung der Flachdachfläche erfolgt über Attikaabläufe im Unterdrucksytem jeweils getrennt für die Haupt- und Notentwässerung. Die Bemessung erfolgte mit einer Regenspende von r 5, 5 = 355 l/sha für die Hauptentwässerung bzw. 655 l/sha für die Notentwässerung. Die Fassadenfläche der aufgehenden Sporthalle ist in der Bemessung bis zu einer Höhe von ca. 10,60 m (Pultfirst) berücksichtigt. Durch die Dehnfuge in Achse 6 wird die Flachdachfläche in zwei Entwässerungsbereiche getrennt.
Durch das Gewerk "Tiefbau" werden im Vorfeld Grundleitungsanschlüsse aus KG-2000-Rohren vorbereitet. Übergabepunkt ist die aktuelle Geländeoberfläche. Die vom Gewerk "Tiefbau" gelieferten Deckel zum bauzeitlich Verschluss der Grundleitungen sind durch das Gewerk "Dach" im Zuge der Standrohrmontage aufzunehmen und zu entsorgen.
Der an der Attika angebrachte Zaun darf während der Arbeiten nicht demontiert werden. Die Kernbohrachsen (auf der Fassadenseite) liegen bei ca. +3,17 m bei Achse 3 und +3,18 m bei Achse 9. Ausschnitte im Zaun dürfen entsprechend des Rohrdurchmessers zzgl. ca. 3 cm umlaufend hergestellt werden. Die Unterkante des Zauns liegt bei ca. +3,11 m.
Zusätzlich zur Entwässerung ist aus sicherheitstechnischen Gründen ein Aufstiegsschutz aus mehrfach gekantetem Edelstahlblech entlang der Fallrohre anzubringen. Gerüste für die eigenen Arbeiten zur Fallrohrmontage sind in den Einheitspreisen zu berücksichtigen und werden nicht separat vergütet. Bauseits werden im Bereich der Fallrohre keine Gerüste gestellt.
Weitere Entwässerungseinrichtungen oberhalb der Abdichtungsebene sind im Titel "Dachbegrünung" enthalten.
Durchbrüche und Durchführungen der TGA (Stranglüfter, Schwanenhälse) sind im Titel "Dacheinbauten" beschrieben.

**02.30.0010 Kernbohrungen, Attika, DN 160**
Herstellen von runden Kernbohrungen in Stahlbetonattika und
Verblendmauerwerk.
Kernbohrdurchmesser: ca. 160 mm
Attikadicke: ca. 405 mm bestehend aus:
- 20 cm Stahlbeton
- 6 cm Dämmung
- 3 cm Luftschicht
- 11,5 cm Verblendmauerwerk
Ausführung gem. Verlegeanleitung der Attikaabläufe mit ca. 3° Gefälle nach außen.

Bauteil: Attikaabläufe für Haupt- und Notentwässerung
Incl. Absaugen anfallenden Wassers, Schutz des Verblendmauerwerks, Sicherung und Entsorgung der anfallenden Bohrkerne.
Ebenfalls einzukalkulieren ist das Einmessen der Bohrpunkte.
Die Abrechnung erfolgt nach Stck-Zahl
Menge: 4,000 St
Kostengruppe DIN 276 2018-12: 369

**02.30.0020 Zaunausschnitte, ca. 180 x 120 mm**
Herstellen von Ausschnitten in bauseits vorhandenen Sicherheitszaun aus Streckmetall, rautenförmig.
Größe des Ausschnitt ca. b x h = 180 x 120 mm zur Durchführung der Attikaentwässerung (Haupt- und Notentwässerung).
Incl. Abtransport und Ensorgung des ausgebauten Materials und Schutz der Schnittkanten mittels Kaltverzinkung.
Je Ausschnitt sind 2 Nachbefestigungen des Zauns aus Streckmetall mittels Gewindestangen bis M12 analog zur vorhandenen Zaunbefestigung vorzunehmen, verankert im Verbendmauerwerk d = 11,5 cm und mit Unterlegscheiben, Muttern und Kontermutern am Zaun fixiert. Abstand Fassade - Zaun: ca. 100 mm.
Menge: 4,000 St
Kostengruppe DIN 276 2018-12: 369

**02.30.0030 Attikaablauf, Hauptentwässerung, DN 100, 14,0 l/s**
Attika-Schnellablauf mit geringer Einbautiefe, für Hauptentwässerung mit Druckströmung, Abflussleistung 14,0 l/s bei 55 mm Wasserhöhe auf dem Dach, mit Klemmflansch, als Los- und Festflanschkonstruktion, 90 Grad Aufkantung für Kunststoff- Abdichtungsbahnen, Eingrifftiefe 55 mm, mit Haube aus Edelstahl, nach DIN EN 1253, DN 100
HxBxL: ca. 270 x 738 x 215 mm
liefern und montieren incl. aller Befestigungsmittel, Verbindungen, Abdichtung an Dampfsperre und Dachabdichtung, Rohrverlängerungen für Attikabreite bis 500 mm, und Aussparen der Wärmedämmung gem. Herstellervorgaben.
Dämmschichtdicke der Attika: 100 mm
Dämmschichtdicke des Daches: 120 - 130 mm an den Abläufen.
Menge: 2,000 St
Kostengruppe DIN 276 2018-12: 369

**02.30.0040 Attikaablauf, Notentwässerung, DN 100, 23,0 l/s**
Attika-Schnellablauf mit geringer Einbautiefe, für Notentwässerung mit Druckströmung, Abflussleistung 23,0 l/s bei 75 mm Wasserhöhe auf dem Dach, mit Klemmflansch, als Los- und Festflanschkonstruktion, 90 Grad Aufkantung für Kunststoff- Abdichtungsbahnen, Eingrifftiefe 55 mm, mit Haube aus Edelstahl, nach DIN EN 1253, DN 100
HxBxL: ca. 270 x 738 x 215 mm

liefern und montieren incl. aller Befestigungsmittel, Verbindungen, Abdichtung an Dampfsperre und Dachabdichtung, Rohrverlängerungen für Attikabreite bis 500 mm, und Aussparen der Wärmedämmung gem. Herstellervorgaben.
Dämmschichtdicke der Attika: 100 mm
Dämmschichtdicke des Daches: 120 - 130 mm an den Abläufen.
Menge: 2,000 St
Kostengruppe DIN 276 2018-12: 369

**02.30.0050 Rohrbogen, DN 100, 87°**
Bogen, aus Stahl, feuerverzinkt, nach DIN EN
1123 mit erhöhtem Qualitätsstandard, mit 2-Kammern-
Steckmuffenverbindung, Baustoffklasse A1, formstabil,
bruchfest, rückstausicher, langlebige Innenbeschichtung
gemäß DIN EN ISO 2178 auf Basis einer 2K-Epoxid-
Kombination, Farbton: Rotbraun, 87 Grad, DN 100
liefern und incl. aller Befestigungsmittel wie Stockschrauben, Rohrschellen, Dichtungen, etc. am Verblendmauerwerk nach Herstellervorgaben montieren.
Menge: 4,000 St
Kostengruppe DIN 276 2018-12: 369

**02.30.0060 Fallrohr, DN 100**
Fallrohr, aus Stahl, feuerverzinkt, nach DIN EN 1123
mit erhöhtem Qualitätsstandard, mit 2-Kammern-
Steckmuffenverbindung, Baustoffklasse A1, formstabil,
bruchfest, rückstausicher, langlebige Innenbeschichtung
gemäß DIN EN ISO 2178 auf Basis einer 2K-Epoxid-
Kombination, Farbton: Rotbraun,  in verschiedenen Einzellängen incl. Muffe, DN 100 liefern und incl. aller Befestigungsmittel wie Stockschrauben, Rohrschellen, Dichtungen, etc. am Verblendmauerwerk nach Herstellervorgaben montieren.
Menge: 11,000 m
Kostengruppe DIN 276 2018-12: 369

**02.30.0070 Standrohr, DN 100, 1.000 mm**
Regenstandrohr, aus Stahl, feuerverzinkt, rund, mit
Reinigungsöffnung nach DIN EN 1123 mit erhöhtem
Qualitätsstandard, mit 2-Kammern-Steckmuffenverbindung,
Baustoffklasse A1, formstabil, bruchfest, rückstausicher,
langlebige Innenbeschichtung gemäß DIN EN ISO 2178 auf
Basis einer 2K-Epoxid-Kombination, Farbton: Rotbraun,
1000 mm, DN 100
liefern und incl. aller Befestigungsmittel wie Stockschrauben, Rohrschellen, Dichtungen, etc. am Verblendmauerwerk nach Herstellervorgaben montieren.
Inkl. Anschluss an die Grundleitung an die durch das Gewerk "Tiefbau" vorbereiteten Anschlusspunkte in Höhe der Geländeoberfläche und Entsorgung der bauzeitlichen Deckel der KG-200-Grundleitung.
Menge: 2,000 St
Kostengruppe DIN 276 2018-12: 369

**02.30.0080 Rohrbogen, DN 100, 45°**
Bogen, aus Stahl, feuerverzinkt, nach DIN EN
1123 mit erhöhtem Qualitätsstandard, mit 2-Kammern-
Steckmuffenverbindung, Baustoffklasse A1, formstabil,
bruchfest, rückstausicher, langlebige Innenbeschichtung
gemäß DIN EN ISO 2178 auf Basis einer 2K-Epoxid-
Kombination, Farbton: Rotbraun, 45 Grad, DN 100
liefern und incl. aller Befestigungsmittel wie Stockschrauben, Rohrschellen, Dichtungen, etc. am Verblendmauerwerk nach Herstellervorgaben montieren.
Unterkante Rohrbogen ca. 15 cm über Geländeoberfläche.
Einbau als Auslauf der Notentwässerung.
Menge: 2,000 St
Kostengruppe DIN 276 2018-12: 369

**02.30.0090 Rosetten, DN 100 / 300**
Lieferung und Montage von passenden Rosetten, Edelstahl, Dicke 1 mm passend zum Fallrohrsystem zur Abdeckung des Ringspaltes zwischen Kernbohrung und Ablauf.
Kernbohrduchmesser: ca. 160 mm
Rohrduchmesser: DN 100
Aussendurchmesser bis ca. 300 mm
Ausführung 2-teilig zum nachträglichen überschieben über das bereits verlegte Rohr.
Die Montage erfolgt unter beengten Einbaubedingungen zwischen Verblendmauerwerk und Sicherheitszaun (Abstand ca. 8-10 cm).
Menge: 4,000 St
Kostengruppe DIN 276 2018-12: 369

**02.30.0100 Aufstiegschutz, 4-fach gekantet, Abwicklung 750 mm**
Lieferung und Montage eines Aufstiegschutzes vor den Fallrohren.
Material: Edelstahl, V2A, Dicke 2 mm
Werkstoffnummer 1.4301
Abwicklung 750 mm
4-fach gekantet (+/-45°)
Befestigung am Verblendmauerwerk (Dicke 11,5 cm) mit geeigneten Befestigungsmitteln, mind. M10, beidseitig, Achsabstand < 75 cm.
Einbauhöhe von GOF (min. ca. +/- 0,00 m bei der Hauptentwässerung und + 0,20 m bei der Notentwässerung) bis UK Sicherheitszaun (+3,11 m).
Menge: 12,000 m
Kostengruppe DIN 276 2018-12: 369

**02.30.0110 Revisionsöffnung 200 x 250 mm, 2-fach gekantet**
Herstellung von rechteckigen Revisionsöffnungen in vorbeschriebenem Aufstiegsschutz.
Ausschnitt ca. 150 x 150 mm herstellen in Höhe der Reinigungsöffnung des Standrohres.
Abdeckung, ca. B x H = 250 x 200 mm, 2-fach gekantet (45°), Material: Edelstahl, V2A, Dicke 2 mm, Werkstoffnummer 1.4301 liefern und demontierbar mit Sicherheitsschrauben am Aufstiegschutz der Vorposition montieren.
Menge: 2,000 St
Kostengruppe DIN 276 2018-12: 369

#### Abschnitt 02.40 Dacheinbauten

*Hinweis: Hinweis Dacheinbauten*
Für die neuen Dachdurchführungen werden vorhandene Kernbohrungen entsprechend der Herstellervorgaben aufgeweitet, bzw. neue Öffnungen hergestellt. Stranglüfter werden durch das Gewerk "Dach" geliefert, in der Stahlbetondecke befestigt mit ausreichend Überstand unter die Decke und an Dampfsperre und Flächenabdichtung abgedichtet. Der Anschluss vorhandener Schmutzwasserleitung unter der Decke erfolgt durch das Gewerk Sanitär.
Leitungsdurchführungen werden analog durch das Gewerk "Dach" hergestellt. Die Rohrbögen werden zunächst lose aufgesteckt. Die Belegung der Leitungsdurchführungen erfolgt durch die Gewerke HLS und ELT inkl. Verschluss des Ringspaltes zwischen Kabel und Rohrbogen. Nach erfolgter Belegung werden die Rohrbögen durch das Gewerk "Dach" befestigt.
Für die Flachdachfenster erfolgt die Lieferung aller elektrischen Komponenten durch das Gewerk Dach inkl. Befestigung der Motoren an den Fenstern. Die elektrische Verdrahtung und Inbetriebnahme erfolgt durch das Gewerk "Elektro".
Das Abdichten der Einbauten in die Flächenabdichtung und Dampfsperre ist in die folgenden Positionen diesen Titels mit einzukalkulieren.

**02.40.0010 Kernbohrungen, Decke, DN 100**
Herstellen von runden Kernbohrungen in Stahlbetondecke
Kernbohrdurchmesser: ca. 100 mm
für Rohrdurchführungen DN 70
Deckenstärke: ca. 180 mm
Ausführung für nachfolgend beschriebene Sanitärlüfter und Schwanenhälse zum Aufweiten vorhandener Durchbrüche bzw. Herstellung neuer Durchbrüche.

Incl. Absaugen anfallenden Wassers, Schutz des Arbeitsbereiches unter der Kernbohrung im Gebäude, Sicherung und Entsorgung der anfallenden Bohrkerne.
Ebenfalls einzukalkulieren ist das Einmessen der Bohrpunkte.
Die Abrechnung erfolgt nach Stck-Zahl
Menge: 1,000 St
Kostengruppe DIN 276 2018-12: 369

**02.40.0020 Kernbohrungen, Decke, DN 140**
Ausführung wie Vorposition, jedoch:
Kernbohrdurchmesser: ca. 140 mm
für Rohrdurchführungen DN 100
Menge: 6,000 St
Kostengruppe DIN 276 2018-12: 369

**02.40.0030 Kernbohrungen, Decke, DN 180**
Ausführung wie Vorposition, jedoch:
Kernbohrdurchmesser: ca. 180 mm
für Rohrdurchführungen DN 150
Menge: 1,000 St
Kostengruppe DIN 276 2018-12: 369

**02.40.0040 Flachdachunterteile, DN 70**
Lieferung und Montage von Flachdach-Unterteilen für Sanitärlüfter und Schwanenhälse.
Montage oberhalb der Rohdecke / Dampfsperre.
Unterteil und Flansch aus Hart-PVC, Flanschdicke 4 mm und integrierter Rückstaudichtung.
Rohrlänge: ca. 395 mm
Flanschdurchmesser: ca. 350 mm
Rohrduchmesser: 70 mm
inkl. mechanisher Befestigung auf der Stahlbetonrohdecke oberhalb der Dampfsperre und Verlegung eines zusätzlichen Dampfsperrstreifens ca. 1,0 x 1,0 m oberhalb des Flansches mit passendem Rohrausschnitt.
Der Anschluss vorhandener Entwässerungsleitungen im Gebäude erfolgt durch das Gewerk "Sanitär".
Menge: 1,000 St
Kostengruppe DIN 276 2018-12: 369

**02.40.0050 Flachdachunterteile, DN 100**
Ausführung wie Vorposition, jedoch:
Rohrdurchmesser: 100 mm
Menge: 6,000 St
Kostengruppe DIN 276 2018-12: 369

**02.40.0060 Flachdachunterteile, DN 150**
Ausführung wie Vorposition, jedoch:
Rohrdurchmesser: 150 mm
Menge: 1,000 St
Kostengruppe DIN 276 2018-12: 369

**02.40.0070 Sanitärlüfter, DN 100 / 125**
Lieferung und Montage von Sanitärlüftern mit Systemrohren, Anschluss an die vorbeschriebenen Flachdachunterteile und Eindichtung in die Flächenabdichtung gem. Titel 6.
Flanschausbildung passend zur Dachabdichtung des Titel 6.
incl. Verlängerung innerhalb der Dämmschichtebene mit systemkompatiblem Systemrohren ohne Rückstauklappe, Dämmschichtdicke von 100 mm bis ca. 265 mm.
Ausführung aus Hart-PVC, Baustoffklasse B2 nach DIN 4102-4
Menge: 4,000 St
Kostengruppe DIN 276 2018-12: 369

**02.40.0080 Leitungsdurchführung, DN 70**
Lieferung und Montage von Leitungsdurchführungen als "Schwanenhals" zur bauseitigen Belegung mit Kabeln, Leitungen o. ä. Inkl. Anschluss an die vorbeschriebenen Flachdachunterteile und Eindichtung in die Flächenabdichtung gem. Titel 6.
Flanschausbildung passend zur Dachabdichtung des Titel 6.
incl. Verlängerung innerhalb der Dämmschichtebene, Dämmschichtdicke von 100 mm bis ca. 265 mm.
Ausführung aus Hart-PVC, Baustoffklasse B2 nach DIN 4102-4

Der Rohrbogen ist zunächst lose aufzustecken und nach Belegung durch die Gewerke HLS bzw. ELT ist der Rohrbogen gem. Herstellervorgabe zu verkleben.
Menge: 1,000 St
Kostengruppe DIN 276 2018-12: 369

**02.40.0090 Leitungsdurchführung, DN 100**
Ausführung wie Vorposition, jedoch:
Rohrdurchmesser: 100 mm
Menge: 2,000 St
Kostengruppe DIN 276 2018-12: 369

**02.40.0100 Leitungsdurchführung, DN 150**
Ausführung wie Vorposition, jedoch:
Rohrdurchmesser: 150 mm
Menge: 1,000 St
Kostengruppe DIN 276 2018-12: 369

**02.40.0110 Verschlussmanschetten, DN 70-150**
Lieferung und Montage von Verschlussmanschetten als Gummiformteile aus EPDM geeignet für Kabel und Rohrleitungen.
Die Manschette ist in Abstimmung mit den Gewerken ELS und ELT auszulegen und im Zuge der Montage vor Belegung mit Medienleitungen am Rohrbogen gem. Herstellervorgabe mit Schnellverschluss-Schlauchschellen zu montieren. Ausschnitte innerhalb der Manschette für Medienleitungen werden durch die Gewerke ELT+HLS ausgeführt.
Menge: 4,000 St
Kostengruppe DIN 276 2018-12: 369

**02.40.0120 Winkelstahl, 40 x 20 x 3 mm**
Ungleichschenkliger Winkelstahl als L-förmiges Walzprofil, aus Stahl S235JR, Querschnitt 40 x 20 x 3 mm, Gewicht ca. 1,34 kg/m liefern und auf Gehrung in der Rohbauleibung der Flachdachfenster montieren. Der lange Schenkel wird an der Stahlbetondeckenkante befestigt, der kurze Schenkel wird bündig mit der Oberkante der Stahlbetondecke ausgerichtet und dient als Auflagerergänzung für den Aufsetzkranz. Die vorhandene Rohbauöffnung beträgt lt. Bestandsunterlagen 125 x 125 cm.
Menge: 20,000 m
Kostengruppe DIN 276 2018-12: 362

**02.40.0130 Metallaufsatzkranz, 120 x 120 cm, 7°, h = 50 cm**
Metall-Aufsetzkranz, mit oberem AK-Abschluss aus Hart-PVC-Mehrkammerdämmkonstruktion und Auflagefläche für Dachanschlussbahnen inkl. Anschlussschiene zur mechanischen Fixierung, AK-Dämmung mit 60 mm hochwertiger Mineralwolledämmung (Baustoffklasse A1).

AK-Höhe traufseitig 50 cm
Farbbeschichtung innen: RAL 9010 (standard)
Menge: 4,000 St
Kostengruppe DIN 276 2018-12: 362

**02.40.0140 Flachdach-Fenster, 120 x 120 cm, elektr. öffenbar, 3-fach-Verglasung**
Glasaufsatz mit 3-fach-Verglasung, öffenbar. Verglasungen außen mit einer gehärteten 8 mm ESG-Scheibe und innen mit einem Verbundsicherheitsglas.

115 mm breiter Randsiebdruck des Glasaufsatzes als optischer Abschluss und als UV-Schutz für Dichtungen.

Rahmen der Abdeckung aus stranggepresstem Aluminium mit einer Stärke von 5 mm mit Eckabdeckungen aus Edelstahl.
Oberflächen in Schwarz, RAL 9005 pulverbeschichtet.

3-fach-Verglasung mit:
8 mm ESG-Scheibe außen und Verbundsicherheitsglas innen
8H 18 Argon 6H LowE 18 Argon 10.76F LowE (55.2)
Wärmedurchgangskoeffizient Ug gem. EN 673: 0,5 W/(m2K)
Gesamtenergiedurchlassgrad g gem. EN 410: 53 %
Lichttransmissionsgrad gem. EN 410: 71 %
Bewertetes Schalldämmmaß: 45 dB
Menge: 4,000 St
Kostengruppe DIN 276 2018-12: 362

**02.40.0150 Kettenantrieb, 230 V, 300 mm**
Kettenantrieb liefern und montieren.
Hub 300 mm, Hubkraft 1000N, Zugkraft 500N
Versorgungsspannung 230VAC, Leistungsaufnahme 0,45A
mit integrierter elektronischer Lastabschaltung und
Reversierungsfunktion
Gehäuse: Aluminium eloxiert EV1, Maße 80x54x813 mm
Schutzart: IP32, 5m Silikon-Anschlußkabel in grau
Laufzeit: 4 mm/s, Betriebstemperatur: -5°C bis +70°C
Gewicht: 6,01 kg
Geometrische Öffnungsfläche Lüftung: 0,6 m²
Antrieb am Aufsetzkranz und Fensterrahmen befestigt. Freies Kabelende, ca. 2 m raumseitig zur Übergabe an das Gewerk "Elektro". Vor der Übernahme durch den Elektriker muss eine Funktionsprüfung der Motoren durch den Dachdecker in Anwesenheit von Bauleitung und Elektriker vorgenommen und protokolliert werden. Die Datenblätter und Schaltpläne des Antriebs sind zur Funktionsprüfung vorzulegen und dem Gewerk "Elektro" zu übergeben.
Menge: 4,000 St
Kostengruppe DIN 276 2018-12: 362

**02.40.0160 Abdichtung, Flachdachfenster, 120 x 120 cm**
Zuschnitt aus Dampfsperrestreifen, Breite ca. 50 cm am Aufsetzkranz bis Oberkante Dämmschicht hochführen und mit Überlappung zur flächig aufgebrachten Dampfsperre gem. Titel 6 verlegen. Im Zuge der Dämmung und Flächenabdichtung die Flachdachabdichtung am Aufstockelement ca. 15 cm hochführen und mit Kappleisten passend zum Fenstersystem befestigen.
Nennmaß der Flachdachfenster: 120 x 120 cm
Menge: 4,000 St
Kostengruppe DIN 276 2018-12: 362

**02.40.0170 Dampfsperranschluss**
Dampfsperrschürze für den fachgerechten Anschluss der Flachdach-Fenster an die Luftdichtheitsschicht des Daches. Geeignet für beliebige Dachkonstruktionen.
Einschließlich allem Montagezubehör (Montageklemmen, Klebeband, Schrauben)
Material: Polyethylen
Materialstärke: 0,15mm
Sd Wert: 80m

Einbauort: Innenseitig zwischen Aufsetzkranz und Stahlbetonleibung der Dachöffnung, Umfang je ca. 5,0 m, Absicklung bis 30 cm
Menge: 4,000 St
Kostengruppe DIN 276 2018-12: 362

**02.40.0180 Leibungsbekleidung, innen, Höhe bis 20 cm**
Lieferung einer Leibungsbekleidung von UK Stahlbetondecke bis UK Aufsetzkranz aus Gipskartonplatten, 2-lagig direkt an Stahlbetonstirnkante befestigt und mit oberen Einfassprofil. Verspachtelung Q2.
Fertiges Innenmaß: 120 x 120 cm
Menge: 4,000 St
Kostengruppe DIN 276 2018-12: 362

**02.40.0190 Steuerung und Sensorik**
*** Pauschalposition
Lieferung von Steuerungskomponenten, 230 V zur Bedienung der elektrischen Lüftungsantriebe passend zu den Antrieben der Flachdachfenster. Komponenten bestehend aus:
- Steuerungszentrale für 4 Lüftungsgruppen
- Regensensor
- Windsensor
- Schaltpläne und Datenblätter

Übergabe der Komponenten an das Gewerk "Elektro". Die Verkabelung, Installation von Zentrale, Sensoren und Tastern sowie Inbetriebnahme der Anlage erfolgt durch das Gewerk "Elektro".
Menge: 1,000 psch
Kostengruppe DIN 276 2018-12: 362

#### Abschnitt 02.50 Absturzsicherung

**02.50.0010 Sekuranten, Eckausführung, d = 24 mm, h = 500 mm**
Anschlageinrichtung als Absturzsicherung liefern und nach Zulassung und Herstellervorgaben fachgerecht montieren.
Geprüft nach DIN EN 795:2012, Typ A und DIN CEN/TS 16415:2017, mit europäisch technischer Zulassung (ETA).

Komplett aus Edelstahl, inkl. Befestigungsmaterial. Befestigung durch Einschlagen in gerissenem und ungerissenem Beton, min. C20/25.Verstärkt als End- und Kurvenhalter für Seilsicherungssysteme.Halterabstand als Einzelanschlagpunkt bis max. 7,5 m.

Dachaufbau (von unten nach oben) bestehend aus:
- Stahlbetondecke, d = 180 mm
. bituminöse Dampfsperre auf Voranstrich
- Grunddämmung, PIR, 100 mm
- Gefälledämmung, EPS, 1%, 20 - 160 mm
- Abdichtung, Kunststoffbahn
- Schutzvlies
- Drainelement, ca. 25 mm
- Filtervlies
- Substrat, ca. 60 mm
- Dachbegrünung

Die Montagedokumentation ist gem. Zulassung und Herstellervorgaben mit der Montage vorzunehmen und zusammen mit den übrigen Dokumentationen gem. separater Position an den Auftraggeber zu übergeben.
Menge: 4,000 St
Kostengruppe DIN 276 2018-12: 369

**02.50.0020 Bitumen-Manschette, 16-24 mm. d = 420 mm**
Lieferung und Montage von systemkompatiblen Abdichtungsmanschetten passend zum Dachabdichtungssystem zur Abdichtung von Einzelanschlagpunkten,
Ausführung aus Bitumen in Dampfsperrebene.
Durchmesser der Einzelanschlagpunte: 16, bzw 24 mm
Flanschdurchmesser: 420 mm
Höhe der Manschette: bis 300 mm, örtlich auf die Höhe der Dämmschicht im Bereich des Anschlagpunktes kürzen.
Mit Schrumpfschlauchanschluss
Menge: 4,000 St
Kostengruppe DIN 276 2018-12: 369

**02.50.0030 PVC-Manschette, 16-24 mm. d = 220 mm**
Lieferung und Montage von systemkompatiblen Abdichtungsmanschetten passend zum Dachabdichtungssystem zur Abdichtung von Einzelanschlagpunkten,
Ausführung aus Kunststoff in Dachabdichtungsebene.
Durchmesser der Einzelanschlagpunte: 16, bzw 24 mm
Flanschdurchmesser: 220 mm
Höhe der Manschette: bis 300 mm, örtlich auf die Höhe des Sekuranten im Bereich des Anschlagpunktes kürzen.
Mit Schrumpfschlauchanschluss
Menge: 4,000 St
Kostengruppe DIN 276 2018-12: 369

**02.50.0040 Thermohaube, bis 330 mm**
Thermohaube passend zu den Sekuranten d = 16 - 24 mm liefern und nach Herstellervorgabe oberhalb der Dachabdichtung montieren.
Länge bis max. ca. 400 mm; örtlich auf tatsächlichen Überstand zugeschnitten und angepasst.
Innendurchmesser 16 - 24 mm;
Außendurchmesser: 70 - 100 mm
Menge: 4,000 St
Kostengruppe DIN 276 2018-12: 369

**02.50.0050 Seilsystem, d = 6 mm, Länge bis 15,0 m**
Überfahrbares, permanentes Seilsicherungssystem liefern und nach Zulassung und Herstellervorgaben fachgerecht montieren.
Geprüft nach DIN EN 795:2012, Typ C und DIN CEN/TS 16415:2017, mit allgemeiner bauaufsichtlicher Zulassung und Ü-Zeichen.

Komplett aus Edelstahl, inkl. Befestigungsmaterial. Die Zwischenhalter und Kurvenelemente sind frei überfahrbar.

Gesamtlänge: bis ca. 15,0 m.
Ausführung S- förmig, mit 2 Richtungswechsel von je 45°
Teilstrecken ca. 5,75 + 2,12 + 4,52 m
Montage auf Einzelanschlagpunkten gem. separaten Positionen.

Gesamtsystem bestehend aus:
ca. 15 m Edelstahlseil, 6 mm, Farbe rot
2 Stck Endbefestigungen mit Seilverbinder, Kraftbegrenzer und Spannelement
2 Stck Kurvenelement, 45°
1 Stck Systemschild

Montage, Einweisung, Dokumentation und Zertifizierung gem. gesonderter Position.
Menge: 1,000 St
Kostengruppe DIN 276 2018-12: 369

**02.50.0060 Seilgleiter**
Lieferung von Seilgleitern, passend zum vorbeschriebenen überfahrbaren Seilsystem mit 6 mm Seilen.
Zulassung gem. DIBt incl. Anschlagöse für Standard-Karabinerhaken bzw. Rohrhaken.
Ausführung als abnehmbarer Gleiter aus Bronze-Legierung mit
V4A-Edelstahl Verschlusselement für überfahrbare Seilsicherungssysteme (6 mm) und automatischer Verschluss.
Menge: 2,000 St
Kostengruppe DIN 276 2018-12: 369

**02.50.0070 Inbetriebnahme, Einweisung und Dokumentation**
Inbetriebnahme des Seilsicherungssystem durch geschultes und zugelassenes Personal und Einweisung des Nutzers / Auftraggebers.

Erstellen einer objektbezogenen Dokumentation für Anschlagpunkte und Seilsystem. Lieferung folgender Unterlagen:
- Produktdatenblätter
- Zulassungen
- Übereinstimmungserklärungen
- Montagedokumentation gem. Herstellervorgaben
- Übergabeprotokoll der Seilgleiter
- Einweisungsprotokoll
- Wartungshinweis
- Prüfbuch
Die Dokumentation ist 2-fach ausgedruckt und 1-fach digital zu übergeben.
Menge: 1,000 St
Kostengruppe DIN 276 2018-12: 369

**02.50.0080 Geländer, ca. 3,0 x 3,0 x 1,10 m montieren**
Gem. Titel 2 demontiertes, selbsttragendes Geländer mit Auflast, Fabrikat "Etanco", System Sauvguard, Baujahr 2021 zur Sicherung der Dachausstiegsluke antransporterien und wieder fachgerecht montieren.

Abmessungen: L x B x H: ca. 3,00 x 3,00 x 1,10 m mit einer Tür. Ausführung aus Alu-Rundrohren mit Pfosten und Ballast und folgenden Einzelteilen:
8 Stck  Auslegerschienen
1 Stck Auslegerschiene rechts, 25°
1 Stck Auslegerschiene links, 25°
10 Stck Blockierkeile
20 Stck Gewichte, je 12,5 kg
4 Stck Handlauf, d = 45 mm, l = 3 m
4 Stck Knielauf, d = 35 m, l = 3 m
10 Stck Stütze, 1,10 m
4 Stck Eckverbinder Handlauf
4 Stck Eckverbinder Knielauf
1 Stck Tür, 580 x 600 m
50 Stck Perfix Schrauben 5,5 x 25
25 Stck Perfix 5,5 x 70
2 Stck Kappen 45 mm
2 Stck Kappen 35 mm

Die ordnungsgemäße Wiederherstellung des Geländers gem. den Herstellervorgaben ist zu dokumentieren und den Revisionsunterlagen beizufügen.
Menge: 1,000 St
Kostengruppe DIN 276 2018-12: 369

#### Abschnitt 02.60 Dachabdichtung

*Hinweis: Hinweis, Dachabdichtung*
Die neue Abdichtung der Flachdachfläche erfolgt als Warmdach mit einem Gefälle von 1%. Der U-Wert wird mit <= 0,14 W/m²K vorgegeben. Die Dämmschicht besteht aus einer Grunddämmung aus PUR und einer Gefälledämmung aus EPS. Der Dachaufbau soll verklebt ausgeführt werden. Die Dachfläche wird gem. separatem Titel mit einem Gründach ausgestattet und ist für eine spätere bauseitige PV-Belegung vorzubereiten.
Der westliche Wandanschluss zur aufgehenden Fassade verfügt über einen ca. 3 cm hohen Lüftungsschlitz, ca. 41 cm über der Rohdecke. Bei der Herstellung des Wandanschlusses ist dieser Schlitz freizuhalten. Die notwendige Anschlusshöhe von 15 cm über dem Kiesstreifen der Dachbegrünung wird dabei nicht eingehalten. Zur Kompensation ist der Wandanschluss zunächst ungedämmt geplant und wird mit einer vorgestellten Perimeterdämmung gedämmt. Zusätzlich wird ein Blech als Spritzwasserschutz angebracht und eine Rinne (im Titel Begrünung) über die gesamte Länge des Wandanschlusses angebracht.

**02.60.0010 Untergrund, Stahlbeton vorbereiten und reinigen**
Untergrund der Dachfläche bestehend aus Stahlbetondecke vorbereiten und reingen. Verunreinigungen scharf und sauber abfegen, schafkantige Unebenheiten entfernen, Oberfläche säubern, anfallenden Schutt vom Dach transportieren und entsorgen.
Menge: 750,000 m2
Kostengruppe DIN 276 2018-12: 363

**02.60.0020 Bitumenvoranstrich**
Lösungsmittelfreier, schnell trocknender Elastomerbitumen-Voranstrich im Streich-, Roll- oder Spritzverfahren gut deckend auf den sauberen und trockenen Untergrund aufbringen.
Der Voranstrich soll vor Aufbringen der nächsten Lage ausreichend ablüften
Menge: 750,000 m2
Kostengruppe DIN 276 2018-12: 363

**02.60.0030 Dampfsperre, sd > 1.500 m**
Elastomerbitumen-Dampfsperrschweißbahn, gleichzeitig Trenn- und Ausgleichslage, oberseitig PP-Vlies und Sicherheitsnaht, unterseitig schmale unterbrochene Streifen aus wärmeaktivierbarem Selbstklebebitumen und Beschichtung, d = 3,3 mm, Einlage Aluminium Verbundträger, sd > 1.500 m liefern und gem. Herstellervorgaben verlegen.

Nähte und Stöße mind. 8 cm breit vollflächig verschweißen und andrücken.
Im Bereich von Durchbrüchen und Anschlüssen ist die Dampfsperre dampfdicht anzuschließen bzw. hochzuführen.
Verwendung auch als Not- und Behelfsabdichtung.
Geprüfte Abzugfestigkeit des Systems von 6,6 kN/m²
Menge: 750,000 m2
Kostengruppe DIN 276 2018-12: 363

**02.60.0040 Dampfsperre hochführen, bis 50 cm**
Ausführung der Vorpositionen 01 - 03 bestehend aus:
- Untergrund vorbereiten und reinigen
- Bitumenvoranstrich
- Dampfsperre, sd-Wert > 1.500 m, Dicke 3,3 mm
an allen vertikal aufgehenden Bauteilen aus Stahlbeton hochführen.
Höhe / Abwicklung bis ca. 50 cm
Wandanschluss: ca. 41 cm
Attika: ca. 25 cm vertikal, ca. 20 cm Oberseite
Menge: 140,000 m
Kostengruppe DIN 276 2018-12: 363

**02.60.0050 Behelfsabdichtung prüfen und nacharbeiten**
*** Pauschalposition
Funktionsfähigkeit der Behelfsabdichtung inkl. der aufgehenden Anschlüsse während der Bauphase und vor dem Aufbringen der Dämmung regelmäßig überprüfen und ggf. nacharbeiten.
Menge: 1,000 psch
Kostengruppe DIN 276 2018-12: 363

**02.60.0060 Untergrund trocknen**
*** Pauschalposition
Oberfläche des vorhandenen Untergrunds vor der Verlegung der Dämmung bei Bedarf trocknen, Niederschlagswasser absaugen und Oberfläche mit einem Flächenbrenner trocknen.
Menge: 1,000 psch
Kostengruppe DIN 276 2018-12: 363

**02.60.0070 Grunddämmung, PUR 023, 100 mm**
Wärmedämmung als Grunddämmung, Dicke 100 mm, aus Polyurethan-Hartschaumplatten, (PUR 023 DAA dh) nach DIN EN 13165, und DIN V 4108-10, Anwendungsgebiet DAA dh (= Flachdachdämmung, hohe Druckbelastung),  Wärmeleitfähigkeitsstufe 023, beidseitig mit Aluminiumverbundfolie kaschiert, Brandverhalten Klasse E nach DIN EN 13501-1, Druckspannung bei 10% Stauchung nach DIN EN 826: >= 120 kPa, mit stumpfem Stoß fachgerecht dicht gestoßen im Bereich der Dachfläche mit zugelassenem Kleber auf den Untergrund fachgerecht aufkleben.
Die Verlegerichtlinie des Herstellers ist bei der Verlegung zu beachten.

Die Klebstoffmengen für die Verklebung sind im Zuge der Arbeitsvorbereitung objektspezifisch zu ermitteln und in Abstimmung mit dem Systemhersteller festzulegen (vgl. Titel 1).
Menge: 750,000 m2
Kostengruppe DIN 276 2018-12: 363

**02.60.0080 Gefälledämmung, EPS 031, 1 %, 20 - 165 mm**
EPS-Gefälledämmung, bestehend aus keilig geschnittenen Polystyrol-Hartschaumplatten, Format: 1.000 x 1.000 mm, Anwendungsgebiet DAA dh (= Flachdachdämmung, hohe Druckbelastung), (EPS 031 DAA dh),
nach DIN EN 13163 und DIN 4108-10, Baustoffklasse E nach DIN EN 13501-1,
inkl. Kehl- und Gratplatten, fachgerecht mit zugelassenem Kleber auf den Untergrund dichtgestoßen nach Gefälledämmplan im Bereich der Dachfläche aufkleben.

Die Verlegerichtlinie des Herstellers ist bei der Verlegung zu beachten.

Gefälle: 1,0 %
Anfangsdicke: 20 mm
Enddicke: 165 mm
im Mittel: ca. 108 mm
Volumen: ca. 80,35 m³

Eine Verlegeplan mit U-Wert-Berechnung nach DIN ISO 6946 für Nachweis gemäß GEG ist im Zuge der Werkplanung (Titel 1) zu erstellen.
Anforderung: U <= 0,14 W/m²K

Die Abrechnung erfolgt nach Dämmstoff-VOLUMEN [m³]
Menge: 81,000 m3
Kostengruppe DIN 276 2018-12: 363

**02.60.0090 Abschottungen**
Auswirkung der Wasserunterläufigkeit der Dachabdichtung durch Abschottung des
Dämmstoffquerschnittes minimieren.
Hierzu einen Zuschnittsstreifen aus einer Elastomerbitumen-
Kaltselbstklebebahn, liefern, ca. 15 cm breit auf die Dampfsperre dicht aufkleben bzw. aufschweißen, an der senkrechten Kante der verlegten Wärmedämmung der Vorpositionen hochführen, und ca. 15 cm breit auf die Oberfläche der Flächendämmung dicht aufkleben bzw. aufschweißen. Nahtüberdeckung der Zu-
schnittsstreifen min. 8 cm breit herstellen und dicht verkleben/verschweißen.
Leistung einschließlich eventueller Eckausbildungen.
Die Ausführung erfolgt abschnittsweise nach Planvorgabe und ist durch geeignete
Maßnahmen zu dokumentieren.
Menge: 110,000 m
Kostengruppe DIN 276 2018-12: 363

**02.60.0100 Bewegungsfuge**
Bewegungsfuge mit Dichtungsbahnenstreifen entsprechend der Hersteller-Verlegerichtlinie herstellen.
Untere Schlaufenausbildung aus Dampfsperrbahn, Zuschnitt: 100 cm beidseitig auf Dampfsperre führen und verkleben. Einschließlich erforderlicher Voranstrich.
Bohlen aus Nadelholz, Sortierklasse S 10, mit Holzschutz DIN 68800-3, liefern und mit auf den Untergrund abgestimmten Befestigungsmitteln mehrlagig beidseitig der Fuge montieren.
Größe der Holzbohlen: 160 mm x 60 mm
Flächenwärmedämmung anarbeiten. Dachabdichtung bis zur Fuge führen.
Kehlbefestigung aus Verbundblechprofil Zuschnitt: 100 mm, Abkantungen: 1-fach
Trapezförmige Aufkantung aus Wärmedämmung: EPS Abmessung 50/0 x 200 mm, beidseitig der Fuge aufkleben. Fuge mit komprimierbarer Dämmung
aus Mineralfaser ausfüllen.
Obere Schlaufe aus homogener Abdichtungsbahn passend zur Abdichtung
Bahnentyp: analog zur Fläche, Zuschnitt: 100 cm unterlegt mit PE Hohlprofil
Durchmesser 30 mm lose und spannungsfrei über die Fugenausbildung führen und beidseitig auf der Flächenabdichtung verschweißen.
Die Dimensionierung des PE Hohlprofils als Stützkörper unter der Bahnenschlaufe ist nach den zu erwartenden Bewegungen im Fugenbereich festzulegen.
Menge: 15,000 m
Kostengruppe DIN 276 2018-12: 363

**02.60.0110 Kehlgefälledämmung, 2/8 %, bis 2 m**
Dachreiter hinter Durchdringungen herstellen.
Länge der Durchdringung: bis 2,0 m,
Gefälle: 2-seitig,
Einbaudicke: im Mittel 3 cm.
Dachreiter bestehend aus Blähglasgranulat und einem flüssigen, lösemittelfreien und feuchtigkeitshärtenden Einkomponentenhärter auf Polyurethan-Basis liefern und als Schüttung zur Kehlgefälleausbildung so aufbringen, daß ein stetiges Gefälle entsteht.
- Staub und lose Teile entfernen. Voranstriche sind nicht erforderlich.
- Granulat und Härter gem. Herstellervorgaben anmischen und in Teilflächen < 5,0 m² zur Kehlgefälleausbildung hinter Durchdingungen auftragen.
Gefälle in Längsrichtung: 2,0%; in Querrichtung: 8,0%.
Menge: 7,000 St
Kostengruppe DIN 276 2018-12: 363

**02.60.0120 Abdichtungslage auf Dachreiter**
1. Abdichtungslage auf Dachreiter hinter Durchdringungen
Länge Durchdringung: bis 2,0 m, Gefälle: 2-seitig
1. Abdichtungslage, passend zur Dachabdichtung, b = 200 cm, liefern, auf den Dachreitern aufschweißen bzw. aufkleben, im Lagenrückversatz in die Flächenabdichtung einbinden und aufschweißen bzw. aufkleben.
Menge: 7,000 St
Kostengruppe DIN 276 2018-12: 363

**02.60.0130 Dachabdichtung, PVC-P-BV-E-(GV), Dicke 2,0 mm, verklebt**
Einlagige Abdichtung aus Dach- und Dichtungsbahn, im Extrusionsverfahren hergestellte, hochpolymere, mit mittiger Einlage aus Spezialvlies und unterseitiger Kaltselbstklebeschicht ausgerüstete Kunststoff Dach- und Dichtungsbahn
CE-Zertifiziert entsprechend DIN EN 13956 und DIN EN 13967
Bezeichnung nach DIN SPEC 20000-201:
DE/E1 PVC-P-BV-E-(GV)-2,0-SK
Bezeichnung nach DIN SPEC 20000-202:
BA PVC-P-BV- E-(GV)-2,0-SK

Umwelt-Produktdeklaration (EPD) nach ISO 14025 gem. IBU-Richtlinien (Institut Bauen und Umwelt e.V.)
Prüfungen gemäß DIN 4102-1 (B2) und DIN EN 13501-1 (E) Nachweis gemäß DIN 4102-7 (harte Bedachung) im geprüften Dachaufbau

Materialeigenschaft/Anforderungsprofil:
-Polyester weichgestellt
-Anteil hochpolymerer Stoffe > 94%
-mittiger spezieller Glasvlieseinlage
-Zugfestigkeit: > 10 N/mm²
-Reißdehnung: > 200 %
-Maßänderung nach Warmlagerung < 0,5 %
- Hagelschlagbeständig nach DIN EN 13583
harter/ weicher Untergrund (m/s) = 26 / = 34
-Wasserdampfdurchlässigkeit µ-Wert=25.000 +/- 5.000
-Chemikalienbeständigkeit
-bitumenverträglich nach -EN 1548 (70° / 90 d)
-fluxölverträglich, mineralöl-, fettsäure-, kerosinbeständig
-frei von toxischen Schwermetallen
-frei von Flammschutzmitteln
-Ozon- UV-beständig
- wurzel- und rhizomfest

gem. FLL-Untersuchung und DIN EN 13948
-quell- und heißluftschweißbar
- Einschränkung der Wasserunterläufigkeit durch werkseitige, vollflächige Kaltselbstklebebeschichtung fachgerecht, entsprechend den aktuellen Herstellerverarbeitungsvorschriften verklebt verlegt herstellen.

Untergrund:
Farbe: nach örtlicher Bemusterung (schwarz/grau)
Bahnendicke: 2,8 mm
Dichtschichtdicke: 2,0 mm
Menge: 750,000 m3
Kostengruppe DIN 276 2018-12: 363

**02.60.0140 lineare Befestigung**
Flächenabdichtung an aufgehenden Bauteilen ca. 60 mm hochführen und Kehlbefestigung aus Verbundblechprofil passend zum Abdichtungssystem liefern und montieren.
Verbundblechprofil aus sendzimirverzinktes Stahlblech (ca. 0,6 mm), rückseitiger Lackierung und werkseitig aufkaschierter Abdichtungsfolie (ca. 0,8 mm).
Zuschnitt: >100 mm
Abkantungen: 1-fach
Schenkellängen: > 50 mm
Befestigungsabstand < 150 mm an allen aufgehenden Bauteilen, Untergrund aus Stahlbeton, Stahlblech und Aufsatzkränzen der Lichtkuppeln.
Menge: 180,000 m
Kostengruppe DIN 276 2018-12: 363

**02.60.0150 Wandanschluss, bis 150 mm abdichten**
vertikalen, ungedämmten Wandanschluss abdichten.
Wandanschluss entsprechend der Hersteller-Verlegerichtlinie herstellen.

Anschlusshöhe: bis 150 mm
Untergrund: Stahlbetonaufkantung mit Bitumendampfsperre

oberer Abschluss aus:
Verbundblechprofil
Zuschnitt: 70 mm
Abkantungen: 2-fach

Kehlbefestigung gem. Pos. 140 aus Verbundprofil, Zuschnitt 100 mm, Abkantungen: 1-fach

Anschlussbahn passend zur Abdichtung
Zuschnitt: ca. 300 mm
Bahnentyp: entsprechend der Flächenabdichtung im verklebtn Aufbau.

Sicherung gegen Hinterläufigkeit durch z.B. den oximfreien Fugendichtstoff.
Menge: 45,000 m
Kostengruppe DIN 276 2018-12: 363

**02.60.0160 Attikaanschluss, bis 800 mm abdichten**
Randabschluss bei Attiken mit Dämmung und Mauerabdeckung entsprechend der Hersteller-Verlegerichtlinie herstellen.
Attikahöhe: 35 cm
Attikabreite: 45‘ cm
oberer Abschluss aus:
Verbundblechprofil, Zuschnitt: 100 mm Abkantungen: 1-fach
Kehlbefestigung gem. Pos. 140 aus Verbundblechprofil, Zuschnitt: 100 mm, Abkantungen: 1-fach
Anschlussbahn passend zur Abdichtung
Zuschnitt: ca. 100 cm
Bahnentyp: wie Flächenabdichtung, verklebt
Vertikaldämmung aus: EPS 031 dh, Dicke: 100 mm
Zuschnitt: bis 35 cm, verklebt.

Inkl. aller Eckausbildungen (90°) Innenecken (6), Außenecken (1x)
Menge: 90,000 m
Kostengruppe DIN 276 2018-12: 363

**02.60.0170 Perimeterdämmung, XPS, 80 mm, h = 150 mm, WLG 036**
Wärmedämmplatten aus extrudiertem Polystyrolschaum (XPS) gemäß DIN EN 13164, frei von halogenierten Treibmitteln.
Dicke: 80 mm
Höhe: 150 mm
Kantenausbildung: Stufenfalz

Bemessungswerte der Wärmeleitfähigkeit für Anwendungen nach DIN 4108-10 in W/(m·K), Dicke 80 mm = 0,036 W/(m·K)

Brandverhalten: Euroklasse E gemäß EN 13501-1
Druckspannung bei 10 % Verformung
oder Druckfestigkeit: 300 kPa

Dauerdruckfestigkeit, Kriechverhalten:
(50 Jahre, Stauchung 2%) 130 kPa

Die Extruderschaumplatten werden einlagig verlegt und dicht gestoßen. Die Dämmplatten werden vollflächig mit einem geeigneten und dem Untergrund verträglichen Kleber verklebt.
Untergrund: abgedichteter Wandanschluss als "Umkehrdach".
Menge: 45,000 m
Kostengruppe DIN 276 2018-12: 363

**02.60.0180 Betonspachtel, h = 10 cm**
Spachteln der Sichtbetonfassade in einem Streifen von 10 cm ab UK Fassade zur Schaffung eines glatten Untergrundes zur Befestigung des Überhangbleches gem. Folgeposition.
Sichtbetonfassade mit vertikaler Profilierung, ca. 2-3 mm tief.
Die Profilierung ist mit einem geeigneten Beton-Feinspachtel zu egalisieren.
Oberen Rand sauber abkleben, Untergrund gem. Verarbeitungsrichtlinien des Herstellers reinigen und vorbereiten.
Menge: 45,000 m
Kostengruppe DIN 276 2018-12: 363

**02.60.0190 Spritzschutz, Wandanschluss, 250 x 3 mm**
Spritzwasserschutz als Überhangsblech am Wandanschluss liefern und montieren.
Sicherung gegen Hinterläufigkeit durch oximfreien Fugendichtstoff, entsprechend Herstellervorschrift ausführen.
Überhangblech aus: Aluminium-Blech
Zuschnitt: 250 mm
Abkantungen: 2-fach
Materialdicke: 3,0 mm
Einbauort: Wandanschluss
Farbe: RAL 9007 Graualuminium
Das Ausklinken und Anpassen des Bleches an den Attikaanschlüssen (2x) und die Ausbildung einer 90°-Außenecke (1x) ist einzukalkulieren.
Menge: 45,000 m
Kostengruppe DIN 276 2018-12: 363

**02.60.0200 Fugenabdeckstreifen, 250 x 300 x 3 mm**
Lieferung und Montage von Fugenabdeckstreifen, analog zum Spritzwasserschutz der Vorposition.
Ausführung als Einzelstreifen, Breite ca. 250 mm mit einer trapezförmigen Aufweitung, ca. 50 x 30 mm, welche abgekantet in die Fuge der Sichtbetonfassade eingreift und versiegelt wird.
Menge: 9,000 St
Kostengruppe DIN 276 2018-12: 363

**02.60.0210 Durchdringungen, eckig bis 3,0 x 1,0 m einfassen**
Durchdringungen entsprechend der Hersteller-Verlegerichtlinie einfassen.
Sicherung gegen Hinterläufigkeit durch oximfreien Fugendichtstoff entsprechend Herstellervorschrift ausführen.
Bauteil: Lüftungskanäle und Dachausstieg
Größe: bis ca. 2,0 x 1,0 m
Anschlusshöhe: bis 25 cm
oberer Abschluss aus Verbundblechprofil, Zuschnitt bis 250 mm
Kehlbefestigung gem. Pos. 140 aus Verbundblechprofil
Zuschnitt: 100 mm
Abkantungen: 1-fach
Anschlussbahn passend zur Abdichtung
Zuschnitt: ca. 500 mm
Bahnentyp: wie Flächenabdichtung
Ausführung: verklebt.
Menge: 3,000 St
Kostengruppe DIN 276 2018-12: 363

**02.60.0220 Anschluss, HEA 100**
Anschluss mit Flüssigabdichtung, Fläche wärmegedämmt
Höhe Anschluss: 25 cm
inkl. Lieferung aller benötigten Materialien wie folgt herstellen:
- Anschlussfläche bis Oberkante Wärmedämmung mit Elastomerbitumen-Voranstrich grundieren.
- Dampfsperre, passend zum System der Dachfläche, bis zur Oberkante der Wärmedämmung, führen und aufschweißen bzw. aufkleben.
- Flächendämmung und Abdichtung der Dachfläche bis an den Anschluss verlegen.
- Vorbehandlung und Grundierung des Untergrundes gemäß Verlegeanleitung.
- Ränder sowie Abgrenzungen der Flüssig-Abdichtung mit Krepp-Klebeband abkleben,
- Flüssig-Abdichtung gem. Herstellervorgaben zubereiten, verarbeiten, aufbringen und nachbereiten.
Bauteil: Stahlstützen, HEA 100
Menge: 6,000 St
Kostengruppe DIN 276 2018-12: 363

#### Abschnitt 02.70 Attika

*Hinweis: Hinweis Attika*
ür die neue Attikakonstruktion wird eine Holzunterkonstruktion erstellt mit einem Abschluss aus OSB-4-Platten.
Für die Herstellung der gesamten Attikakonstruktion inkl. Abdeckung ist zu berücksichitgen, dass die Arbeiten nur von der Ober-/ Innenseite aus erfolgen können. Der außen an der Fassade angebrachte Zaun darf zu keinem Zeitpunkt demontiert werde,
Da die vorhandenen Pfosten der Zaunanlage in einem geringen Abstand zur Fassade montiert sind (ca. 1 cm) wird die Abdeckung 2-teilig ausgeführt mit einer Gesimsabdeckung unmittelbar auf dem Verblendmauerwerk und einer Attikaabdeckung, die ca. 5 cm vor der Zaunkante endet.
Die Bestandsfassade besteht überwiegend aus Verblendmauerwerk. Oberhalb von Fenstern und Türen sind Stehfalzbekleidungen aus Metall vorhanden, die um ca. 6 cm gegenüber der Vorderkante des Verblendmauerwerk zurückspringen.
Die Gesimsabdeckung wird nur im Bereich des Verblendmauerwerks angebracht. Oberhalb der Fenster und Türen wird eine direkte Fassadenblende angebracht.
Alle Abdeckungen sollen aus Zink hergestellt werden.

Folgende Materialangaben sind bei der Ausführung zu berücksichtigen:

Holz:
Konstruktionsvollholz KVH® NSi (fur den nicht sichtbaren Bereich) nach DIN EN 15497 oder DIN EN 14081, Festigkeitsklasse C24, technisch getrocknet, Holzfeuchte um = 15 ± 3%, zweistieliger Einschnitt. Oberfläche egalisiert und gefast. Maßhaltigkeitsklasse 2 nach EN 336, aus güteüberwachter Produktion.

OSB-Platten:
Holzwerkstoffplatten, Typ OSB/4, nach EN 300, CE-zertifiziert nach DIN EN 13986, Nut- und Federplatten, Brandverhalten: Klasse D-s2, d0 nach EN 13501-1, Nutzungsklasse: 1 + 2 nach DIN EN 1995-1-1, Plattendicke: 30 mm, mit zugelassenen Edelstahl-Schrauben montieren.

Zink:
Titanzink hergestellt nach DIN EN 988 als Vorbewittertes Titanzink ohne Phosphatierung, das die Bildung einer natürlichen und dauerhaften Zinkcarbonatschicht (Patina) zulässt
Farbton nach örtlicher Bemusterung blaugrau oder schiefergrau

**02.70.0010 Attika-UK, ca. 50 x 25 cm**
Herstellen einer Attika-UK zur Erhöhung der Bestands-Attika.
Gesamtbreite: ca. 50 cm
Gesamterhöhung: ca. 25 cm
Bestand:
Stahlbetonattika, Höhe 25 cm, Breite 20 cm mit 3 cm Dämmung, 6 cm Luftschicht und 11,5 cm Verblendmauerwerk bzw. Stehfalzfassade im Bereich der Fenster.

Erhöhung der Attika wie folgt:
1.) Schwellhölzer:
Schwellhölzer 60 x 60 mm, Einzellänge ca. 30 cm quer zur Atttika im Abstand von 50 cm befestigen auf der Stahlbetonattika.
2.) Aussenbekleidung
OSB-4-Platte, Höhe 18 cm, Dicke 30 mm senkrecht an der Vorderseite ausrichten. Vorderkante OSB-Platte = Vorderkante vorhandene Stehfalzbekleidung über den Fenstern. Zur Befestigung werden vorab vertikale Latten, Querschnitt 60 x 60 mm angebracht, um die OSB-Platten von der Innenseite an der UK befestigen zu können.
3.) Keilbohle
Holzbohle, oberseitig glatt gehobelt, Breite 60 mm, Höhe: 20-30 mm mit 5° Gefälle nach aussen, oberhalb des Verblendmauerwerks ausserhalb vorbeschriebener Aussenbekleidung auf Trennstreifen aus Bitumenbahn auflegen und von der Innenseite durch die OSB-Bekleidung befestigen.
5.) Längslattung:
Lattung 60 x 60 mm in Längsrichtung 2x auf der Attika auf den Schwellhözern befestigen.
7.) Gefällelattung
Gefällehölzer, Länge 30 cm, Breite 60 mm, Höhe 60 mm (innen) bzw. 80 mm aussen quer zur Attika montieren.
8.) Innenbekleidung
Innenseitige OSB-4-Platten, Dicke 30 mm, Höhe ca. 20 cm an der UK befestigen (Vorderkante OSB-Platte = Vorderkante bituminös abgedichtete Stahlbetonattika).

Die Ebenheit  der gesamten Konstuktion und Neigungsausbildung ist entsprechend der Anforderungen für eine Abdeckung aus Zinkblech, verlegt mit unterdeckenden Stoßverbindern auszuführen.
Menge: 90,000 m
Kostengruppe DIN 276 2018-12: 363

**02.70.0020 Dämmung, 2 x 60 mm, Breite ca. 20 cm**
Lieferung und Einbau einer Dämmung in vorbeschriebener Holz-UK.
1. Lage Wärmedämmung, Dicke 60 mm, Länge 20 cm, zwischen den Schwellhözern verlegen.
2. Lage Wärmedämmung, Dicke 60 mm, Breite ca. 10 cm zwischen der Längslattung verlegen.

Dämmung als Glaswolle mit RAL-Gütezeichen der Gütegemeinschaft Mineralwolle e.V., gesundheitlich unbedenklich nach der Gefahrstoffverordnung
Bemessungswert der Wärmeleitfähigkeit Lambda = 0,032 W/m*K nach DIN EN 13162;
Anwendungsgebiet DAD-dk nach DIN 4108-10;
Nichtbrennbar, Euroklasse A1 nach DIN EN 13501;
Menge: 90,000 m
Kostengruppe DIN 276 2018-12: 363

**02.70.0030 Attikaabdeckung, OSB-4, d = 30, b = 45 cm, gefast, 3° geneigt**
Lieferung und Montage einer OSB-4-Platte als oberen Abschluss der Attika-UK.
Breite ca. 45 cm
Dicke 30 mm
Neigung > 3° in der Unterkonstruktion der Pos. 1
Innenkante 45° gefast über die halbe Plattenstärke
Menge: 90,000 m
Kostengruppe DIN 276 2018-12: 363

**02.70.0040 Gesimsabdeckung, Abwicklung bis 300 mm, 4-fach gekantet**
Die Gesimsabdeckung ist mit einem Quergefälle von mindestens 3° auf der Unterkonstruktion gem. Pos. 1 zu verlegen.

Fertigen, Liefern und Montieren der Abdeckung mit unterdeckenden Stoßverbindern, bestehend aus:

Abdeckung aus vorbewittrtem Titanzink gem. Vorbemerkung zu Titel 7.
Abwicklung bis 300 mm
Metalldicke: 0,80 mm
Abkantungen: 4 St
Die Abdeckungen sind in den Haftstreifen einzuhängen. Wandseitig werden die Abdeckungen mittels Haften befestigt auf der Unterkonstruktion gem. Pos. 1.

unterdeckende Stoßverbinder aus vorbewittrtem Titanzink gem. Vorbemerkung zu Titel 7. Die erforderlichen Verbinder sind im Randbereich direkt zu befestigen.
Breite: 250 mm
Abkantungen: 2 St
Metalldicke: 0,80 mm
Fixlänge: ca. 555 mm

Haftstreifen aus verzinktem Stahlblech:
Die Haftstreifen sind fluchtgerecht zu montieren.
Nenngröße: ca. 200 mm
Metalldicke: 1,00 mm
Abkantungen: 1 St
Menge: 75,000 m
Kostengruppe DIN 276 2018-12: 363

**02.70.0050 Fassadenbekleidung, Abwicklung bis 250 mm, 2-fach gekantet**
Ausführung wie Vorposition, jedoch:
als Fassadenblende
Abwicklung bis 250 mm
2-fach gekantet.
Menge: 20,000 m
Kostengruppe DIN 276 2018-12: 363

**02.70.0060 Stirnkantenabdeckung, Endböden**
Abdeckung der Sirnkanten zwischen Gesimsabdeckung und Fassadenbekleidungaus vorbewittertem Titanzink passend zu den Abdeckungen. Ausführung rechts und links der Fenster.
Abmessungen bis ca. 10 x 10 cm mit 3° geneigter Oberkante.
Menge: 26,000 St
Kostengruppe DIN 276 2018-12: 363

**02.70.0070 Mauerabdeckung, bis 750 mm, 4-fach gekantet**
Die Mauerabdeckung ist mit einem Quergefälle von mindestens 3° auf der Unterkonstruktion gem. Pos. 1 zu verlegen.
Abdeckungsbreite ca. 500 mm

Fertigen, Liefern und Montieren der Abdeckung mit unterdeckenden Stoß- Verbinder, bestehend aus:

Abdeckung aus vorbewittrtem Titanzink gem. Vorbemerkung zu Titel 7.
Abwicklung bis 750 mm
Metalldicke: 0,80 mm
Abkantungen: 4 St
Die Abdeckungen sind in den Haftstreifen einzuhängen. Wandseitig werden die Abdeckungen mittels Haften befestigt auf der Unterkonstruktion gem. Pos. 1.

unterdeckende Stoßverbinder aus vorbewittrtem Titanzink gem. Vorbemerkung zu Titel 7. Die erforderlichen Verbinder sind im Randbereich direkt zu befestigen.
Breite: 333mm
Abkantungen: 2 St
Metalldicke: 0,80 mm
Fixlänge: ca. 555 mm

Haftstreifen aus verzinktem Stahlblech, beidseitig:
Die beidseitig erforderlichen Haftstreifen sind fluchtgerecht zu montieren.
Nenngröße: ca. 200 mm
Metalldicke: 1,00 mm
Abkantungen: 1 St
Standardlänge: 2000 mm
Menge: 90,000 m
Kostengruppe DIN 276 2018-12: 363

**02.70.0080 Eckausbildung, Gesims und Mauerabdeckung**
Herstellung von rechtwinkligen Innen- und Aussenecken in der Gesimsabdeckung gem. Pos. 04 und Mauerabdeckung gem. Pos. 07 dieses Titels.
Menge: 5,000 St
Kostengruppe DIN 276 2018-12: 363

**02.70.0090 Wandanschluss, Mauerabdeckung**
Herstellung von Wandanschlüssen von der Gesimsabdeckung gem. Pos. 04 und Mauerabdeckung gem. Pos. 07 dieses Titels an aufgehende Fassaden aus Sichtbeton.
Menge: 2,000 St
Kostengruppe DIN 276 2018-12: 363

**02.70.0100 Dehnfugenausbildung**
Gebäudedehnfuge in Achse 6 in kompletter Attika-UK und Attika-Bekleidung übernehmen.
Menge: 1,000 St
Kostengruppe DIN 276 2018-12: 363

#### Abschnitt 02.80 Dachbegrünung

*Hinweis: Hinweis Begrünung*
Die Dachfläche soll mit einem geprüften und zugelassenen Dachbegrünungssystem ausgestattet werden. Folgende Randbedingungen sind einzuhalten:
- Flächengewicht ca. 90 kg/m²
- Abflussbeiwert c = 0,5 [-]
- Systemhöhe ca. 80 mm
Der Nachweis einer harten Bedachung ist durch den Auftragnehmer in Verbindung mit dem Systemaufbau zu erbringen. Weiterhin soll das Begrünungssystem eine nachträgliche Belegung der Fläche mit PV-Modulen ermöglichen (Balastierung auf der Begrünung).

**02.80.0010 Dachfläche reinigen**
Dachfläche besenrein säubern. Die Dachfläche ist optisch auf ihren Zustand zu prüfen. Eventuelle Mängel sind der Bauleitung zu melden.
Anmerkung: Nach Fertigstellung der Abdichtung, vor Verlegung der Begrünung findet eine Leckageortung gem. Titel 1 statt.
Menge: 750,000 m2
Kostengruppe DIN 276 2018-12: 363

**02.80.0020 Trenn-, Schutz und Speichervlies, 300 g/m²**
Schutzlage liefern und als Schutz der Dachabdichtung vor mechanischer Beanspruchung bzw. bei Materialunverträglichkeit gemäß DIN 18531-2, mit 10 cm Überlappung fachgerecht verlegen.

Eigenschaften:
Material: 100 % Recycling-Kunststofffasern
Festigkeitsklasse: GRK 2
Dicke: ca. 3,6 mm
Gewicht: mind. 300 g/m²
Menge: 750,000 m2
Kostengruppe DIN 276 2018-12: 363

**02.80.0030 Schutzlage hochführen, bis 10 cm**
Schutzlage der Vorposition am Dachrand und an aufgehenden Dachabdichtungen ca. 5 - 10 cm hochführen.
Menge: 170,000 m
Kostengruppe DIN 276 2018-12: 363

**02.80.0040 Entwässerungsrinnen, verzinkt, 50 x 130 mm**
Fassadenrinne
Fixe Bauhöhe 5 cm
beidseitig integrierte Kiesleiste gegen fassadenseitige Staunässe, 4mm Drainschlitze,
geschlossener Rinnenboden,
seitlicher Stichkanalanschluss,
einfache Klickverbindung für schnelles Verlegen,
Rostverriegelungssystem für einliegende Roste,
Belastungsklasse L15 nach DIN EN 1253-2 mit Abdeckrost gem. separater Position liefern und verlegen, inkl. aller Verbindungs- und Befestigungsmittel.

Material: Stahl verzinkt
Belastungsklasse: L15
Nennmaß: 13 cm
Bauhöhe: 5 cm
Baulänge: nach Bedarf und örtlichem Aufmaß: 50 - 200 cm
Menge: 45,000 m
Kostengruppe DIN 276 2018-12: 363

**02.80.0050 Maschenrost, verzinkt, 30 x 10 mm**
Fassadenrinnen Maschenrost 30x10, mit integrierter einseitiger Rostarretierung zum Verriegeln und Ausheben, liefern und einlegen.
Belastungsklasse: L15 / A15 (1500 kg) nach DIN EN 1253-2 / DIN EN 1433
passend für Nennmaß: 13 cm
Bauteilbreite: 12,3 cm
Baulänge: nach Bedarf und örtlichem Aufmaß: 50 - 100 cm
freier Öffnungsanteil: 87 %
Material: Stahl verzinkt
Menge: 45,000 m
Kostengruppe DIN 276 2018-12: 363

**02.80.0060 Stirnwand, verzinkt, 50 x 130 mm**
Stirnwand passen zu vorbeschriebener Rinne, Höhe 5 cm, Breite 13 cm liefern und montieren.

Material: Stahl verzinkt
Nennmaß: 13 cm
Bauhöhe: 5 cm
Menge: 4,000 St
Kostengruppe DIN 276 2018-12: 363

**02.80.0070 Kontrollschacht, 40 x 40 cm, 7,8 - 10 cm, verzinkt**
Aufsatz für Dachablauf
stufenlos von oben höhenverstellbar 7,8-10,8 cm,
umlaufend integrierte Kiesleiste, 4mm Drainschlitze,
Auflage nach außen,
vierseitiger Stichkanalanschluss,
offener Rinnenboden für Wartungszwecke,
erhältlicher (einliegender) Maschenrost optional verriegelbar,
begehbar sowie rollstuhlbefahrbar,
liefern und verlegen

Material: Stahl verzinkt
Baubreite: 40 cm
Baulänge: 40 cm
Bauhöhe: 7,8 - 10,8 cm
Menge: 4,000 St
Kostengruppe DIN 276 2018-12: 363

**02.80.0080 Aufstockelement, 40 x 40 cm, 6 cm, verzinkt**
Aufstockelement passend für Aufsatz 40 x 40 cm, Stahl verzinkt, erhältlicher (einliegender) Maschenrost optional verriegelbar,
Material: Stahl verzinkt
Bauhöhe: 6 cm
Menge: 4,000 St
Kostengruppe DIN 276 2018-12: 363

**02.80.0090 Schachtabdeckung, 40 x 40 cm, Maschenweite 30 x 10 mm, verzinkt**
Maschenrost 30x10, arretierbar mit Rostbefestigungsset,
begehbar sowie rollstuhlbefahrbar,
liefern und einlegen

Material: Stahl verzinkt
Baubreite: 40 cm
Baulänge: 40 cm
Menge: 4,000 St
Kostengruppe DIN 276 2018-12: 363

**02.80.0100 Stichkanal, 30 x 100 mm, verzinkt, geschlitzt**
Stichkanal, beidseitig geschlitzt, 4 mm Drainschlitze, begehbar sowie rollstuhlbefahrbar, liefern und verlegen.

Material: Stahl verzinkt
Baubreite: 10 cm
Bauhöhe: 3 cm
Baulänge: 100 cm

incl. aller Verbindungen untereinander und an die Fassadenrinne und Konstrollschäche. Die Verlegung erfolgt geradlinig, ohne Richtungswechsel von Rinne zu Kontrollschacht innerhalb der Drainschichtebene
Menge: 35,000 m
Kostengruppe DIN 276 2018-12: 363

**02.80.0110 Drän- und Wasserspeicherelement, 25 mm**
Drän- und Wasserspeicherelement liefern und einbauen.
Einsatzbereich: Extensivbegrünungen
Eigenschaften:
Material: HDPE-Recycling-Regenerat
Nenndicke: ca. 25 mm
Flächengewicht: ca. 1,35 kg/m²
Farbe: schwarz/grau
Öffnungen zur Belüftung und Diffusion, trittstabil,
max. Druckfestigkeit unverfüllt: 200 kN/m²
Füllvolumen (lose): ca. 7,5 l/m²
Wasserspeicherfähigkeit (unverfüllt): ca. 5 l/m²

Verlegung gem. Herstellervorgaben.
Menge: 750,000 m2
Kostengruppe DIN 276 2018-12: 363

**02.80.0120 Filtervlies, 105 g/m²**
Filtervlies liefern und als Filterschicht zwischen Dränschicht und Substrat mit 10 cm Überlappung verlegen.

Einsatzbereich:
Auf Extensiv-/Intensivbegrünungen zwischen Dränschicht und Substrat/Tragschicht.

Eigenschaften:
Material: 100 % PP (Polypropylen)
Nenndicke: ca. 1,1 mm
Flächengewicht: ca. 105 g/m²
Farbe: weiß
Festigkeitsklasse: GRK 2
Höchstzugkraft nach EN ISO 10319 längs/quer: 7,5 KN/m
Vertikale Wasserdurchlässigkeit nach EN ISO 11058: 130 l/(m²*s)
Mit CE-Zertifizierung.
Menge: 750,000 m2
Kostengruppe DIN 276 2018-12: 363

**02.80.0130 Wartungsweg, Breite 100 cm**
Wartungsweg aus Gummigranulat-Platten liefern und oberhalb der Dränschicht fachgerecht verlegen.
Plattenformat: 1.000 x 500 mm
Dicke: 43 mm
Unterseite Alu-kaschiert
Farbe: rotbraun

Die Platten sind gem. Herstellervorgaben untereinander mittels Dübelstecksystem zu verbinden und zusätzlich untereinander zu verkleben.
Gewählt:
Regupol, walkway alu
oder gleichwertig
Menge: 80,000 m
Kostengruppe DIN 276 2018-12: 363

**02.80.0140 Lastverteilplatten 50 x 50 cm**
Lieferung und Verlegung von einzelnen Gehwegplatten in der Dachbegrünungsebene (oberhalb der Drainschicht), Format 50 x 50 x 5 cm mit unterlegter Bautenschutzmatte, Dicke 15 mm als Lastverteilplatten für bauseitige Lüftungskanalunterstützungen.
Menge: 14,000 St
Kostengruppe DIN 276 2018-12: 363

**02.80.0150 Kiesleisten, h = 60 mm**
Kiesleiste L-Profil zur Trennung von Kies und Substrat liefern und mit Aluminium-Verbindungselementen nach Herstellerangaben einbauen.
Für Dachneigungen bis 5 Grad

Material: Aluminium, 4-fach gekantet
Höhe: 60 mm
Breite: 85 mm
Dicke: 1 mm
Länge: 2500 mm
senkrechter Schenkel gelocht (6 mm)
Menge: 220,000 m
Kostengruppe DIN 276 2018-12: 363

**02.80.0160 Kiesleisten, Innen-/ Aussenecken**
Lieferung und Montage vorgefertiger Innen-/ Aussenecken, jeweils 90°, Höhe 60 mm passend zu den Kiesleisten der Vorposition.
Menge: 36,000 St
Kostengruppe DIN 276 2018-12: 363

**02.80.0170 Kies, gewaschen, 16/32, flächig**
Kies der Körnung 16/22 bis 16/32 mm liefern und nach Planungsvorgaben einbauen.

Höhe: bis 5 cm
Breite: > 100 cm (Abrechnung nach Fläche)
Körnung: 16/22 bis 16/32
Farbe: bunt

Natürliche, grobe Gesteinskörnung gemäß Vorgabe FLL-Dachbegrünungsrichtlinie.
Aus Nass- oder Trockenabsiebung vorwiegend Rundkorn, produktionsbedingt mit variablen Anteilen von Bruchkorn.
Anteil Körnungen kleiner 8 mm bzw. kleiner 0,063 mm sind im Zustand bei Anlieferung limitiert gemäß Vorgabe der FLL-Dachbegrünungsrichtlinie.
Menge: 110,000 m2
Kostengruppe DIN 276 2018-12: 363

**02.80.0180 Kies, gewaschen, 16/32, streifenweise, b = 60 cm**
Ausführung wie Vorposition, jedoch:
Einbau Streifenweise entlang der Attika oder Dehnfuge.
Einbaubreite bis 60 cm
Menge: 35,000 m
Kostengruppe DIN 276 2018-12: 363

**02.80.0190 Kies, gewaschen, 16/32, streifenweise, b = 80 cm**
Ausführung wie Vorposition, jedoch:
Einbau Strefenweise entlang der Attika oder Wandanschlüssen.
Einbaubreite über 60 cm bis 80 cm
Menge: 100,000 m
Kostengruppe DIN 276 2018-12: 363

**02.80.0200 Vegetationsschicht, Extensivsubstrat, 6 cm**
Extensivsubstrat als Vegetationstragschicht für Extensivbegrünungen, auf Dachflächen mit geringer Tragfähigkeit, strukturstabilisiert für breites Pflanzenspektrum geeignet, liefern und auf die natürlich verdichtete Schichthöhe von ca. 6 cm einbauen.

Kenndaten:
Gesamtporenvol.: > 60-70 Vol%
max. Wasserkap.: > 35 Vol%
Salzgehalt: < 3,5 g/l
organ. Substanz: < 65 g/l
pH-Wert: 6,0-8,5
Gewicht wassergesättigt: ca. 1140-1440 kg/m³

Sonstige Kenndaten haben den Anforderungen der FLL-Richtlinien zu entsprechen.
Menge: 500,000 m2
Kostengruppe DIN 276 2018-12: 363

**02.80.0210 Saatgut und Sprossenansaat**
Mehrjährige Extensivbegrünung zur Steigerung der Biodiversität durch Ansaat mit Saatgutmischung und Sprossenansaat herstellen.

- Substrat durch Harken aufrauhen
- gleichmäßiges Aufbringen von Sedumsprossen
- Ansaat mit Saatgutmischung
- durchdringendes Wässern.

Saatgut mit 54 Kräuterarten (ca. 1200 Korn/m²), sowie 50 g/m² Sedumsprossen bestehend aus mind. 4-5 Sedumarten.

Die Saatgutmischung ist der Bauleitung nachzuweisen.
Menge: 500,000 m2
Kostengruppe DIN 276 2018-12: 363

**02.80.0220 Düngen**
Extensiv begrünte Pflanzflächen als Zwischendüngung mit 20-30 g/m² düngen. Dünger liefern und gleichmäßig ausbringen, einschließlich Einarbeiten in den Gründachaufbau.

Düngerart:
Körnung: Festes, grob gekörntes Granulat
Startdüngung: 20-30 g/m²

Ausführung nur bei Bedarf auf ausdrückliche Anordnung des AG zwischen Aussaat und Fertigstellungspflege.
Menge: 500,000 m2
Kostengruppe DIN 276 2018-12: 369

**02.80.0230 Wässern**
Wässern der Dachvegetation im Rahmen der Fertigstellungspflege, wenn keine ausreichenden Niederschläge fallen, durch erosionsfreie Beregnung. Die Bauleitung ist vor dem Wässern in Kenntnis zu setzen. Ein völliges Austrocknen des Substrates bzw. Trockenschäden an den Keimlingen sind zu vermeiden. Nach Etablierung der Vegetation sind die Abstände der Wässerung zwecks Stresskonditionierung zu vergrößern. Ausfälle und Schäden an der Vegetation bis zur Abnahme, die mangels Wässerung auftreten, gehen zu Lasten des AN. Das Wasser wird bauseits gestellt.

Ausbringungsmenge:
bei Extensivbegrünungen: mind. 15 l/m² je Wässerung.

Ausführung nur bei Bedarf auf ausdrückliche Anordnung des AG zwischen Aussaat und Fertigstellungspflege.
Menge: 500,000 m2
Kostengruppe DIN 276 2018-12: 369

**02.80.0240 Fertigstellungspflege**
Fertigstellungspflege für Extensivbegrünung bei Ansaat nach den Richtlinien der FLL  bis zur Abnahme der Flächen.

Ausreichend anwässern, Kahlstellen sind nachzusäen, Fremdaufwuchs von Gehölzen beseitigen, nach der Samenreife der meisten Pflanzen mähen, Mähgut aufnehmen und abfahren, Kontrolle und Reinigung technischer Einrichtungen.
Als Startdüngung mit 20-30 g/m² düngen.

Die Abnahme erfolgt nach den Richtlinien der FLL bei einem projektiven Deckungsgrad von 60 %.

Düngerart gem. Herstellervorgaben
Menge: 500,000 m2
Kostengruppe DIN 276 2018-12: 369

### Bereich 03 Wartung

#### Abschnitt 03.01 Wartung, Seilsysteme

*Hinweis: Hinweis Wartung*
Die Erstprüfung erfolgt gem. Abschnitt 1 und 2.
Die Wartung der Seilsysteme umfasst den Zeitraum der Gewährleistung zwischen VOB-Abnahme und Gewährleistungsende. Die erste Wartung findet 1 Jahr nach Erstprüfung / Inbetriebnahme statt. Das Intervall ist jährlich.
Termine sind mit dem Nutzer abzustimmen.
Die Wartung wird separat beauftragt und abgerechnet.
Die Zugänglichkeit der Seilsysteme bei der Wartung ist in den folgepositionen beschrieben und muss mit einkalkuliert werden.

Sofern die Notwendigkeit nach Reparaturen im Zuge der Wartung festgestellt wird, sind diese separat anzubieten und abzurechnen.

**03.01.0010 Seilsystem Sporthallendach, 120 m, 14 Anschlagpunkte**
Jährliche Wartung und Überprüfung der Absturzsicherungssysteme in Form eines Wartungsvertrags durch ein vom Hersteller zertifiziertes Unternehmen, bestehend aus den folgenden Arbeiten:
1) Visuelle Kontrolle der Sicherungssysteme auf:
· Zustand (Mechanische und korrosive Einflüsse)
· Sturzbeanspruchung
· Vollständigkeit
· Korrekte Befestigungen
2) Funktionskontrolle der Sicherungssysteme auf:
· Überfahrbarkeit der Seilführungen
· Gängigkeit sämtlicher beweglicher Teile
· Funktion der Laufelemente
3) Einstellen der korrekten Seilspannung
4) Kontrolle der Befestigungspunkte auf:
· Zustand (Mechanische und korrosive Einflüsse)
· Festigkeit der Verschraubungen
· Vollständigkeit
5) Ggf. Kostenvorschlag für größere Reparatur- und Pflegearbeiten
6) Erstellung einer aussagekräftigen Prüfdokumentation entsprechend der Herstellervorgaben mit aktualisierung von Prüfbuch und Anlagenkennzeichnung.

Bauteil: Seilsystem Sporthallendach gem. Abschnitt 1, Titel 5 mit ca. 120 m Seillänge und ca. 14 Anschlagpunkten.
Arbeitshöhe: ca. 9,50 - 11,00 m über GOF
Ein permanenter Dachzugang mittels Dachausstieg oder Leiteraufgang ist bauseits nicht vorhanden. Der Dachzugang mittels  Hubarbeitsbühne o. ä. ist einzukalkulieren.
Menge: 4,000 St
Kostengruppe DIN 276 2018-12: 369

**03.01.0020 Seilsystem Umkleidetrakt, 15 m, 4 Anschlagpunkte**
Ausführung wie Vorposition, jedoch:

Bauteil: Seilsystem Umkleidetrakt gem. Abschnitt 2, Titel 5 mit ca. 15 m Seillänge und ca. 4 Anschlagpunkten.
Arbeitshöhe: ca. 3,50 m über GOF
Dachzugang über vorhandene Dachausstiegsluke.
Menge: 4,000 St
Kostengruppe DIN 276 2018-12: 369
